# Couche principale de mur mitoyen double paroi, en maçonnerie de blocs de béton à revêtir

- Propriété du fichier: CYPE Ingenieros S.A.
- Format: FIEBDC-3/2016
- Logiciel: Generador de precios de la construcción. CYPE Ingenieros, S.A.
- Date: 09/05/2024
- Devise: EUR
- Coûts indirects: 3 %
- Frais généraux: 13 %
- Bénéfice: 6 %
- TVA: 20 %

## G Structure et gros oeuvre

### GM Murs

#### GMB Blocs de béton

**GMB070** m² Couche principale de mur mitoyen double paroi, en maçonnerie de blocs de béton à revêtir.
Couche principale de mur mitoyen double paroi, de 20 cm d'épaisseur, en maçonnerie de blocs creux en béton, à revêtir, 500x200x200 mm, résistance normalisée B40 (4 MPa), couleur grise, avec des joints de 10 mm d'épaisseur, pose avec du mortier de ciment industriel, couleur grise, M-5, fourni en vrac.
Inclut: Définition des plans de mitoyenneté avec des plombs. Implantation, étage par étage. Marquage sur les poteaux des niveaux de référence générale d'étage et du niveau du revêtement. Assise de la première rangée sur couche de mortier. Mise en place et à l'aplomb des mires de référence. Tendu des cordeaux entre les mires. Mise en place des plombs fixes dans les arêtes. Mise en place des pièces par rangées à niveau. Rencontres de la maçonnerie avec les façades, les poteaux et les cloisons. Rencontre de la maçonnerie et du plancher supérieur. Nettoyage du parement.
Critère pour le métré: Surface mesurée selon documentation graphique du Projet, sans dupliquer les coins ni les rencontres.
Critère pour le mémoire: On mesurera la surface réellement exécutée selon les spécifications du Projet, sans dupliquer les coins ni les rencontres.

| Code | U | Désignation | Quantité | Prix | Montant |
|---|---|---|---|---|---|
| mt02bhg020ee | U | Bloc creux en béton, à revêtir, 500x200x200 mm, résistance normalisée B40 (4 MPa), couleur grise, pièces spéciales; avec le prix augmenté de 20% pour cause de pièces spéciales: chaînages et demi-blocs. Selon NF EN 771-3. (matériau) | 11 | 1.24 | 13.640 |
| mt08aaa010a | m³ | Eau. (matériau) | 0.005 | 1.5 | 0.008 |
| mt09mif010cb | t | Mortier industriel pour maçonnerie, de ciment, couleur grise, catégorie M-5 (résistance à la compression 5 N/mm²), fourni en vrac, selon NF EN 998-2. (matériau) | 0.026 | 50.2 | 1.305 |
| mq06mms010 | h | Mélangeuse en continu avec silo, pour mortier industriel à sec, fourni en vrac. (matériel) | 0.1 | 1.94 | 0.194 |
| mo021 | h | Compagnon professionnel III/CP2 construction pour des travaux de maçonnerie. (main-d'œuvre) | 0.422 | 29.25 | 12.344 |
| mo114 | h | Ouvrier d'exécution I/OE1 construction pour des travaux de maçonnerie. (main-d'œuvre) | 0.239 | 24.51 | 5.858 |
| % | % | Frais de chantier des unités d'ouvrage | 3 % | 33.349 | 1.000 |
|  |  | Coûts directs |  |  | 34.349 |

Déchets:
- pose: mt02bhg020ee; facteur de déchet 0.0268576
- pose: mt09mif010cb; facteur de déchet 0.0189

## Ressources

**mt02bhg020ee** U Bloc creux en béton
Données techniques: Coût énergétique 12.217 MJ; Émission de CO2 1.519 kg; Code CED 17 01 01; Masse de l'élément 19 kg; Volume 0.012667 m3
Déchets:
- emballage: re170201 Bois. (composant de déchet); quantité 0.013 kg; Code CED 17 02 01; Masse de l'élément 1 kg; Volume 0.000909 m3
- emballage: re170203 Plastique. (composant de déchet); quantité 0.005 kg; Code CED 17 02 03; Masse de l'élément 1 kg; Volume 0.001667 m3

**mt08aaa010a** m³ Eau
Données techniques: Coût énergétique 60.000 MJ; Émission de CO2 30.000 kg

**mt09mif010cb** t Mortier industriel pour maçonnerie
Données techniques: Coût énergétique 1960.000 MJ; Émission de CO2 170.000 kg; Code CED 17 01 01; Masse de l'élément 1000 kg; Volume 0.666667 m3
