# Mur extérieur

- Propriété du fichier: CYPE Ingenieros S.A.
- Format: FIEBDC-3/2016
- Logiciel: Generador de precios de la construcción. CYPE Ingenieros, S.A.
- Date: 12/06/2024
- Devise: EUR
- Coûts indirects: 3 %
- Frais généraux: 13 %
- Bénéfice: 6 %
- TVA: 20 %

## G Structure et gros oeuvre

### GM Murs

#### GMF Béton préfabriqué et précoffré

**GMF010** m² Mur extérieur.
Mur précoffré, en béton, de 20 cm d'épaisseur, composé de deux plaques en béton de 5 cm d'épaisseur chacune, avec faces visibles de couleur grise, avec texture lisse, séparées par des treillis métalliques, ouvertures avec ou sans mannequin en bois, pour des hauteurs allant jusqu'à 3 m et des longueurs maximales de 8,50 m, bétonnage du noyau central avec du béton C35/45 (XC1(F)+ XA3(F); D10; S3; Cl 0,2) prêt à l'emploi, et coulage à la benne; étaiement et désétaiement du mur, une fois que le béton a atteint la résistance adéquate.
Critère d'évaluation économique: Le prix comprend les pièces spéciales.
Inclut: Implantation du mur. Mise en place du double mur par grue, aplomb et attache des étais. Bétonnage du noyau par phases. Vibrage du béton coulé dans chaque phase. Désétaiement de l'ensemble.
Critère pour le métré: Surface mesurée selon documentation graphique du Projet, sans dupliquer les coins ni les rencontres, en déduisant les ouvertures de surface supérieure à 3 m².
Critère pour le mémoire: On mesurera la surface réellement exécutée selon les spécifications du Projet, sans dupliquer les coins ni les rencontres, en déduisant les ouvertures de surface supérieure à 3 m².

| Code | U | Désignation | Quantité | Prix | Montant |
|---|---|---|---|---|---|
| mt07pha100a | m² | Mur précoffré, en béton, de 20 cm d'épaisseur, composé de deux plaques en béton de 5 cm d'épaisseur chacune, avec faces visibles de couleur grise, avec texture lisse, séparées par des treillis métalliques, ouvertures avec ou sans mannequin en bois, pour des hauteurs allant jusqu'à 3 m et des longueurs maximales de 8,50 m, selon NF EN 14992. (matériau) | 1 | 89.1 | 89.100 |
| mt10haf030fOxc | m³ | Béton C35/45 (XC1(F) + XA3(F); D10; S3; Cl 0,2), prêt à l'emploi, selon NF EN 206. (matériau) | 0.105 | 159.14 | 16.710 |
| mt50spa052b | m | Grosse planche en bois de pin, de 20x7,2 cm. (matériau) | 0.02 | 6.32 | 0.126 |
| mt50spa081a | U | Étai métallique télescopique, allant jusqu'à 3 m de hauteur. (matériau) | 0.013 | 19.25 | 0.250 |
| mq07gte010c | h | Grue autopropulsée à bras télescopique avec une capacité d'élévation de 30 t et 27 m de hauteur maximale de travail. (matériel) | 0.3 | 75.04 | 22.512 |
| mo046 | h | Compagnon professionnel III/CP2 monteur de structures préfabriquées en béton. (main-d'œuvre) | 0.76 | 30.72 | 23.347 |
| mo093 | h | Ouvrier professionnel II/OP monteur de structures préfabriquées en béton. (main-d'œuvre) | 0.76 | 27.32 | 20.763 |
| % | % | Frais de chantier des unités d'ouvrage | 2 % | 172.808 | 3.456 |
|  |  | Coûts directs |  |  | 176.264 |

Déchets:
- pose: mt07pha100a; facteur de déchet 0.0084
- pose: mt50spa052b Grosse planche en bois de pin, de 20x7,2 cm; facteur de déchet 1
- pose: mt50spa081a Étai métallique télescopique, allant jusqu'à 3 m de hauteur; facteur de déchet 1

## Ressources

**mt07pha100a** m² Mur précoffré, en béton
Données techniques: Coût énergétique 445.705 MJ; Émission de CO2 43.079 kg; Code CED 17 01 01; Masse de l'élément 240 kg; Volume 0.16 m3
Déchets:
- emballage: re170201 Bois. (composant de déchet); quantité 0.841 kg; Code CED 17 02 01; Masse de l'élément 1 kg; Volume 0.000909 m3
- emballage: re170203 Plastique. (composant de déchet); quantité 0.3 kg; Code CED 17 02 03; Masse de l'élément 1 kg; Volume 0.001667 m3

**mt10haf030fOxc** m³ Béton C35/45 (XC1(F) + XA3(F); D10; S3; Cl 0,2), prêt à l'emploi, selon NF EN 206
Données techniques: Coût énergétique 2208.000 MJ; Émission de CO2 253.000 kg; Code CED 17 01 01; Masse de l'élément 2300 kg; Volume 1.533333 m3

**mt50spa052b** m Grosse planche en bois de pin, de 20x7,2 cm
Données techniques: Coût énergétique 1124.755 MJ; Émission de CO2 -15.401 kg; Code CED 17 02 01; Masse de l'élément 8.28 kg; Volume 0.007527 m3

**mt50spa081a** U Étai métallique télescopique, allant jusqu'à 3 m de hauteur
Données techniques: Coût énergétique 97.317 MJ; Émission de CO2 5.049 kg; Code CED 17 04 05; Masse de l'élément 9.9 kg; Volume 0.004714 m3
