# FIEBDC-3

| Code | U | Désignation | Prix |
|---|---|---|---|
| mo048 | h | Compagnon professionnel III/CP2 charpentier bois. (main-d'œuvre) | 30.72 |
| mo095 | h | Ouvrier professionnel II/OP charpentier bois. (main-d'œuvre) | 27.32 |
| % | % | Frais de chantier des unités d'ouvrage | 0 |

**mt07mel110ed2aa**
Données techniques: coût énergétique 18198.275 MJ; émission de CO2 -495.408 kg; code CED 17 02 01; masse 420 kg; volume 0.381818 m3
Déchets:
- emballage: re170203; quantité 0.04
