# Système de coffrage pour poteau circulaire

- Propriété du fichier: CYPE Ingenieros S.A.
- Format: FIEBDC-3/2016
- Logiciel: Generador de precios de la construcción. CYPE Ingenieros, S.A.
- Date: 18/05/2024
- Devise: EUR
- Coûts indirects: 3 %
- Frais généraux: 13 %
- Bénéfice: 6 %
- TVA: 20 %

## G Structure et gros oeuvre

### GO Poteaux, poutres et ossatures

#### GOC Béton coulé en place

**GOC040** m² Système de coffrage pour poteau circulaire.
Montage et démontage d'un système de coffrage jetable, pour la réalisation de poteau circulaire en béton armé de 60 cm de diamètre moyen, avec finition à revêtir en étage de jusqu'à 3 m de hauteur libre, constitué de: surface coffrante en moules cylindriques de bandes de papier kraft, aluminium et polyéthylène, à usage unique et structure support verticale d'étais métalliques, amortissables en 150 utilisations.
Inclut: Implantation. Montage du système de coffrage. Démontage du système de coffrage.
Critère pour le métré: Surface de coffrage en contact avec le béton, mesurée selon documentation graphique du Projet.
Critère pour le mémoire: On mesurera la surface de coffrage en contact avec le béton réellement exécutée selon les spécifications du Projet.

| Code | U | Désignation | Quantité | Prix | Montant |
|---|---|---|---|---|---|
| mt08tub020aj | m² | Moule cylindrique jetable, de bandes de papier kraft, aluminium et polyéthylène en spirale, pour coffrage de poteaux en béton, de jusqu'à 3 m de hauteur et 60 cm de diamètre moyen, pour finition non visible du béton. Comprend accessoires de montage. (matériau) | 1 | 28.2 | 28.200 |
| mt50spa081a | U | Étai métallique télescopique, allant jusqu'à 3 m de hauteur. (matériau) | 0.007 | 19.25 | 0.135 |
| mo044 | h | Compagnon professionnel III/CP2 coffreur. (main-d'œuvre) | 0.165 | 30.72 | 5.069 |
| mo091 | h | Ouvrier professionnel II/OP coffreur. (main-d'œuvre) | 0.165 | 27.32 | 4.508 |
| % | % | Frais de chantier des unités d'ouvrage | 2 % | 37.912 | 0.758 |
|  |  | Coûts directs |  |  | 38.670 |

Déchets:
- pose: mt08tub020aj; facteur de déchet 1
- pose: mt50spa081a Étai métallique télescopique, allant jusqu'à 3 m de hauteur; facteur de déchet 1

## Ressources

**mt08tub020aj** m² Moule cylindrique jetable
Données techniques: Coût énergétique 1.228 MJ; Émission de CO2 1.933 kg; Code CED 20 01 01; Masse de l'élément 2.274 kg; Volume 0.003032 m3

**mt50spa081a** U Étai métallique télescopique, allant jusqu'à 3 m de hauteur
Données techniques: Coût énergétique 97.317 MJ; Émission de CO2 5.049 kg; Code CED 17 04 05; Masse de l'élément 9.9 kg; Volume 0.004714 m3
