# Colonne en pierre naturelle

- Propriété du fichier: CYPE Ingenieros S.A.
- Format: FIEBDC-3/2016
- Logiciel: Generador de precios de la construcción. CYPE Ingenieros, S.A.
- Date: 15/06/2024
- Devise: EUR
- Coûts indirects: 3 %
- Frais généraux: 13 %
- Bénéfice: 6 %
- TVA: 20 %

## G Structure et gros oeuvre

### GO Poteaux, poutres et ossatures

#### GOP Pierre

**GOP010** U Colonne en pierre naturelle.
Colonne de granit Tezal, avec fût de section carrée de 30x30 cm, 200 cm de hauteur et finition sciée avec les bords adoucis. Mise en place: par appui sur la surface support.
Inclut: Implantation des axes et des faces de la colonne. Mise en place de la colonne. Aplomb et nivellement de l'ensemble. Jointoiement.
Critère pour le métré: Nombre d'unités prévues, selon documentation graphique du Projet.
Critère pour le mémoire: On mesurera le nombre d'unités réellement exécutées selon les spécifications du Projet.

| Code | U | Désignation | Quantité | Prix | Montant |
|---|---|---|---|---|---|
| mt06cpn010kda | U | Colonne de granit Tezal, avec fût de section carrée de 30x30 cm, 200 cm de hauteur et finition sciée avec les bords adoucis. (matériau) | 1 | 296.43 | 296.430 |
| mq07gte010c | h | Grue autopropulsée à bras télescopique avec une capacité d'élévation de 30 t et 27 m de hauteur maximale de travail. (matériel) | 1 | 75.04 | 75.040 |
| mo022 | h | Compagnon professionnel III/CP2 poseur de pierre naturelle. (main-d'œuvre) | 2.5 | 29.25 | 73.125 |
| mo060 | h | Ouvrier professionnel II/OP poseur de pierre naturelle. (main-d'œuvre) | 2.5 | 26.02 | 65.050 |
| % | % | Frais de chantier des unités d'ouvrage | 2 % | 509.645 | 10.193 |
|  |  | Coûts directs |  |  | 519.838 |

Déchets:
- pose: mt06cpn010kda; facteur de déchet 0.0147637

## Ressources

**mt06cpn010kda** U Colonne de granit Tezal
Données techniques: Coût énergétique 1038.960 MJ; Émission de CO2 37.440 kg; Code CED 01 04 13; Masse de l'élément 468 kg; Volume 0.312 m3
