# Perforation d'un plancher en béton armé avec des outils diamantés

- Propriété du fichier: CYPE Ingenieros S.A.
- Format: FIEBDC-3/2016
- Logiciel: Generador de precios de la construcción. CYPE Ingenieros, S.A.
- Date: 23/05/2024
- Devise: EUR
- Coûts indirects: 3 %
- Frais généraux: 13 %
- Bénéfice: 6 %
- TVA: 20 %

## G Structure et gros oeuvre

### GP Planchers

#### GPD Démolition

**GPD050** m Perforation d'un plancher en béton armé avec des outils diamantés.
Perforation en milieu humide réalisée verticalement dans plancher mixte de béton armé et tôle en acier galvanisé, avec couronne diamantée de 152 mm de diamètre, retrait préalable du revêtement et de sa base, et chargement manuel dans le camion ou la benne.
Critère d'évaluation économique: Le prix ne comprend pas le retrait du revêtement de sol.
Inclut: Implantation des zones à perforer. Perforation de l'élément. Fragmentation des décombres en pièces maniables. Retrait et stockage des décombres. Nettoyage des restes d'ouvrage. Chargement manuel des décombres dans le camion ou la benne.
Critère pour le métré: Longueur mesurée selon documentation graphique du Projet, avec un minimum de 33 cm.
Critère pour le mémoire: On mesurera la longueur réellement exécutée selon les spécifications du Projet, avec un minimum de 33 cm.

| Code | U | Désignation | Quantité | Prix | Montant |
|---|---|---|---|---|---|
| mt51cpd010fg | m | Perforation humide avec une couronne diamantée de 152 mm de diamètre, dans un parement horizontal de béton frais ou massif. (matériau) | 1 | 588.8 | 588.800 |
| mo113 | h | Ouvrier d'exécution I/OE1 construction. (main-d'œuvre) | 0.7 | 24.51 | 17.157 |
| % | % | Frais de chantier des unités d'ouvrage | 2 % | 605.957 | 12.119 |
|  |  | Coûts directs |  |  | 618.076 |
