# Plancher réticulé avec caisson récupérable

- Propriété du fichier: CYPE Ingenieros S.A.
- Format: FIEBDC-3/2016
- Logiciel: Generador de precios de la construcción. CYPE Ingenieros, S.A.
- Date: 15/06/2024
- Devise: EUR
- Coûts indirects: 3 %
- Frais généraux: 13 %
- Bénéfice: 6 %
- TVA: 20 %

## G Structure et gros oeuvre

### GP Planchers

#### GPE Réticulés

**GPE020** m² Plancher réticulé avec caisson récupérable.
Plancher réticulé en béton armé avec caisson récupérable, horizontal, avec 15% de zones pleines, avec une hauteur sous plafond de jusqu'à 3 m, épaisseur totale 38 = 30+8 cm, réalisé avec béton C25/30 (XC1(F); D10; S3; Cl 0,4) prêt à l'emploi, avec adjuvant hydrofuge et coulage à la benne, volume 0,237 m³/m², et acier Fe E 500 dans les zones de panneaux, nervures et chaînages, quantité 19 kg/m²; nervures en béton "in situ" de 12 cm d'épaisseur, entraxe 70 cm; caisson récupérable en PVC, 64x70x30 cm; dalle de compression de 8 cm d'épaisseur, avec armature de répartition formée par treillis soudé PAF C 200x200 mm en acier Fe E 500; montage et démontage d'un système de coffrage continu, avec finition visible à texture lisse, constitué de: surface coffrante en panneaux en bois traité, renforcés avec des tiges et des profilés, amortissables en 20 utilisations; structure support horizontale de poutrelles métalliques et accessoires de montage, amortissables en 150 utilisations et structure support verticale d'étais métalliques, amortissables en 150 utilisations, en zones pleines et montage et démontage d'un système de coffrage continu, constitué de: surface coffrante des caissons récupérables; structure support horizontale de poutrelles primaires et guides métalliques et accessoires de montage, amortissables en 150 utilisations et structure support verticale d'étais métalliques, amortissables en 150 utilisations, aux zones allégées. Comprend le fil de fer à lier, les séparateurs, liquide décoffrant, pour éviter l'adhérence du béton au coffrage et agent filmogène, pour le séchage des bétons et des mortiers.
Critère d'évaluation économique: Le prix comprend le ferraillage de l'armature (coupe, façonnage et assemblage des éléments) en atelier et la pose en coffrage sur site, mais il ne comprend pas les poteaux.
Inclut: Implantation du système de coffrage. Montage du système de coffrage. Implantation de la géométrie de l'étage sur le coffrage. Mise en place des caissons récupérables. Mise en place des armatures avec des séparateurs homologués. Coulage et compactage du béton. Réglage et nivellement de la dalle de compression. Séchage du béton. Démontage du système de coffrage. Récupération des caissons.
Critère pour le métré: Surface mesurée en grandeur nature à partir des faces extérieures des chaînages du périmètre, selon documentation graphique du Projet, en déduisant les ouvertures de surface supérieure à 6 m².
Critère pour le mémoire: On mesurera, en grandeur réelle, à partir des faces extérieures des chaînages périmétrique, la surface réellement exécutée selon les spécifications du Projet, en déduisant les ouvertures de surface supérieure à 6 m². Tous les éléments intégrants de la structure signalés dans les plans et les détails du projet seront considérés comme inclus.

| Code | U | Désignation | Quantité | Prix | Montant |
|---|---|---|---|---|---|
| mt08eft035a | m² | Panneau en bois traité, de 30 mm d'épaisseur, renforcé avec des tiges et des profilés, pour le coffrage de plancher réticulé avec caisson récupérable, pour laisser une finition visible du béton. (matériau) | 0.008 | 61.9 | 0.495 |
| mt08eva030 | m² | Structure support pour coffrage récupérable, composée de: poutrelles métalliques et accessoires de montage. (matériau) | 0.001 | 102 | 0.102 |
| mt08eva035 | m² | Structure support pour coffrage de caissons récupérables, composée de: poutrelles primaires et guides métalliques et accessoires de montage. (matériau) | 0.006 | 114 | 0.684 |
| mt50spa081a | U | Étai métallique télescopique, allant jusqu'à 3 m de hauteur. (matériau) | 0.027 | 19.25 | 0.520 |
| mt08cim030b | m³ | Bois de pin. (matériau) | 0.001 | 355.5 | 0.356 |
| mt08var060 | kg | Pointes d'acier de 20x100 mm. (matériau) | 0.006 | 8.75 | 0.053 |
| mt08dba010b | l | Agent démoulant biodégradable en phase aqueuse, pour bétons avec finition visible. (matériau) | 0.002 | 4.59 | 0.009 |
| mt07cre010c | U | Caisson récupérable en PVC, 64x70x30 cm. Comprend les pièces spéciales. (matériau) | 0.035 | 67 | 2.345 |
| mt07aco020g | U | Séparateur homologué pour planchers réticulés. (matériau) | 1.2 | 0.06 | 0.072 |
| mt07aco050a | kg | Ferraille élaborée en atelier industriel avec barres en acier haute adhérence, Fe E 500, de divers diamètres. (matériau) | 19 | 2.62 | 49.780 |
| mt08var050 | kg | Fil de fer galvanisé pour attacher, de 1,30 mm de diamètre. (matériau) | 0.152 | 1.5 | 0.228 |
| mt07ame030adg | m² | Treillis soudé PAF C 200x200 mm, avec fils de fer longitudinaux de 4,5 mm de diamètre et fils de fer transversaux de 4,5 mm de diamètre, acier Fe E 500, selon NF A35-024. (matériau) | 1.1 | 3.32 | 3.652 |
| mt10haf030fOEd | m³ | Béton C25/30 (XC1(F); D10; S3; Cl 0,4), prêt à l'emploi, avec adjuvant hydrofuge, selon NF EN 206. (matériau) | 0.249 | 150.42 | 37.455 |
| mt08cur010a | l | Agent filmogène, pour le séchage des bétons et des mortiers, avec finition visible. (matériau) | 0.15 | 3.23 | 0.485 |
| mo044 | h | Compagnon professionnel III/CP2 coffreur. (main-d'œuvre) | 0.525 | 30.72 | 16.128 |
| mo091 | h | Ouvrier professionnel II/OP coffreur. (main-d'œuvre) | 0.525 | 27.32 | 14.343 |
| mo043 | h | Compagnon professionnel III/CP2 ferrailleur. (main-d'œuvre) | 0.19 | 30.72 | 5.837 |
| mo090 | h | Ouvrier professionnel II/OP ferrailleur. (main-d'œuvre) | 0.19 | 27.32 | 5.191 |
| mo045 | h | Compagnon professionnel III/CP2 bétonneur. (main-d'œuvre) | 0.053 | 30.72 | 1.628 |
| mo092 | h | Ouvrier professionnel II/OP bétonneur. (main-d'œuvre) | 0.216 | 27.32 | 5.901 |
| % | % | Frais de chantier des unités d'ouvrage | 2 % | 145.264 | 2.905 |
|  |  | Coûts directs |  |  | 148.169 |

Déchets:
- pose: mt08eft035a; facteur de déchet 1
- pose: mt50spa081a Étai métallique télescopique, allant jusqu'à 3 m de hauteur; facteur de déchet 1
- pose: mt08cim030b Bois de pin; facteur de déchet 1
- pose: mt08var060 Pointes d'acier de 20x100 mm; facteur de déchet 0.0045
- pose: mt08dba010b Agent démoulant biodégradable en phase aqueuse, pour bétons avec finition visible; facteur de déchet 0.07
- pose: mt07cre010c Caisson récupérable en PVC, 64x70x30 cm. Comprend les pièces spéciales; facteur de déchet 1
- pose: mt07aco050a Ferraille élaborée en atelier industriel avec barres en acier haute adhérence, Fe E 500, de divers diamètres; facteur de déchet 0.0075
- pose: mt08var050 Fil de fer galvanisé pour attacher, de 1,30 mm de diamètre; facteur de déchet 0.0038
- pose: mt07ame030adg; facteur de déchet 0.0198952

## Ressources

**mt08eft035a** m² Panneau en bois traité
Données techniques: Coût énergétique 2254.944 MJ; Émission de CO2 -30.876 kg; Code CED 17 02 01; Masse de l'élément 16.6 kg; Volume 0.015091 m3

**mt50spa081a** U Étai métallique télescopique, allant jusqu'à 3 m de hauteur
Données techniques: Coût énergétique 97.317 MJ; Émission de CO2 5.049 kg; Code CED 17 04 05; Masse de l'élément 9.9 kg; Volume 0.004714 m3

**mt08cim030b** m³ Bois de pin
Données techniques: Coût énergétique 7471.200 MJ; Émission de CO2 -102.300 kg; Code CED 17 02 01; Masse de l'élément 55 kg; Volume 0.05 m3

**mt08var060** kg Pointes d'acier de 20x100 mm
Données techniques: Coût énergétique 9.830 MJ; Émission de CO2 0.510 kg; Code CED 17 04 05; Masse de l'élément 1 kg; Volume 0.000476 m3

**mt08dba010b** l Agent démoulant biodégradable en phase aqueuse, pour bétons avec finition visible
Données techniques: Coût énergétique 85.113 MJ; Émission de CO2 4.608 kg; Code CED 17 09 04; Masse de l'élément 0.96 kg; Volume 0.00064 m3
Déchets:
- emballage: re150104 Emballages métalliques. (composant de déchet); quantité 0.042 kg; Code CED 15 01 04; Masse de l'élément 1 kg; Volume 0.001667 m3

**mt07cre010c** U Caisson récupérable en PVC, 64x70x30 cm. Comprend les pièces spéciales
Données techniques: Coût énergétique 972.675 MJ; Émission de CO2 48.292 kg; Code CED 17 02 03; Masse de l'élément 10.04 kg; Volume 0.016733 m3

**mt07aco020g** U Séparateur homologué pour planchers réticulés
Données techniques: Coût énergétique 1.105 MJ; Émission de CO2 0.114 kg
Déchets:
- emballage: re150101 Emballages en papier et en carton. (composant de déchet); quantité 0.072 kg; Code CED 15 01 01; Masse de l'élément 1 kg; Volume 0.001333 m3

**mt07aco050a** kg Ferraille élaborée en atelier industriel avec barres en acier haute adhérence, Fe E 500, de divers diamètres
Données techniques: Coût énergétique 9.830 MJ; Émission de CO2 0.510 kg; Code CED 17 04 05; Masse de l'élément 1 kg; Volume 0.000476 m3

**mt08var050** kg Fil de fer galvanisé pour attacher, de 1,30 mm de diamètre
Données techniques: Coût énergétique 25.100 MJ; Émission de CO2 2.560 kg; Code CED 17 04 05; Masse de l'élément 1 kg; Volume 0.000476 m3

**mt07ame030adg** m² Treillis soudé PAF C 200x200 mm
Données techniques: Coût énergétique 12.288 MJ; Émission de CO2 0.638 kg; Code CED 17 04 05; Masse de l'élément 1.25 kg; Volume 0.000595 m3

**mt10haf030fOEd** m³ Béton C25/30 (XC1(F); D10; S3; Cl 0,4), prêt à l'emploi, avec adjuvant hydrofuge, selon NF EN 206
Données techniques: Coût énergétique 1840.000 MJ; Émission de CO2 230.000 kg; Code CED 17 01 01; Masse de l'élément 2300 kg; Volume 1.533333 m3
