# Plancher mixte avec tôle collaborante

- Propriété du fichier: CYPE Ingenieros S.A.
- Format: FIEBDC-3/2016
- Logiciel: Generador de precios de la construcción. CYPE Ingenieros, S.A.
- Date: 24/05/2024
- Devise: EUR
- Coûts indirects: 3 %
- Frais généraux: 13 %
- Bénéfice: 6 %
- TVA: 20 %

## G Structure et gros oeuvre

### GP Planchers

#### GPM Mixtes

**GPM010** m² Plancher mixte avec tôle collaborante.
Plancher mixte de 10 cm d'épaisseur, avec tôle collaborante en acier galvanisé de forme nervurée, de 1,00 mm d'épaisseur, 44 mm de hauteur du profilé et 176 mm d'entraxe, 10 connecteurs soudés en acier galvanisé, de 19 mm de diamètre et 81 mm de hauteur et béton armé réalisé avec béton C30/37 (XC2(F); D10; S3; Cl 0,4) prêt à l'emploi, et coulage à la benne, volume total de béton 0,062 m³/m²; acier Fe E 500, avec une quantité totale de 1 kg/m²; et treillis soudé PAF C en acier Fe E 500; appuyé dans son ensemble sur une structure métallique. Comprend les pièces angulaires pour les arrêts périmétriques et de débords, les vis pour fixation des tôles, le fil de fer à lier, les séparateurs et agent filmogène, pour le séchage des bétons et des mortiers.
Critère d'évaluation économique: Le prix comprend le ferraillage de l'armature (coupe, façonnage et assemblage des éléments) en atelier et la pose en coffrage sur site, mais il ne comprend pas la structure métallique.
Inclut: Implantation. Montage des tôles. Fixation des plaques et résolution des appuis. Fixation des connecteurs aux tôles, par soudure. Mise en place des armatures avec des séparateurs homologués. Coulage et compactage du béton. Réglage de nivellement de la surface de finition. Séchage du béton.
Critère pour le métré: Surface mesurée en grandeur nature, selon documentation graphique du Projet, en déduisant les ouvertures de surface supérieure à 6 m².
Critère pour le mémoire: On mesurera, en grandeur réelle, la surface réellement exécutée selon les spécifications du Projet, en déduisant les ouvertures de surface supérieure à 6 m².

| Code | U | Désignation | Quantité | Prix | Montant |
|---|---|---|---|---|---|
| mt07pcl010aadea | m² | Une tôle en acier galvanisé de forme nervurée, de 1 mm d'épaisseur, 44 mm de hauteur du profilé et 176 mm d'entraxe, 10 à 11 kg/m² et un moment d'inertie de 40 à 50 cm4. (matériau) | 1.05 | 34.08 | 35.784 |
| mt07pcl020 | m | Pièce angulaire de tôle en acier galvanisé, pour les arrêts périmétriques et de débords. (matériau) | 0.04 | 27.2 | 1.088 |
| mt07pcl030 | U | Vis autoforeuse filet-tôle, pour la fixation des tôles. (matériau) | 6 | 0.35 | 2.100 |
| mt07aco020i | U | Séparateur homologué pour dalles. (matériau) | 3 | 0.09 | 0.270 |
| mt07aco050a | kg | Ferraille élaborée en atelier industriel avec barres en acier haute adhérence, Fe E 500, de divers diamètres. (matériau) | 1 | 2.62 | 2.620 |
| mt08var050 | kg | Fil de fer galvanisé pour attacher, de 1,30 mm de diamètre. (matériau) | 0.027 | 1.5 | 0.041 |
| mt07ame030adg | m² | Treillis soudé PAF C 200x200 mm, avec fils de fer longitudinaux de 4,5 mm de diamètre et fils de fer transversaux de 4,5 mm de diamètre, acier Fe E 500, selon NF A35-024. (matériau) | 1.15 | 3.32 | 3.818 |
| mt10haf030gOFc | m³ | Béton C30/37 (XC2(F); D10; S3; Cl 0,4), prêt à l'emploi, selon NF EN 206. (matériau) | 0.065 | 150.42 | 9.777 |
| mt07cem040a | U | Connecteur en acier galvanisé avec tête à disque, de 19 mm de diamètre et 81 mm de hauteur, pour fixer sur structure en acier par soudure sur la tôle collaborante. (matériau) | 10 | 1.52 | 15.200 |
| mt08cur020a | l | Agent filmogène, pour le séchage des bétons et des mortiers. (matériau) | 0.15 | 1.56 | 0.234 |
| mq08sol030 | h | Équipement et éléments auxiliaires pour soudure des connecteurs. (matériel) | 0.5 | 19.68 | 9.840 |
| mo047 | h | Compagnon professionnel III/CP2 charpentier métal. (main-d'œuvre) | 0.62 | 30.72 | 19.046 |
| mo094 | h | Ouvrier professionnel II/OP charpentier métal. (main-d'œuvre) | 0.24 | 27.32 | 6.557 |
| mo043 | h | Compagnon professionnel III/CP2 ferrailleur. (main-d'œuvre) | 0.033 | 30.72 | 1.014 |
| mo090 | h | Ouvrier professionnel II/OP ferrailleur. (main-d'œuvre) | 0.031 | 27.32 | 0.847 |
| mo045 | h | Compagnon professionnel III/CP2 bétonneur. (main-d'œuvre) | 0.014 | 30.72 | 0.430 |
| mo092 | h | Ouvrier professionnel II/OP bétonneur. (main-d'œuvre) | 0.056 | 27.32 | 1.530 |
| % | % | Frais de chantier des unités d'ouvrage | 2 % | 110.196 | 2.204 |
|  |  | Coûts directs |  |  | 112.400 |

Déchets:
- pose: mt07pcl010aadea; facteur de déchet 0.0053
- pose: mt07pcl020 Pièce angulaire de tôle en acier galvanisé, pour les arrêts périmétriques et de débords; facteur de déchet 0.0053
- pose: mt07pcl030 Vis autoforeuse filet-tôle, pour la fixation des tôles; facteur de déchet 0.00428571
- pose: mt07aco050a Ferraille élaborée en atelier industriel avec barres en acier haute adhérence, Fe E 500, de divers diamètres; facteur de déchet 0.0075
- pose: mt08var050 Fil de fer galvanisé pour attacher, de 1,30 mm de diamètre; facteur de déchet 0.0038
- pose: mt07ame030adg; facteur de déchet 0.0198952

## Ressources

**mt07pcl010aadea** m² Une tôle en acier galvanisé de forme nervurée
Données techniques: Coût énergétique 266.650 MJ; Émission de CO2 27.034 kg; Code CED 17 04 05; Masse de l'élément 10.5 kg; Volume 0.005 m3
Déchets:
- emballage: re170203 Plastique. (composant de déchet); quantité 0.032 kg; Code CED 17 02 03; Masse de l'élément 1 kg; Volume 0.001667 m3

**mt07pcl020** m Pièce angulaire de tôle en acier galvanisé, pour les arrêts périmétriques et de débords
Données techniques: Coût énergétique 377.275 MJ; Émission de CO2 38.438 kg; Code CED 17 04 05; Masse de l'élément 15 kg; Volume 0.007143 m3
Déchets:
- emballage: re170203 Plastique; quantité 0.008 kg

**mt07pcl030** U Vis autoforeuse filet-tôle, pour la fixation des tôles
Données techniques: Coût énergétique 0.033 MJ; Émission de CO2 0.003 kg; Code CED 17 04 05; Masse de l'élément 0.0014 kg
Déchets:
- emballage: re150101 Emballages en papier et en carton. (composant de déchet); quantité 0.001 kg; Code CED 15 01 01; Masse de l'élément 1 kg; Volume 0.001333 m3

**mt07aco020i** U Séparateur homologué pour dalles
Données techniques: Coût énergétique 1.105 MJ; Émission de CO2 0.114 kg
Déchets:
- emballage: re150101 Emballages en papier et en carton; quantité 0.072 kg

**mt07aco050a** kg Ferraille élaborée en atelier industriel avec barres en acier haute adhérence, Fe E 500, de divers diamètres
Données techniques: Coût énergétique 9.830 MJ; Émission de CO2 0.510 kg; Code CED 17 04 05; Masse de l'élément 1 kg; Volume 0.000476 m3

**mt08var050** kg Fil de fer galvanisé pour attacher, de 1,30 mm de diamètre
Données techniques: Coût énergétique 25.100 MJ; Émission de CO2 2.560 kg; Code CED 17 04 05; Masse de l'élément 1 kg; Volume 0.000476 m3

**mt07ame030adg** m² Treillis soudé PAF C 200x200 mm
Données techniques: Coût énergétique 12.288 MJ; Émission de CO2 0.638 kg; Code CED 17 04 05; Masse de l'élément 1.25 kg; Volume 0.000595 m3

**mt10haf030gOFc** m³ Béton C30/37 (XC2(F); D10; S3; Cl 0,4), prêt à l'emploi, selon NF EN 206
Données techniques: Coût énergétique 2208.000 MJ; Émission de CO2 253.000 kg; Code CED 17 01 01; Masse de l'élément 2300 kg; Volume 1.533333 m3

**mt07cem040a** U Connecteur en acier galvanisé avec tête à disque
Données techniques: Coût énergétique 5.789 MJ; Émission de CO2 0.434 kg
Déchets:
- emballage: re150101 Emballages en papier et en carton; quantité 0.09 kg
- emballage: re170203 Plastique; quantité 0.045 kg
