# Plancher avec tôle métallique comme coffrage perdu

- Propriété du fichier: CYPE Ingenieros S.A.
- Format: FIEBDC-3/2016
- Logiciel: Generador de precios de la construcción. CYPE Ingenieros, S.A.
- Date: 23/05/2024
- Devise: EUR
- Coûts indirects: 3 %
- Frais généraux: 13 %
- Bénéfice: 6 %
- TVA: 20 %

## G Structure et gros oeuvre

### GP Planchers

#### GPM Mixtes

**GPM020** m² Plancher avec tôle métallique comme coffrage perdu.
Plancher de 10 cm d'épaisseur, avec coffrage perdu en tôle en acier galvanisé de forme nervurée, de 0,75 mm d'épaisseur, 44 mm de hauteur du profilé et 172 mm d'entraxe et béton armé réalisé avec béton C25/30 (XC1(F); D10; S3; Cl 0,4) prêt à l'emploi, et coulage à la benne, volume total de béton 0,062 m³/m²; acier Fe E 500, avec une quantité totale de 6 kg/m²; et treillis soudé RAF R en acier Fe E 500; appuyé dans son ensemble sur une structure métallique; étaiement et désétaiement de la dalle. Comprend les pièces angulaires pour les arrêts périmétriques et de débords, les vis pour fixation des tôles, le fil de fer à lier, les séparateurs et agent filmogène, pour le séchage des bétons et des mortiers.
Critère d'évaluation économique: Le prix comprend le ferraillage de l'armature (coupe, façonnage et assemblage des éléments) en atelier et la pose en coffrage sur site, mais il ne comprend pas la structure métallique.
Inclut: Implantation. Montage des tôles. Étaiement. Fixation des plaques et résolution des appuis. Mise en place des armatures avec des séparateurs homologués. Coulage et compactage du béton. Réglage de nivellement de la surface de finition. Séchage du béton. Désétaiement.
Critère pour le métré: Surface mesurée en grandeur nature, selon documentation graphique du Projet, en déduisant les ouvertures de surface supérieure à 6 m².
Critère pour le mémoire: On mesurera, en grandeur réelle, la surface réellement exécutée selon les spécifications du Projet, en déduisant les ouvertures de surface supérieure à 6 m².

| Code | U | Désignation | Quantité | Prix | Montant |
|---|---|---|---|---|---|
| mt07pcl010aacba | m² | Une tôle en acier galvanisé de forme nervurée, de 0,75 mm d'épaisseur, 44 mm de hauteur du profilé et 172 mm d'entraxe, 7 à 8 kg/m² et un moment d'inertie de 30 à 40 cm4. (matériau) | 1.05 | 28.94 | 30.387 |
| mt07pcl020 | m | Pièce angulaire de tôle en acier galvanisé, pour les arrêts périmétriques et de débords. (matériau) | 0.04 | 27.2 | 1.088 |
| mt07pcl030 | U | Vis autoforeuse filet-tôle, pour la fixation des tôles. (matériau) | 6 | 0.35 | 2.100 |
| mt50spa052b | m | Grosse planche en bois de pin, de 20x7,2 cm. (matériau) | 0.04 | 6.32 | 0.253 |
| mt50spa101 | kg | Clous en acier. (matériau) | 0.045 | 1.87 | 0.084 |
| mt50spa081a | U | Étai métallique télescopique, allant jusqu'à 3 m de hauteur. (matériau) | 0.013 | 19.25 | 0.250 |
| mt07aco020i | U | Séparateur homologué pour dalles. (matériau) | 3 | 0.09 | 0.270 |
| mt07aco050a | kg | Ferraille élaborée en atelier industriel avec barres en acier haute adhérence, Fe E 500, de divers diamètres. (matériau) | 6 | 2.62 | 15.720 |
| mt08var050 | kg | Fil de fer galvanisé pour attacher, de 1,30 mm de diamètre. (matériau) | 0.087 | 1.5 | 0.131 |
| mt07ame030aah | m² | Treillis soudé RAF R 200x300 mm, avec fils de fer longitudinaux de 4,5 mm de diamètre et fils de fer transversaux de 4,5 mm de diamètre, acier Fe E 500, selon NF A35-024. (matériau) | 1.15 | 3.04 | 3.496 |
| mt10haf030fOEc | m³ | Béton C25/30 (XC1(F); D10; S3; Cl 0,4), prêt à l'emploi, selon NF EN 206. (matériau) | 0.065 | 144.97 | 9.423 |
| mt08cur020a | l | Agent filmogène, pour le séchage des bétons et des mortiers. (matériau) | 0.15 | 1.56 | 0.234 |
| mo047 | h | Compagnon professionnel III/CP2 charpentier métal. (main-d'œuvre) | 0.12 | 30.72 | 3.686 |
| mo094 | h | Ouvrier professionnel II/OP charpentier métal. (main-d'œuvre) | 0.24 | 27.32 | 6.557 |
| mo044 | h | Compagnon professionnel III/CP2 coffreur. (main-d'œuvre) | 0.1 | 30.72 | 3.072 |
| mo091 | h | Ouvrier professionnel II/OP coffreur. (main-d'œuvre) | 0.1 | 27.32 | 2.732 |
| mo043 | h | Compagnon professionnel III/CP2 ferrailleur. (main-d'œuvre) | 0.093 | 30.72 | 2.857 |
| mo090 | h | Ouvrier professionnel II/OP ferrailleur. (main-d'œuvre) | 0.081 | 27.32 | 2.213 |
| mo045 | h | Compagnon professionnel III/CP2 bétonneur. (main-d'œuvre) | 0.014 | 30.72 | 0.430 |
| mo092 | h | Ouvrier professionnel II/OP bétonneur. (main-d'œuvre) | 0.056 | 27.32 | 1.530 |
| % | % | Frais de chantier des unités d'ouvrage | 2 % | 86.513 | 1.730 |
|  |  | Coûts directs |  |  | 88.243 |

Déchets:
- pose: mt07pcl010aacba; facteur de déchet 0.0053
- pose: mt07pcl020 Pièce angulaire de tôle en acier galvanisé, pour les arrêts périmétriques et de débords; facteur de déchet 0.0053
- pose: mt07pcl030 Vis autoforeuse filet-tôle, pour la fixation des tôles; facteur de déchet 0.00428571
- pose: mt50spa052b Grosse planche en bois de pin, de 20x7,2 cm; facteur de déchet 1
- pose: mt50spa101 Clous en acier; facteur de déchet 0.0045
- pose: mt50spa081a Étai métallique télescopique, allant jusqu'à 3 m de hauteur; facteur de déchet 1
- pose: mt07aco050a Ferraille élaborée en atelier industriel avec barres en acier haute adhérence, Fe E 500, de divers diamètres; facteur de déchet 0.0075
- pose: mt08var050 Fil de fer galvanisé pour attacher, de 1,30 mm de diamètre; facteur de déchet 0.0038
- pose: mt07ame030aah; facteur de déchet 0.020536

## Ressources

**mt07pcl010aacba** m² Une tôle en acier galvanisé de forme nervurée
Données techniques: Coût énergétique 191.350 MJ; Émission de CO2 19.354 kg; Code CED 17 04 05; Masse de l'élément 7.5 kg; Volume 0.003571 m3
Déchets:
- emballage: re170203 Plastique. (composant de déchet); quantité 0.032 kg; Code CED 17 02 03; Masse de l'élément 1 kg; Volume 0.001667 m3

**mt07pcl020** m Pièce angulaire de tôle en acier galvanisé, pour les arrêts périmétriques et de débords
Données techniques: Coût énergétique 377.275 MJ; Émission de CO2 38.438 kg; Code CED 17 04 05; Masse de l'élément 15 kg; Volume 0.007143 m3
Déchets:
- emballage: re170203 Plastique; quantité 0.008 kg

**mt07pcl030** U Vis autoforeuse filet-tôle, pour la fixation des tôles
Données techniques: Coût énergétique 0.033 MJ; Émission de CO2 0.003 kg; Code CED 17 04 05; Masse de l'élément 0.0014 kg
Déchets:
- emballage: re150101 Emballages en papier et en carton. (composant de déchet); quantité 0.001 kg; Code CED 15 01 01; Masse de l'élément 1 kg; Volume 0.001333 m3

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3

**mt07aco020i** U Séparateur homologué pour dalles
Données techniques: Coût énergétique 1.105 MJ; Émission de CO2 0.114 kg
Déchets:
- emballage: re150101 Emballages en papier et en carton; quantité 0.072 kg

**mt07aco050a** kg Ferraille élaborée en atelier industriel avec barres en acier haute adhérence, Fe E 500, de divers diamètres
Données techniques: Coût énergétique 9.830 MJ; Émission de CO2 0.510 kg; Code CED 17 04 05; Masse de l'élément 1 kg; Volume 0.000476 m3

**mt08var050** kg Fil de fer galvanisé pour attacher, de 1,30 mm de diamètre
Données techniques: Coût énergétique 25.100 MJ; Émission de CO2 2.560 kg; Code CED 17 04 05; Masse de l'élément 1 kg; Volume 0.000476 m3

**mt07ame030aah** m² Treillis soudé RAF R 200x300 mm
Données techniques: Coût énergétique 10.253 MJ; Émission de CO2 0.532 kg; Code CED 17 04 05; Masse de l'élément 1.043 kg; Volume 0.000497 m3

**mt10haf030fOEc** m³ Béton C25/30 (XC1(F); D10; S3; Cl 0,4), prêt à l'emploi, selon NF EN 206
Données techniques: Coût énergétique 1840.000 MJ; Émission de CO2 230.000 kg; Code CED 17 01 01; Masse de l'élément 2300 kg; Volume 1.533333 m3
