# Plancher sur poutrelles en bois et entrevous courbes en terre cuite

- Propriété du fichier: CYPE Ingenieros S.A.
- Format: FIEBDC-3/2016
- Logiciel: Generador de precios de la construcción. CYPE Ingenieros, S.A.
- Date: 23/05/2024
- Devise: EUR
- Coûts indirects: 3 %
- Frais généraux: 13 %
- Bénéfice: 6 %
- TVA: 20 %

## G Structure et gros oeuvre

### GP Planchers

#### GPO Bois

**GPO040** m² Plancher sur poutrelles en bois et entrevous courbes en terre cuite.
Plancher traditionnel avec un entraxe de 50 cm, composé de solives rectangulaires de 4x15 cm de section, avec des rainures latérales, de pin sylvestre (Pinus sylvestris) avec classe de résistance C30, selon NF EN 338 et NF EN 1912, classe d'emploi 2, selon NF EN 335, pour une protection face aux agents biotiques qui correspondent à la classe de pénétration NP2 (3 mm dans les faces latérales de l'aubier), selon NF EN 351-1 placés par appui sur élément structural; entrevous courbes d'un filet de brique pleine apparente en terre cuite, moulée main, couleur rouge, 28x13,5x4,5 cm, avec des joints de 10 mm d'épaisseur, placé avec du mortier de ciment industriel, couleur grise, M-7,5, fourni en sacs; acier Fe E 500, quantité 1,1 kg/m², et treillis soudé PAF C 200x200 mm en acier Fe E 500, en dalle de compression de 4 cm d'épaisseur de béton léger LC30/33 (XC1(F); D12; S2; Cl 0,4; D1,4) prêt à l'emploi, et coulage à la benne; étaiement et désétaiement des poutrelles. Comprend, le fil de fer à lier, les séparateurs, les éléments d'attache des poutrelles et les chaînages périphériques des étages et des ouvertures.
Inclut: Préparation du périmètre d'appui des poutrelles. Implantation et mise en place à sec des poutrelles. Étaiement. Résolution de l'appui sur l'élément structural. Réalisation du hourdage. Mise en place des armatures avec des séparateurs homologués. Coulage et compactage du béton. Réglage et nivellement de la dalle de compression. Séchage du béton. Désétaiement.
Critère pour le métré: Surface mesurée en grandeur nature à partir des faces extérieures des chaînages du périmètre, selon documentation graphique du Projet, en déduisant les ouvertures de surface supérieure à 6 m².
Critère pour le mémoire: On mesurera, en grandeur réelle, à partir des faces extérieures des chaînages périmétrique, la surface réellement exécutée selon les spécifications du Projet, en déduisant les ouvertures de surface supérieure à 6 m². Tous les éléments intégrants du plancher signalés dans les plans et les détails du projet seront considérés comme inclus.

| Code | U | Désignation | Quantité | Prix | Montant |
|---|---|---|---|---|---|
| mt50spa052b | m | Grosse planche en bois de pin, de 20x7,2 cm. (matériau) | 0.04 | 6.32 | 0.253 |
| mt50spa101 | kg | Clous en acier. (matériau) | 0.045 | 1.87 | 0.084 |
| mt50spa081a | U | Étai métallique télescopique, allant jusqu'à 3 m de hauteur. (matériau) | 0.013 | 19.25 | 0.250 |
| mt07mee510giaa | m³ | Bois scié de pin sylvestre (Pinus sylvestris) pour solive rectangulaire, de 4x15 cm de section, avec des rainures latérales, avec classe de résistance C30, selon NF EN 338 et NF EN 1912, classe d'emploi 2 selon NF EN 335, pour une protection face aux agents biotiques qui correspondent à la classe de pénétration NP2 (3 mm dans les faces latérales de l'aubier), selon NF EN 351-1. Selon NF B 50-105-3. (matériau) | 0.012 | 325 | 3.900 |
| mt05bte010a | U | Brique pleine apparente en terre cuite, moulée main, couleur rouge, 28x13,5x4,5 cm, pour utilisation en maçonnerie non protégée (pièce en U), densité 1850 kg/m³, selon NF EN 771-1. (matériau) | 20.97 | 0.75 | 15.728 |
| mt08aaa010a | m³ | Eau. (matériau) | 0.004 | 1.5 | 0.006 |
| mt09mif010da | t | Mortier industriel pour maçonnerie, de ciment, couleur grise, catégorie M-7,5 (résistance à la compression 7,5 N/mm²), fourni en sacs, selon NF EN 998-2. (matériau) | 0.008 | 56.97 | 0.456 |
| mt07aco020m | U | Séparateur homologué pour treillis soudé. (matériau) | 1 | 0.09 | 0.090 |
| mt07aco050a | kg | Ferraille élaborée en atelier industriel avec barres en acier haute adhérence, Fe E 500, de divers diamètres. (matériau) | 1.1 | 2.62 | 2.882 |
| mt07ame030adg | m² | Treillis soudé PAF C 200x200 mm, avec fils de fer longitudinaux de 4,5 mm de diamètre et fils de fer transversaux de 4,5 mm de diamètre, acier Fe E 500, selon NF A35-024. (matériau) | 1.1 | 3.32 | 3.652 |
| mt08var050 | kg | Fil de fer galvanisé pour attacher, de 1,30 mm de diamètre. (matériau) | 0.03 | 1.5 | 0.045 |
| mt10hes070fOFe | m³ | Béton léger LC30/33 (XC1(F); D12; S2; Cl 0,4; D1,4), prêt à l'emploi, selon NF EN 206. (matériau) | 0.147 | 183.45 | 26.967 |
| mo048 | h | Compagnon professionnel III/CP2 charpentier bois. (main-d'œuvre) | 0.065 | 30.72 | 1.997 |
| mo095 | h | Ouvrier professionnel II/OP charpentier bois. (main-d'œuvre) | 0.032 | 27.32 | 0.874 |
| mo020 | h | Compagnon professionnel III/CP2 construction. (main-d'œuvre) | 0.9 | 29.25 | 26.325 |
| mo113 | h | Ouvrier d'exécution I/OE1 construction. (main-d'œuvre) | 0.47 | 24.51 | 11.520 |
| mo044 | h | Compagnon professionnel III/CP2 coffreur. (main-d'œuvre) | 0.1 | 30.72 | 3.072 |
| mo091 | h | Ouvrier professionnel II/OP coffreur. (main-d'œuvre) | 0.1 | 27.32 | 2.732 |
| mo043 | h | Compagnon professionnel III/CP2 ferrailleur. (main-d'œuvre) | 0.036 | 30.72 | 1.106 |
| mo090 | h | Ouvrier professionnel II/OP ferrailleur. (main-d'œuvre) | 0.034 | 27.32 | 0.929 |
| mo045 | h | Compagnon professionnel III/CP2 bétonneur. (main-d'œuvre) | 0.028 | 30.72 | 0.860 |
| mo092 | h | Ouvrier professionnel II/OP bétonneur. (main-d'œuvre) | 0.119 | 27.32 | 3.251 |
| % | % | Frais de chantier des unités d'ouvrage | 2 % | 106.979 | 2.140 |
|  |  | Coûts directs |  |  | 109.119 |

Déchets:
- pose: mt50spa052b Grosse planche en bois de pin, de 20x7,2 cm; facteur de déchet 1
- pose: mt50spa101 Clous en acier; facteur de déchet 0.0045
- pose: mt50spa081a Étai métallique télescopique, allant jusqu'à 3 m de hauteur; facteur de déchet 1
- pose: mt07mee510giaa; facteur de déchet 0.0020625
- pose: mt05bte010a; facteur de déchet 0.0105
- pose: mt09mif010da; facteur de déchet 0.0189
- pose: mt07aco050a Ferraille élaborée en atelier industriel avec barres en acier haute adhérence, Fe E 500, de divers diamètres; facteur de déchet 0.0075
- pose: mt07ame030adg; facteur de déchet 0.0198952
- pose: mt08var050 Fil de fer galvanisé pour attacher, de 1,30 mm de diamètre; facteur de déchet 0.0038

## Ressources

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3

**mt07mee510giaa** m³ Bois scié de pin sylvestre (Pinus sylvestris) pour solive rectangulaire
Données techniques: Coût énergétique 20583.549 MJ; Émission de CO2 -607.044 kg; Code CED 17 02 01; Masse de l'élément 460 kg; Volume 0.418182 m3
Déchets:
- emballage: re170203 Plastique. (composant de déchet); quantité 0.033 kg; Code CED 17 02 03; Masse de l'élément 1 kg; Volume 0.001667 m3

**mt05bte010a** U Brique pleine apparente en terre cuite
Données techniques: Coût énergétique 50.047 MJ; Émission de CO2 0.750 kg; Code CED 17 01 02; Masse de l'élément 2.9 kg; Volume 0.00232 m3
Déchets:
- emballage: re170201 Bois. (composant de déchet); quantité 0.005 kg; Code CED 17 02 01; Masse de l'élément 1 kg; Volume 0.000909 m3
- emballage: re170203 Plastique; quantité 0.001 kg

**mt08aaa010a** m³ Eau
Données techniques: Coût énergétique 60.000 MJ; Émission de CO2 30.000 kg

**mt09mif010da** t Mortier industriel pour maçonnerie
Données techniques: Coût énergétique 2050.870 MJ; Émission de CO2 177.583 kg; Code CED 17 01 01; Masse de l'élément 1000 kg; Volume 0.666667 m3
Déchets:
- emballage: re150101 Emballages en papier et en carton. (composant de déchet); quantité 8.571 kg; Code CED 15 01 01; Masse de l'élément 1 kg; Volume 0.001333 m3
- emballage: re170201 Bois; quantité 0.463 kg
- emballage: re170203 Plastique; quantité 0.241 kg

**mt07aco020m** U Séparateur homologué pour treillis soudé
Données techniques: Coût énergétique 1.105 MJ; Émission de CO2 0.114 kg
Déchets:
- emballage: re150101 Emballages en papier et en carton; quantité 0.072 kg

**mt07aco050a** kg Ferraille élaborée en atelier industriel avec barres en acier haute adhérence, Fe E 500, de divers diamètres
Données techniques: Coût énergétique 9.830 MJ; Émission de CO2 0.510 kg; Code CED 17 04 05; Masse de l'élément 1 kg; Volume 0.000476 m3

**mt07ame030adg** m² Treillis soudé PAF C 200x200 mm
Données techniques: Coût énergétique 12.288 MJ; Émission de CO2 0.638 kg; Code CED 17 04 05; Masse de l'élément 1.25 kg; Volume 0.000595 m3

**mt08var050** kg Fil de fer galvanisé pour attacher, de 1,30 mm de diamètre
Données techniques: Coût énergétique 25.100 MJ; Émission de CO2 2.560 kg; Code CED 17 04 05; Masse de l'élément 1 kg; Volume 0.000476 m3

**mt10hes070fOFe** m³ Béton léger LC30/33 (XC1(F); D12; S2; Cl 0,4; D1,4), prêt à l'emploi, selon NF EN 206
Données techniques: Coût énergétique 1248.000 MJ; Émission de CO2 143.000 kg; Code CED 17 01 01; Masse de l'élément 1300 kg; Volume 0.866667 m3
