# Panneau sandwich pour plancher, sur ossature bois

- Propriété du fichier: CYPE Ingenieros S.A.
- Format: FIEBDC-3/2016
- Logiciel: Generador de precios de la construcción. CYPE Ingenieros, S.A.
- Date: 23/05/2024
- Devise: EUR
- Coûts indirects: 3 %
- Frais généraux: 13 %
- Bénéfice: 6 %
- TVA: 20 %

## G Structure et gros oeuvre

### GP Planchers

#### GPO Bois

**GPO070** m² Panneau sandwich pour plancher, sur ossature bois.
Panneau sandwich à languette et rainure sur les quatre côtés, constitué de: côté extérieur de plaque de plâtre renforcé avec des fibres, de 12 mm d'épaisseur, noyau isolant de mousse de polystyrène extrudé de 120 mm d'épaisseur et côté intérieur de plaque de plâtre renforcé avec des fibres, de 12 mm d'épaisseur, de 2400x550 mm, transmittance thermique 0,285 W/(m²K), Euroclasse B-s1, d0 de réaction au feu, selon NF EN 13501-1, fixé avec vis autoformeuses à tête fraisée, en acier galvanisé, sur ossature bois, avec une portée entre les appuis de 60 cm, pour plancher. Comprend, le mastic adhésif, pour le scellement des joints entre panneaux.
Critère d'évaluation économique: Le prix ne comprend pas le revêtement de sol.
Inclut: Implantation et coupe des panneaux. Mise en place et fixation du panneau sandwich. Scellement des joints.
Critère pour le métré: Surface mesurée selon documentation graphique du Projet.
Critère pour le mémoire: On mesurera la surface réellement exécutée selon les spécifications du Projet.

| Code | U | Désignation | Quantité | Prix | Montant |
|---|---|---|---|---|---|
| mt13pst100o | U | Vis autoformeuse à tête fraisée, d'acier galvanisé, de 6 mm de diamètre et 200 mm de longueur. (matériau) | 12 | 1.09 | 13.080 |
| mt13pst050a | U | Cartouche de 310 ml de mastic adhésif, à base de polymères acryliques en dispersion aqueuse. (matériau) | 0.24 | 6.9 | 1.656 |
| mt13pst040lh | m² | Panneau sandwich à languette et rainure sur les quatre côtés, constitué de: côté extérieur de plaque de plâtre renforcé avec des fibres, de 12 mm d'épaisseur, noyau isolant de mousse de polystyrène extrudé de 120 mm d'épaisseur et côté intérieur de plaque de plâtre renforcé avec des fibres, de 12 mm d'épaisseur, de 2400x550 mm, transmittance thermique 0,285 W/(m²K), Euroclasse B-s1, d0 de réaction au feu, selon NF EN 13501-1. (matériau) | 1.05 | 69.19 | 72.650 |
| mo054 | h | Compagnon professionnel III/CP2 poseur d'isolants rigides ou flexibles. (main-d'œuvre) | 0.18 | 30.2 | 5.436 |
| mo101 | h | Ouvrier professionnel II/OP poseur d'isolants rigides ou flexibles. (main-d'œuvre) | 0.18 | 26.02 | 4.684 |
| % | % | Frais de chantier des unités d'ouvrage | 2 % | 97.506 | 1.950 |
|  |  | Coûts directs |  |  | 99.456 |

Déchets:
- pose: mt13pst100o Vis autoformeuse à tête fraisée, d'acier galvanisé, de 6 mm de diamètre et 200 mm de longueur; facteur de déchet 0.00141361
- pose: mt13pst050a Cartouche de 310 ml de mastic adhésif, à base de polymères acryliques en dispersion aqueuse; facteur de déchet 0.06
- pose: mt13pst040lh; facteur de déchet 0.0121995

## Ressources

**mt13pst100o** U Vis autoformeuse à tête fraisée, d'acier galvanisé, de 6 mm de diamètre et 200 mm de longueur
Données techniques: Coût énergétique 1.034 MJ; Émission de CO2 0.103 kg; Code CED 17 04 05; Masse de l'élément 0.0382 kg; Volume 0.000018 m3
Déchets:
- emballage: re150101 Emballages en papier et en carton. (composant de déchet); quantité 0.002 kg; Code CED 15 01 01; Masse de l'élément 1 kg; Volume 0.001333 m3
- emballage: re170203 Plastique. (composant de déchet); quantité 0.001 kg; Code CED 17 02 03; Masse de l'élément 1 kg; Volume 0.001667 m3

**mt13pst050a** U Cartouche de 310 ml de mastic adhésif, à base de polymères acryliques en dispersion aqueuse
Données techniques: Coût énergétique 87.088 MJ; Émission de CO2 3.667 kg; Code CED 17 09 04; Masse de l'élément 0.45 kg; Volume 0.0003 m3
Déchets:
- emballage: re170203 Plastique; quantité 0.1 kg

**mt13pst040lh** m² Panneau sandwich à languette et rainure sur les quatre côtés
Données techniques: Coût énergétique 2.390 MJ; Émission de CO2 32.644 kg; Code CED 17 08 02; Masse de l'élément 32.59 kg; Volume 0.03259 m3
Déchets:
- emballage: re170203 Plastique; quantité 0.011 kg
