# Poutrelle en bois scié

- Propriété du fichier: CYPE Ingenieros S.A.
- Format: FIEBDC-3/2016
- Logiciel: Generador de precios de la construcción. CYPE Ingenieros, S.A.
- Date: 24/05/2024
- Devise: EUR
- Coûts indirects: 3 %
- Frais généraux: 13 %
- Bénéfice: 6 %
- TVA: 20 %

## G Structure et gros oeuvre

### GP Planchers

#### GPO Bois

**GPO090** m Poutrelle en bois scié.
Poutrelle rectangulaire de 4x18 cm de section, de pin sylvestre (Pinus sylvestris) avec classe de résistance C30, selon NF EN 338 et NF EN 1912, classe d'emploi 2, selon NF EN 335, pour une protection face aux agents biotiques qui correspondent à la classe de pénétration NP2 (3 mm dans les faces latérales de l'aubier), selon NF EN 351-1. Mise en place: avec pièces métalliques ferrures en acier galvanisé type DX51D+Z275N et vis à tôle en acier zingué.
Inclut: Implantation et marquage des axes, aux points d'appui de la poutrelle. Mise en place et fixation provisoire de la poutrelle. Aplomb et nivellement. Exécution des assemblages.
Critère pour le métré: Longueur mesurée selon documentation graphique du Projet, y compris les appuis.
Critère pour le mémoire: On mesurera la longueur réellement exécutée selon les spécifications du Projet, y compris les appuis. Tous les éléments intégrants de la structure signalés dans les plans et les détails du projet seront considérés comme inclus.

| Code | U | Désignation | Quantité | Prix | Montant |
|---|---|---|---|---|---|
| mt07mee510cjaa | m³ | Bois scié de pin sylvestre (Pinus sylvestris) pour poutrelle rectangulaire, de 4x18 cm de section, avec classe de résistance C30, selon NF EN 338 et NF EN 1912, classe d'emploi 2 selon NF EN 335, pour une protection face aux agents biotiques qui correspondent à la classe de pénétration NP2 (3 mm dans les faces latérales de l'aubier), selon NF EN 351-1. Selon NF B 50-105-3. (matériau) | 0.007 | 325 | 2.275 |
| mt07emr511a | kg | Ferrures en acier galvanisé type DX51D+Z275N et vis à tôle en acier zingué, pour assemblage de structures en bois, pour les classes de service 1 et 2 selon NF EN 1995-1-1. (matériau) | 0.16 | 11.4 | 1.824 |
| mo048 | h | Compagnon professionnel III/CP2 charpentier bois. (main-d'œuvre) | 0.185 | 30.72 | 5.683 |
| mo095 | h | Ouvrier professionnel II/OP charpentier bois. (main-d'œuvre) | 0.181 | 27.32 | 4.945 |
| % | % | Frais de chantier des unités d'ouvrage | 2 % | 14.727 | 0.295 |
|  |  | Coûts directs |  |  | 15.022 |

Déchets:
- pose: mt07mee510cjaa; facteur de déchet 0.0020625
- pose: mt07emr511a; facteur de déchet 0.0045

## Ressources

**mt07mee510cjaa** m³ Bois scié de pin sylvestre (Pinus sylvestris) pour poutrelle rectangulaire
Données techniques: Coût énergétique 20583.549 MJ; Émission de CO2 -607.044 kg; Code CED 17 02 01; Masse de l'élément 460 kg; Volume 0.418182 m3
Déchets:
- emballage: re170203 Plastique. (composant de déchet); quantité 0.033 kg; Code CED 17 02 03; Masse de l'élément 1 kg; Volume 0.001667 m3

**mt07emr511a** kg Ferrures en acier galvanisé type DX51D+Z275N et vis à tôle en acier zingué
Données techniques: Coût énergétique 25.100 MJ; Émission de CO2 2.560 kg; Code CED 17 04 05; Masse de l'élément 1 kg; Volume 0.000476 m3
