# Poutrelle en bois lamellé-collé

- Propriété du fichier: CYPE Ingenieros S.A.
- Format: FIEBDC-3/2016
- Logiciel: Generador de precios de la construcción. CYPE Ingenieros, S.A.
- Date: 13/06/2024
- Devise: EUR
- Coûts indirects: 3 %
- Frais généraux: 13 %
- Bénéfice: 6 %
- TVA: 20 %

## G Structure et gros oeuvre

### GP Planchers

#### GPO Bois

**GPO110** m Poutrelle en bois lamellé-collé.
Poutrelle en bois lamellé-collé homogène de sapin rouge (Picea abies) provenant de France, de 33 mm d'épaisseur des lames, de 140x166 mm de section, classe résistante GL-24h et classe E1 en émission de formaldéhyde selon NF EN 14080; pour classe d'emploi 1 selon NF EN 335, avec protection face aux agents biotiques qui correspondent à la classe de pénétration NP1 selon NF EN 351-1, avec finition brossée. Mise en place: avec pièces métalliques ferrures en acier inoxydable AISI 316 et vis à tôle en acier inoxydable AISI 316.
Inclut: Implantation et marquage des axes, aux points d'appui de la poutrelle. Mise en place et fixation provisoire de la poutrelle. Aplomb et nivellement. Exécution des assemblages.
Critère pour le métré: Longueur mesurée selon documentation graphique du Projet, y compris les appuis.
Critère pour le mémoire: On mesurera la longueur réellement exécutée selon les spécifications du Projet, y compris les appuis. Tous les éléments intégrants de la structure signalés dans les plans et les détails du projet seront considérés comme inclus.

| Code | U | Désignation | Quantité | Prix | Montant |
|---|---|---|---|---|---|
| mt07mel110cH1aa | m³ | Bois lamellé-collé homogène de sapin rouge (Picea abies) provenant de France pour poutrelles, de 33 mm d'épaisseur des lames, de jusqu'à 15 m de longueur, de 140x166 mm de section, classe résistante GL-24h et classe E1 en émission de formaldéhyde selon NF EN 14080; pour classe d'emploi 1 selon NF EN 335, avec protection face aux agents biotiques qui correspondent à la classe de pénétration NP1 selon NF EN 351-1, avec finition brossée. (matériau) | 0.023 | 994.09 | 22.864 |
| mt07emr511l | kg | Ferrures en acier inoxydable AISI 316 et vis à tôle en acier inoxydable AISI 316, pour assemblage de structures en bois, pour les classes de service 1, 2 et 3 selon NF EN 1995-1-1. (matériau) | 0.16 | 17.5 | 2.800 |
| mo048 | h | Compagnon professionnel III/CP2 charpentier bois. (main-d'œuvre) | 0.152 | 30.72 | 4.669 |
| mo095 | h | Ouvrier professionnel II/OP charpentier bois. (main-d'œuvre) | 0.076 | 27.32 | 2.076 |
| % | % | Frais de chantier des unités d'ouvrage | 2 % | 32.409 | 0.648 |
|  |  | Coûts directs |  |  | 33.057 |

Déchets:
- pose: mt07mel110cH1aa; facteur de déchet 0.0015
- pose: mt07emr511l; facteur de déchet 0.0075

## Ressources

**mt07mel110cH1aa** m³ Bois lamellé-collé homogène de sapin rouge (Picea abies) provenant de France pour poutrelles
Données techniques: Coût énergétique 18198.275 MJ; Émission de CO2 -495.408 kg; Code CED 17 02 01; Masse de l'élément 420 kg; Volume 0.381818 m3
Déchets:
- emballage: re170203 Plastique. (composant de déchet); quantité 0.04 kg; Code CED 17 02 03; Masse de l'élément 1 kg; Volume 0.001667 m3

**mt07emr511l** kg Ferrures en acier inoxydable AISI 316 et vis à tôle en acier inoxydable AISI 316
Données techniques: Coût énergétique 47.620 MJ; Émission de CO2 7.000 kg; Code CED 17 04 05; Masse de l'élément 1 kg; Volume 0.000476 m3
