# Revêtement d'about de plancher avec planelles en terre cuite à revêtir

- Propriété du fichier: CYPE Ingenieros S.A.
- Format: FIEBDC-3/2016
- Logiciel: Generador de precios de la construcción. CYPE Ingenieros, S.A.
- Date: 01/06/2024
- Devise: EUR
- Coûts indirects: 3 %
- Frais généraux: 13 %
- Bénéfice: 6 %
- TVA: 20 %

## G Structure et gros oeuvre

### GR Rives de plancher

#### GRT Planelles en terre cuite

**GRT010** m Revêtement d'about de plancher avec planelles en terre cuite à revêtir.
Revêtement d'about de plancher de 20 cm d'épaisseur, avec plaquettes en terre cuite, 0,09 m²K/W de résistance thermique, 800x40x200 mm, à revêtir. POSE: avec du mortier de ciment industriel, couleur grise, M-5, fourni en sacs.
Inclut: Mise en place et à l'aplomb, nivellement et alignement. Nettoyage du parement.
Critère pour le métré: Longueur mesurée par son plus grand développement linéaire, selon documentation graphique du Projet.
Critère pour le mémoire: On mesurera, par son plus grand développement linéaire, la longueur réellement exécutée selon les spécifications du Projet.

| Code | U | Désignation | Quantité | Prix | Montant |
|---|---|---|---|---|---|
| mt04bwi015eD | U | Plaquette en terre cuite, à revêtir, 0,09 m²K/W de résistance thermique, 800x40x200 mm, en abouts de plancher de 20 cm d'épaisseur. (matériau) | 1.23 | 11.21 | 13.788 |
| mt09mif010ca | t | Mortier industriel pour maçonnerie, de ciment, couleur grise, catégorie M-5 (résistance à la compression 5 N/mm²), fourni en sacs, selon NF EN 998-2. (matériau) | 0.001 | 53.48 | 0.053 |
| mt08aaa010a | m³ | Eau. (matériau) | 0.004 | 1.5 | 0.006 |
| mo114 | h | Ouvrier d'exécution I/OE1 construction pour des travaux de maçonnerie. (main-d'œuvre) | 0.122 | 24.51 | 2.990 |
| mo021 | h | Compagnon professionnel III/CP2 construction pour des travaux de maçonnerie. (main-d'œuvre) | 0.12 | 29.25 | 3.510 |
| % | % | Frais de chantier des unités d'ouvrage | 2 % | 20.347 | 0.407 |
|  |  | Coûts directs |  |  | 20.754 |

Déchets:
- pose: mt04bwi015eD; facteur de déchet 0.0105
- pose: mt09mif010ca; facteur de déchet 0.0189

## Ressources

**mt04bwi015eD** U Plaquette en terre cuite
Données techniques: Coût énergétique 23.994 MJ; Émission de CO2 1.774 kg; Code CED 17 01 03; Masse de l'élément 7.4 kg; Volume 0.00592 m3
Déchets:
- emballage: re170201 Bois. (composant de déchet); quantité 0.014 kg; Code CED 17 02 01; Masse de l'élément 1 kg; Volume 0.000909 m3
- emballage: re170203 Plastique. (composant de déchet); quantité 0.005 kg; Code CED 17 02 03; Masse de l'élément 1 kg; Volume 0.001667 m3

**mt09mif010ca** t Mortier industriel pour maçonnerie
Données techniques: Coût énergétique 2050.870 MJ; Émission de CO2 177.583 kg; Code CED 17 01 01; Masse de l'élément 1000 kg; Volume 0.666667 m3
Déchets:
- emballage: re150101 Emballages en papier et en carton. (composant de déchet); quantité 8.571 kg; Code CED 15 01 01; Masse de l'élément 1 kg; Volume 0.001333 m3
- emballage: re170201 Bois; quantité 0.463 kg
- emballage: re170203 Plastique; quantité 0.241 kg

**mt08aaa010a** m³ Eau
Données techniques: Coût énergétique 60.000 MJ; Émission de CO2 30.000 kg
