# Paroi moulée en béton armé, avec boues

- Propriété du fichier: CYPE Ingenieros S.A.
- Format: FIEBDC-3/2016
- Logiciel: Generador de precios de la construcción. CYPE Ingenieros, S.A.
- Date: 15/06/2024
- Devise: EUR
- Coûts indirects: 3 %
- Frais généraux: 13 %
- Bénéfice: 6 %
- TVA: 20 %

## G Structure et gros oeuvre

### GS Structures enterrées et semi-enterrées

#### GSB Ouvrages de soutènement en BA

**GSB050** m² Paroi moulée en béton armé, avec boues.
Paroi moulée en béton armé, de 40 cm d'épaisseur et allant jusqu'à 16 m de profondeur, ou jusqu'à rencontrer de la roche ou des couches dures de terrain, réalisée par parties alternées jusqu'à 2,65 m de longueur, excavées dans un terrain cohésif sans rejet dans le SPT, stabilisée par l'usage de boues thixotropiques; réalisée avec béton C35/45 (XC1(F)+ XF1(F); D10; S4; Cl 0,2) prêt à l'emploi, et coulage depuis le camion, avec bétonnage continu submergé à travers un tube plongeur, et acier Fe E 500, avec une quantité approximative de 30 kg/m². Comprend le fil de fer à lier et les séparateurs.
Critère d'évaluation économique: Le prix comprend le ferraillage de l'armature (coupe, façonnage et assemblage des éléments) en atelier et la pose en coffrage sur site. Le prix comprend les travaux de soudure et d'oxycoupage dans le cas de recouvrement d'armatures.
Inclut: Excavation par panneaux selon l'ordre projeté, avec utilisation de boues thixotropiques. Nettoyage de l'excavation. Réalisation des travaux de soudure et d'oxycoupage des armatures. Mise en place de l'armature. Mise en place des coffrages de joints entre les panneaux. Mise en place du tube plongeur. Coulage et compactage du béton. Récupération des boues thixotropiques qui affleurent au fur et à mesure qu'est déversé le béton et régénération postérieure. Extraction des coffrages de jonction. Répétition des opérations jusqu'à compléter tous les panneaux en respectant l'ordre prévu.
Critère pour le métré: Surface de l'écran projeté, avec la longueur de calcul mesurée depuis la partie supérieure de la murette-guide jusqu'à la profondeur théorique des armatures et augmentée de 20 cm, multipliée par le périmètre retenu, mesuré au axes, sans dupliquer les coins ni les rencontres, selon documentation graphique du Projet.
Critère pour le mémoire: On mesurera la surface réellement exécutée, la longueur existante étant calculée à partir de la partie supérieure de la murette-guide jusqu'à la profondeur théorique des armatures, augmentée de 20 cm, multipliée par le périmètre retenu, mesuré aux axes, sans dupliquer les coins ni les rencontres, selon les spécifications du Projet, sans être la cause d'un autre type de paiement d'excès.

| Code | U | Désignation | Quantité | Prix | Montant |
|---|---|---|---|---|---|
| mt07aco020j | U | Séparateur homologué pour parois moulées. (matériau) | 2 | 0.1 | 0.200 |
| mt07aco050a | kg | Ferraille élaborée en atelier industriel avec barres en acier haute adhérence, Fe E 500, de divers diamètres. (matériau) | 30 | 2.62 | 78.600 |
| mt08var050 | kg | Fil de fer galvanisé pour attacher, de 1,30 mm de diamètre. (matériau) | 0.18 | 1.5 | 0.270 |
| mt10haf030fKGe | m³ | Béton C35/45 (XC1(F) + XF1(F); D10; S4; Cl 0,2), prêt à l'emploi, selon NF EN 206. (matériau) | 0.506 | 164.05 | 83.009 |
| mq03pae060sh | h | Matériel pour excavation d'une paroi moulée de 40 cm d'épaisseur et jusqu'à 16 m de profondeur, excavation avec utilisation de boues thixotropiques, en terrain cohésif sans rejet dans le SPT, réalisée par parties alternées de 2,65 m de longueur. (matériel) | 0.3 | 45.58 | 13.674 |
| mq08sol010 | h | Poste d'oxycoupage, avec acétylène comme combustible et oxygène comme comburant. (matériel) | 0.1 | 8.25 | 0.825 |
| mq07gte010c | h | Grue autopropulsée à bras télescopique avec une capacité d'élévation de 30 t et 27 m de hauteur maximale de travail. (matériel) | 0.1 | 75.04 | 7.504 |
| mq03lod010 | h | Matériel pour boues de perforation: dessableurs de boues, mélangeurs de boues, pompes à boues, désilteurs et réservoirs. (matériel) | 0.45 | 9.3 | 4.185 |
| mo019 | h | Compagnon professionnel III/CP2 soudeur. (main-d'œuvre) | 0.2 | 29.71 | 5.942 |
| mo043 | h | Compagnon professionnel III/CP2 ferrailleur. (main-d'œuvre) | 0.15 | 30.72 | 4.608 |
| mo090 | h | Ouvrier professionnel II/OP ferrailleur. (main-d'œuvre) | 0.15 | 27.32 | 4.098 |
| mo045 | h | Compagnon professionnel III/CP2 bétonneur. (main-d'œuvre) | 0.101 | 30.72 | 3.103 |
| mo092 | h | Ouvrier professionnel II/OP bétonneur. (main-d'œuvre) | 0.405 | 27.32 | 11.065 |
| % | % | Frais de chantier des unités d'ouvrage | 2 % | 217.083 | 4.342 |
|  |  | Coûts directs |  |  | 221.425 |

Déchets:
- pose: mt07aco050a Ferraille élaborée en atelier industriel avec barres en acier haute adhérence, Fe E 500, de divers diamètres; facteur de déchet 0.0075
- pose: mt08var050 Fil de fer galvanisé pour attacher, de 1,30 mm de diamètre; facteur de déchet 0.0038
- excavation: ruo170504 Terre et pierres distinctes de celles spécifiées dans le code 17 05 03. (composant de déchet); quantité 808 kg; Code CED 17 05 04; Masse de l'élément 1 kg; Volume 0.000625 m3

## Ressources

**mt07aco020j** U Séparateur homologué pour parois moulées
Données techniques: Coût énergétique 1.105 MJ; Émission de CO2 0.114 kg
Déchets:
- emballage: re150101 Emballages en papier et en carton. (composant de déchet); quantité 0.072 kg; Code CED 15 01 01; Masse de l'élément 1 kg; Volume 0.001333 m3

**mt07aco050a** kg Ferraille élaborée en atelier industriel avec barres en acier haute adhérence, Fe E 500, de divers diamètres
Données techniques: Coût énergétique 9.830 MJ; Émission de CO2 0.510 kg; Code CED 17 04 05; Masse de l'élément 1 kg; Volume 0.000476 m3

**mt08var050** kg Fil de fer galvanisé pour attacher, de 1,30 mm de diamètre
Données techniques: Coût énergétique 25.100 MJ; Émission de CO2 2.560 kg; Code CED 17 04 05; Masse de l'élément 1 kg; Volume 0.000476 m3

**mt10haf030fKGe** m³ Béton C35/45 (XC1(F) + XF1(F); D10; S4; Cl 0,2), prêt à l'emploi, selon NF EN 206
Données techniques: Coût énergétique 2208.000 MJ; Émission de CO2 253.000 kg; Code CED 17 01 01; Masse de l'élément 2300 kg; Volume 1.533333 m3
