# Cuvette d'ascenseur

- Propriété du fichier: CYPE Ingenieros S.A.
- Format: FIEBDC-3/2016
- Logiciel: Generador de precios de la construcción. CYPE Ingenieros, S.A.
- Date: 15/06/2024
- Devise: EUR
- Coûts indirects: 3 %
- Frais généraux: 13 %
- Bénéfice: 6 %
- TVA: 20 %

## G Structure et gros oeuvre

### GS Structures enterrées et semi-enterrées

#### GSC Cuvettes d'ascenseur

**GSC010** m³ Cuvette d'ascenseur.
Cuvette d'ascenseur au niveau des fondations, au moyen d'une fosse en béton armé, réalisé avec béton C35/45 (XC3(F); D10; S3; Cl 0,2) prêt à l'emploi, et coulage depuis le camion, et acier Fe E 500, avec une quantité approximative de 50 kg/m³. Comprend les armatures pour la formation des chaînages de bord et des renforts, les armatures en attente, le fil de fer à lier, les séparateurs et liquide décoffrant, pour éviter l'adhérence du béton au coffrage.
Critère d'évaluation économique: Le prix comprend le montage et le démontage du système de coffrage, le ferraillage de l'armature (coupe, façonnage et assemblage des éléments) sur l'aire de ferraillage en chantier et la pose en coffrage sur site.
Inclut: Implantation et tracé des éléments. Mise en place des séparateurs et fixation des armatures. Montage du système de coffrage. Coulage et compactage du béton. Démontage du système de coffrage. Séchage du béton.
Critère pour le métré: Volume mesuré sur les sections théoriques de calcul, selon documentation graphique du Projet.
Critère pour le mémoire: On mesurera le volume théorique exécuté selon les spécifications du Projet.

| Code | U | Désignation | Quantité | Prix | Montant |
|---|---|---|---|---|---|
| mt08eme040 | m² | Panneaux métalliques de plusieurs dimensions, pour coffrer des éléments en béton. (matériau) | 0.025 | 52 | 1.300 |
| mt50spa052b | m | Grosse planche en bois de pin, de 20x7,2 cm. (matériau) | 0.1 | 6.32 | 0.632 |
| mt50spa081a | U | Étai métallique télescopique, allant jusqu'à 3 m de hauteur. (matériau) | 0.065 | 19.25 | 1.251 |
| mt08eme051a | m | Feuillard en acier galvanisé, pour coffrage métallique. (matériau) | 0.5 | 0.29 | 0.145 |
| mt08var050 | kg | Fil de fer galvanisé pour attacher, de 1,30 mm de diamètre. (matériau) | 0.65 | 1.5 | 0.975 |
| mt08var060 | kg | Pointes d'acier de 20x100 mm. (matériau) | 0.5 | 8.75 | 4.375 |
| mt08dba010d | l | Agent démoulant, à base d'huiles spéciales, émulsionnable à l'eau, pour coffrages métalliques, phénoliques ou en bois. (matériau) | 0.15 | 1.8 | 0.270 |
| mt07sep010ab | U | Séparateur homologué en plastique, pour armatures de fondations de divers diamètres. (matériau) | 4 | 0.16 | 0.640 |
| mt07aco020d | U | Séparateur homologué pour murs. (matériau) | 8 | 0.06 | 0.480 |
| mt07aco050c | kg | Barres en acier haute adhérence, Fe E 500, fourni sur chantier en barres brutes, de divers diamètres. (matériau) | 51 | 2 | 102.000 |
| mt10haf030hOGc | m³ | Béton C35/45 (XC3(F); D10; S3; Cl 0,2), prêt à l'emploi, selon NF EN 206. (matériau) | 1.1 | 159.14 | 175.054 |
| mo044 | h | Compagnon professionnel III/CP2 coffreur. (main-d'œuvre) | 1.5 | 30.72 | 46.080 |
| mo091 | h | Ouvrier professionnel II/OP coffreur. (main-d'œuvre) | 2 | 27.32 | 54.640 |
| mo043 | h | Compagnon professionnel III/CP2 ferrailleur. (main-d'œuvre) | 0.56 | 30.72 | 17.203 |
| mo090 | h | Ouvrier professionnel II/OP ferrailleur. (main-d'œuvre) | 0.72 | 27.32 | 19.670 |
| mo045 | h | Compagnon professionnel III/CP2 bétonneur. (main-d'œuvre) | 0.25 | 30.72 | 7.680 |
| mo092 | h | Ouvrier professionnel II/OP bétonneur. (main-d'œuvre) | 0.5 | 27.32 | 13.660 |
| % | % | Frais de chantier des unités d'ouvrage | 2 % | 446.055 | 8.921 |
|  |  | Coûts directs |  |  | 454.976 |

Déchets:
- pose: mt08eme040 Panneaux métalliques de plusieurs dimensions, pour coffrer des éléments en béton; facteur de déchet 1
- pose: mt50spa052b Grosse planche en bois de pin, de 20x7,2 cm; facteur de déchet 1
- pose: mt50spa081a Étai métallique télescopique, allant jusqu'à 3 m de hauteur; facteur de déchet 1
- pose: mt08eme051a Feuillard en acier galvanisé, pour coffrage métallique; facteur de déchet 1
- pose: mt08var050 Fil de fer galvanisé pour attacher, de 1,30 mm de diamètre; facteur de déchet 0.0038
- pose: mt08var060 Pointes d'acier de 20x100 mm; facteur de déchet 0.0045
- pose: mt08dba010d Agent démoulant, à base d'huiles spéciales, émulsionnable à l'eau, pour coffrages métalliques, phénoliques ou en bois; facteur de déchet 0.07
- pose: mt07aco050c Barres en acier haute adhérence, Fe E 500, fourni sur chantier en barres brutes, de divers diamètres; facteur de déchet 0.0075

## Ressources

**mt08eme040** m² Panneaux métalliques de plusieurs dimensions, pour coffrer des éléments en béton
Données techniques: Coût énergétique 314.560 MJ; Émission de CO2 16.320 kg; Code CED 17 04 05; Masse de l'élément 32 kg; Volume 0.015238 m3

**mt50spa052b** m Grosse planche en bois de pin, de 20x7,2 cm
Données techniques: Coût énergétique 1124.755 MJ; Émission de CO2 -15.401 kg; Code CED 17 02 01; Masse de l'élément 8.28 kg; Volume 0.007527 m3

**mt50spa081a** U Étai métallique télescopique, allant jusqu'à 3 m de hauteur
Données techniques: Coût énergétique 97.317 MJ; Émission de CO2 5.049 kg; Code CED 17 04 05; Masse de l'élément 9.9 kg; Volume 0.004714 m3

**mt08eme051a** m Feuillard en acier galvanisé, pour coffrage métallique
Données techniques: Coût énergétique 3.93e-05 MJ; Émission de CO2 2.04e-06 kg; Code CED 17 04 05; Masse de l'élément 0.000004 kg

**mt08var050** kg Fil de fer galvanisé pour attacher, de 1,30 mm de diamètre
Données techniques: Coût énergétique 25.100 MJ; Émission de CO2 2.560 kg; Code CED 17 04 05; Masse de l'élément 1 kg; Volume 0.000476 m3

**mt08var060** kg Pointes d'acier de 20x100 mm
Données techniques: Coût énergétique 9.830 MJ; Émission de CO2 0.510 kg; Code CED 17 04 05; Masse de l'élément 1 kg; Volume 0.000476 m3

**mt08dba010d** l Agent démoulant, à base d'huiles spéciales, émulsionnable à l'eau, pour coffrages métalliques, phénoliques ou en bois
Données techniques: Coût énergétique 82.642 MJ; Émission de CO2 4.474 kg; Code CED 17 09 04; Masse de l'élément 0.932 kg; Volume 0.000621 m3
Déchets:
- emballage: re150104 Emballages métalliques. (composant de déchet); quantité 0.042 kg; Code CED 15 01 04; Masse de l'élément 1 kg; Volume 0.001667 m3

**mt07sep010ab** U Séparateur homologué en plastique, pour armatures de fondations de divers diamètres
Données techniques: Coût énergétique 1.105 MJ; Émission de CO2 0.114 kg
Déchets:
- emballage: re150101 Emballages en papier et en carton. (composant de déchet); quantité 0.072 kg; Code CED 15 01 01; Masse de l'élément 1 kg; Volume 0.001333 m3

**mt07aco020d** U Séparateur homologué pour murs
Données techniques: Coût énergétique 1.105 MJ; Émission de CO2 0.114 kg
Déchets:
- emballage: re150101 Emballages en papier et en carton; quantité 0.072 kg

**mt07aco050c** kg Barres en acier haute adhérence, Fe E 500, fourni sur chantier en barres brutes, de divers diamètres
Données techniques: Coût énergétique 9.830 MJ; Émission de CO2 0.510 kg; Code CED 17 04 05; Masse de l'élément 1 kg; Volume 0.000476 m3

**mt10haf030hOGc** m³ Béton C35/45 (XC3(F); D10; S3; Cl 0,2), prêt à l'emploi, selon NF EN 206
Données techniques: Coût énergétique 2208.000 MJ; Émission de CO2 253.000 kg; Code CED 17 01 01; Masse de l'élément 2300 kg; Volume 1.533333 m3
