# Cheville à expansion, mâle, sur élément en béton

- Propriété du fichier: CYPE Ingenieros S.A.
- Format: FIEBDC-3/2016
- Logiciel: Generador de precios de la construcción. CYPE Ingenieros, S.A.
- Date: 23/05/2024
- Devise: EUR
- Coûts indirects: 3 %
- Frais généraux: 13 %
- Bénéfice: 6 %
- TVA: 20 %

## G Structure et gros oeuvre

### GX Ancrages

#### GXM Fixations mécaniques

**GXM010** U Cheville à expansion, mâle, sur élément en béton.
Ancrage mécanique par cheville à expansion pour charges lourdes, en acier inoxydable AISI 316, M8 20/-/-, de 8 mm de diamètre et 93 mm de longueur, insérée dans un perçage de 12 mm de diamètre et 85 mm de profondeur minimum, réalisé avec une perceuse avec marteau percuteur et mèche, sur élément fissuré ou non fissuré en béton de 20 N/mm² de résistance caractéristique minimale et 50 N/mm² de résistance caractéristique maximale.
Inclut: Implantation de la position de l'ancrage. Exécution de la perforation. Nettoyage de la poussière résultante. Introduction de l'ancrage. Application du couple de serrage avec une clé dynamométrique. Nettoyage des restes excédants.
Critère pour le métré: Nombre d'unités prévues, selon documentation graphique du Projet.
Critère pour le mémoire: On mesurera le nombre d'unités réellement exécutées selon les spécifications du Projet.

| Code | U | Désignation | Quantité | Prix | Montant |
|---|---|---|---|---|---|
| mt26ahi025aa | U | Cheville à expansion pour charges lourdes, en acier inoxydable AISI 316, M8 20/-/-, de 8 mm de diamètre et 93 mm de longueur, composée de vis à tête hexagonale, rondelle, manchon de protection avec marquage de mise en place, section en plastique écrasable, douille à expansion et cône d'expansion, pour fixation sur des éléments en béton, fissurés ou non fissurés. (matériau) | 1 | 32.98 | 32.980 |
| mo020 | h | Compagnon professionnel III/CP2 construction. (main-d'œuvre) | 0.049 | 29.25 | 1.433 |
| mo112 | h | Ouvrier d'exécution I/OE2 construction. (main-d'œuvre) | 0.049 | 25.31 | 1.240 |
| % | % | Frais de chantier des unités d'ouvrage | 2 % | 35.653 | 0.713 |
|  |  | Coûts directs |  |  | 36.366 |

Déchets:
- pose: mt26ahi025aa; facteur de déchet 0.00451351

## Ressources

**mt26ahi025aa** U Cheville à expansion pour charges lourdes
Données techniques: Coût énergétique 5.637 MJ; Émission de CO2 0.451 kg; Code CED 17 04 05; Masse de l'élément 0.037 kg; Volume 0.000018 m3
Déchets:
- emballage: re170203 Plastique. (composant de déchet); quantité 0.04 kg; Code CED 17 02 03; Masse de l'élément 1 kg; Volume 0.001667 m3
