# Démolition partielle d'un bâtiment

- Propriété du fichier: CYPE Ingenieros S.A.
- Format: FIEBDC-3/2016
- Logiciel: Generador de precios de la construcción. CYPE Ingenieros, S.A.
- Date: 30/05/2024
- Devise: EUR
- Coûts indirects: 3 %
- Frais généraux: 13 %
- Bénéfice: 6 %
- TVA: 20 %

## P Interventions préalables

### PE Démolitions partielles

#### PEB Bâtiments

**PEB010** m³ Démolition partielle d'un bâtiment.
Démolition partielle, élément par élément, avec des moyens manuels et mécaniques, d'un bâtiment de plus de 250 m³ de volume, isolé, avec une hauteur construite allant jusqu'à 4 m et une surface moyenne de plus de 2500 m², et chargement mécanique dans le camion ou la benne. Au vu des études préalablement réalisées, le bâtiment présente une structure en béton et son état de conservation est normal.
Critère d'évaluation économique: Le prix ne comprend la démolition de la fondation, la démolition du dallage ni le redevance de déversement pour remise des déchets à un gestionnaire autorisé.
Inclut: Démolition élément par élément, avec l'étaiement provisoire nécessaire. Fragmentation des décombres en pièces maniables. Retrait et stockage des décombres. Nettoyage des restes d'ouvrage. Chargement mécanique des décombres dans le camion ou la benne.
Critère pour le métré: Volume mesuré selon documentation graphique du Projet.
Critère pour le mémoire: On mesurera le volume réellement démoli selon les spécifications du Projet.

| Code | U | Désignation | Quantité | Prix | Montant |
|---|---|---|---|---|---|
| mq05mai030 | h | Marteau pneumatique. (matériel) | 0.047 | 4.57 | 0.215 |
| mq05pdm010b | h | Compresseur portable électrique 5 m³/min de débit. (matériel) | 0.024 | 7.73 | 0.186 |
| mq01pan010f | h | Chargeuse sur pneus de 220 kW/4 m³. (matériel) | 0.049 | 75.04 | 3.677 |
| mq01exc030a | h | Pelleteuse à chenilles, de 118 kW, avec cisaille de démolition. (matériel) | 0.042 | 112.35 | 4.719 |
| mq08sol010 | h | Poste d'oxycoupage, avec acétylène comme combustible et oxygène comme comburant. (matériel) | 0.036 | 8.25 | 0.297 |
| mo019 | h | Compagnon professionnel III/CP2 soudeur. (main-d'œuvre) | 0.046 | 29.71 | 1.367 |
| mo020 | h | Compagnon professionnel III/CP2 construction. (main-d'œuvre) | 0.046 | 29.25 | 1.346 |
| mo113 | h | Ouvrier d'exécution I/OE1 construction. (main-d'œuvre) | 0.182 | 24.51 | 4.461 |
| % | % | Frais de chantier des unités d'ouvrage | 2 % | 16.268 | 0.325 |
|  |  | Coûts directs |  |  | 16.593 |

Déchets:
- excavation: ruo010408 Déchets de gravats et roches triturées distincts de ceux mentionnés dans le code 01 04 07. (composant de déchet); quantité 6.413 kg; Code CED 01 04 08; Masse de l'élément 1 kg; Volume 0.000667 m3
- excavation: ruo170101 Béton (bétons, mortiers et préfabriqués). (composant de déchet); quantité 255.95 kg; Code CED 17 01 01; Masse de l'élément 1 kg; Volume 0.000667 m3
- excavation: ruo170102 Briques. (composant de déchet); quantité 64.423 kg; Code CED 17 01 02; Masse de l'élément 1 kg; Volume 0.0008 m3
- excavation: ruo170103 Tuiles et matériaux céramiques. (composant de déchet); quantité 5.857 kg; Code CED 17 01 03; Masse de l'élément 1 kg; Volume 0.0008 m3
- excavation: ruo170201 Bois. (composant de déchet); quantité 0.8 kg; Code CED 17 02 01; Masse de l'élément 1 kg; Volume 0.000909 m3
- excavation: ruo170202 Verre. (composant de déchet); quantité 0.5 kg; Code CED 17 02 02; Masse de l'élément 1 kg; Volume 0.001 m3
- excavation: ruo170203 Plastique. (composant de déchet); quantité 0.267 kg; Code CED 17 02 03; Masse de l'élément 1 kg; Volume 0.001667 m3
- excavation: ruo170302 Mélanges bitumineux distincts de ceux spécifiés dans le code 17 03 01. (composant de déchet); quantité 0.333 kg; Code CED 17 03 02; Masse de l'élément 1 kg; Volume 0.001 m3
- excavation: ruo170407 Métaux mélangés. (composant de déchet); quantité 4.533 kg; Code CED 17 04 07; Masse de l'élément 1 kg; Volume 0.000667 m3
- excavation: ruo170504 Terre et pierres distinctes de celles spécifiées dans le code 17 05 03. (composant de déchet); quantité 9.62 kg; Code CED 17 05 04; Masse de l'élément 1 kg; Volume 0.000625 m3
- excavation: ruo170802 Matériaux de construction à partir de plâtre distincts de ceux spécifiés dans le code 17 08 01. (composant de déchet); quantité 17.57 kg; Code CED 17 08 02; Masse de l'élément 1 kg; Volume 0.001 m3
- excavation: ruo170904 Déchets mélangés de construction et de démolition distincts de ceux spécifiés dans les codes 17 09 01, 17 09 02 et 17 09 03. (composant de déchet); quantité 3.467 kg; Code CED 17 09 04; Masse de l'élément 1 kg; Volume 0.000667 m3
