# Transport et retrait d'un échafaudage tubulaire de façade

- Propriété du fichier: CYPE Ingenieros S.A.
- Format: FIEBDC-3/2016
- Logiciel: Generador de precios de la construcción. CYPE Ingenieros, S.A.
- Date: 10/05/2024
- Devise: EUR
- Coûts indirects: 3 %
- Frais généraux: 13 %
- Bénéfice: 6 %
- TVA: 20 %

## P Interventions préalables

### PH Équipements pour travaux en hauteur

#### PHE Échafaudages

**PHE070** U Transport et retrait d'un échafaudage tubulaire de façade.
Transport et retrait d'un échafaudage tubulaire normalisé, de type multidirectionnel, jusqu'à 10 m de hauteur maximale de travail, constitué d'une structure tubulaire en acier galvanisé à chaud, avec plus de 50% d'éléments verticaux dupliqués et plateaux de travail de 60 cm de largeur; pour l'exécution de façade de 250 m².
Critère pour le métré: Nombre d'unités prévues, selon documentation graphique du Projet.
Critère pour le mémoire: On mesurera le nombre d'unités réellement exécutées selon les spécifications du Projet.

| Code | U | Désignation | Quantité | Prix | Montant |
|---|---|---|---|---|---|
| mq13ats013g | U | Répercussion, par m², de transport au site et retrait d'échafaudage tubulaire normalisé, de type multidirectionnel, de 10 m de hauteur maximale de travail, constitué de structure tubulaire en acier galvanisé à chaud, de 48,3 mm de diamètre et 3,2 mm d'épaisseur, avec plus de 50% d'éléments verticaux dupliqués, fabriqué en respectant les exigences de qualité requises dans la norme NF EN ISO 9001, selon NF EN 12810 et NF EN 12811; composé de plateformes de travail de 60 cm de largeur, disposées tous les 2 m de hauteur, escalier intérieur muni d'une trappe, garde-corps arrière avec lisse, sous-lisse et plinthe, et garde-corps avant avec lisse; pour exécution de façade; y compris filet flexible, type moustiquaire monofilament, en polyéthylène 100%. (matériel) | 250 | 2.45 | 612.500 |
| % | % | Frais de chantier des unités d'ouvrage | 2 % | 612.500 | 12.250 |
|  |  | Coûts directs |  |  | 624.750 |
