# Montage et démontage d'un échafaudage tubulaire de façade

- Propriété du fichier: CYPE Ingenieros S.A.
- Format: FIEBDC-3/2016
- Logiciel: Generador de precios de la construcción. CYPE Ingenieros, S.A.
- Date: 23/05/2024
- Devise: EUR
- Coûts indirects: 3 %
- Frais généraux: 13 %
- Bénéfice: 6 %
- TVA: 20 %

## P Interventions préalables

### PH Équipements pour travaux en hauteur

#### PHE Échafaudages

**PHE130** U Montage et démontage d'un échafaudage tubulaire de façade.
Montage et démontage d'un échafaudage tubulaire normalisé, de type multidirectionnel, jusqu'à 51 m de hauteur maximale de travail, constitué d'une structure tubulaire en acier galvanisé à chaud, sans duplication des éléments verticaux et plateaux de travail de 60 cm de largeur; pour l'exécution de façade de 250 m², avec porte-à-faux disposés en un pourcentage supérieur à 50% de son périmètre et qui ressortent de plus de 30 cm du plan de façade, selon les plans de montage, en prenant un distance maximale de 20 m entre le point de décharge des matériaux et le point le plus éloigné du montage. Comprend le montage et le démontage des filets flexibles, de type moustiquaire monofilament, en polyéthylène 100%, les accessoires, les systèmes de protection, les ancrages et les repositionnements.
Inclut: Implantation des appuis. Nettoyage et préparation de la surface d'appui et protection des espaces affectés. Montage et mise en place des composants. Mise en place de la plateforme de travail. Mise en place des éléments de protection, accès et signalisation. Essai de chargement. Démontage et retrait de l'échafaudage.
Critère pour le métré: Nombre d'unités prévues, selon Plan général de coordination en matière de sécurité et de protection de la santé.

| Code | U | Désignation | Quantité | Prix | Montant |
|---|---|---|---|---|---|
| mq13ats011D | U | Répercussion, par m², de montage d'échafaudage tubulaire normalisé, de type multidirectionnel, de 51 m de hauteur maximale de travail, constitué de structure tubulaire en acier galvanisé à chaud, de 48,3 mm de diamètre et 3,2 mm d'épaisseur, sans duplication des éléments verticaux, fabriqué en respectant les exigences de qualité requises dans la norme NF EN ISO 9001, selon NF EN 12810 et NF EN 12811; composé de plateformes de travail de 60 cm de largeur, disposées tous les 2 m de hauteur, escalier intérieur muni d'une trappe, garde-corps arrière avec lisse, sous-lisse et plinthe, et garde-corps avant avec lisse; pour exécution de façade avec des porte-à-faux en un pourcentage supérieur à 50% de son périmètre et qui ressortent de plus de 30 cm du plan de façade; y compris filet flexible, type moustiquaire monofilament, en polyéthylène 100%. (matériel) | 250 | 11.33 | 2832.500 |
| mq13ats012D | U | Répercussion, par m², de démontage d'échafaudage tubulaire normalisé, de type multidirectionnel, de 51 m de hauteur maximale de travail, constitué de structure tubulaire en acier galvanisé à chaud, de 48,3 mm de diamètre et 3,2 mm d'épaisseur, sans duplication des éléments verticaux, fabriqué en respectant les exigences de qualité requises dans la norme NF EN ISO 9001, selon NF EN 12810 et NF EN 12811; composé de plateformes de travail de 60 cm de largeur, disposées tous les 2 m de hauteur, escalier intérieur muni d'une trappe, garde-corps arrière avec lisse, sous-lisse et plinthe, et garde-corps avant avec lisse; pour exécution de façade avec des porte-à-faux en un pourcentage supérieur à 50% de son périmètre et qui ressortent de plus de 30 cm du plan de façade; y compris filet flexible, type moustiquaire monofilament, en polyéthylène 100%. (matériel) | 250 | 7.39 | 1847.500 |
| % | % | Frais de chantier des unités d'ouvrage | 2 % | 4680.000 | 93.600 |
|  |  | Coûts directs |  |  | 4773.600 |
