# Protection des trottoirs et des bordures

- Propriété du fichier: CYPE Ingenieros S.A.
- Format: FIEBDC-3/2016
- Logiciel: Generador de precios de la construcción. CYPE Ingenieros, S.A.
- Date: 23/05/2024
- Devise: EUR
- Coûts indirects: 3 %
- Frais généraux: 13 %
- Bénéfice: 6 %
- TVA: 20 %

## P Interventions préalables

### PO Protections temporaires

#### POT Trottoirs et bordures

**POT010** m² Protection des trottoirs et des bordures.
Protection des trottoirs et des bordures existants qui pourraient être affectés par le passage de véhicules pendant les travaux, par extension de la membrane de séparation en polyéthylène, avec une masse surfacique de 230 g/m² et chape en béton avec un treillis soudé de 10 cm d'épaisseur, réalisée avec béton C30/37 (XC1(F) + XD2(F); D10; S3; Cl 0,4) prêt à l'emploi, et treillis soudé PAF C 200x200 mm en acier Fe E 500 comme armature de répartition, placée sur des séparateurs homologués.
Inclut: Mise en place de membrane de séparation. Implantation des joints de construction et de dilatation. Application des niveaux à l'aide de guides en béton ou de règles. Arrosage de la surface de base. Réalisation des joints de construction et des joints périphériques de dilatation. Mise en place du treillis soudé avec des séparateurs homologués. Coulage et compactage du béton. Séchage du béton. Démolition du revêtement de sol au marteau piqueur. Fragmentation des décombres en pièces maniables. Retrait et stockage des décombres. Nettoyage des restes d'ouvrage. Chargement manuel des décombres dans le camion ou la benne.
Critère pour le métré: Surface mesurée selon documentation graphique du Projet.
Critère pour le mémoire: On mesurera la surface réellement exécutée selon les spécifications du Projet.

| Code | U | Désignation | Quantité | Prix | Montant |
|---|---|---|---|---|---|
| mt16png010e | m² | Film de polyéthylène de 0,25 mm d'épaisseur et 230 g/m² de masse surfacique. (matériau) | 1.1 | 0.51 | 0.561 |
| mt07ame030adg | m² | Treillis soudé PAF C 200x200 mm, avec fils de fer longitudinaux de 4,5 mm de diamètre et fils de fer transversaux de 4,5 mm de diamètre, acier Fe E 500, selon NF A35-024. (matériau) | 1.2 | 3.32 | 3.984 |
| mt10haf030fkFc | m³ | Béton C30/37 (XC1(F) + XD2(F); D10; S3; Cl 0,4), prêt à l'emploi, selon NF EN 206. (matériau) | 0.105 | 150.42 | 15.794 |
| mq06vib020 | h | Règle vibrante de 3 m. (matériel) | 0.084 | 5.23 | 0.439 |
| mq06bhe010 | h | Camion pompe stationné sur chantier, pour pompage de béton. (matériel) | 0.004 | 190.4 | 0.762 |
| mq05mai030 | h | Marteau pneumatique. (matériel) | 0.17 | 4.57 | 0.777 |
| mq05pdm010a | h | Compresseur portable électrique 2 m³/min de débit. (matériel) | 0.17 | 4.27 | 0.726 |
| mo020 | h | Compagnon professionnel III/CP2 construction. (main-d'œuvre) | 0.09 | 29.25 | 2.633 |
| mo113 | h | Ouvrier d'exécution I/OE1 construction. (main-d'œuvre) | 0.203 | 24.51 | 4.976 |
| mo077 | h | Ouvrier professionnel II/OP construction. (main-d'œuvre) | 0.045 | 26.02 | 1.171 |
| mo112 | h | Ouvrier d'exécution I/OE2 construction. (main-d'œuvre) | 0.17 | 25.31 | 4.303 |
| % | % | Frais de chantier des unités d'ouvrage | 2 % | 36.126 | 0.723 |
|  |  | Coûts directs |  |  | 36.849 |

Déchets:
- pose: mt16png010e Film de polyéthylène de 0,25 mm d'épaisseur et 230 g/m² de masse surfacique; facteur de déchet 0.06
- pose: mt07ame030adg; facteur de déchet 0.0198952
- démolition: ruo170101 Béton (bétons, mortiers et préfabriqués). (composant de déchet); quantité 230 kg; Code CED 17 01 01; Masse de l'élément 1 kg; Volume 0.000667 m3
- démolition: ruo170203 Plastique. (composant de déchet); quantité 0.015 kg; Code CED 17 02 03; Masse de l'élément 1 kg; Volume 0.001667 m3
- démolition: ruo170405 Fer et acier. (composant de déchet); quantité 0.03 kg; Code CED 17 04 05; Masse de l'élément 1 kg; Volume 0.000476 m3

## Ressources

**mt16png010e** m² Film de polyéthylène de 0,25 mm d'épaisseur et 230 g/m² de masse surfacique
Données techniques: Coût énergétique 33.844 MJ; Émission de CO2 1.233 kg; Code CED 17 06 04; Masse de l'élément 0.23 kg; Volume 0.000383 m3
Déchets:
- emballage: re170203 Plastique. (composant de déchet); quantité 0.024 kg; Code CED 17 02 03; Masse de l'élément 1 kg; Volume 0.001667 m3

**mt07ame030adg** m² Treillis soudé PAF C 200x200 mm
Données techniques: Coût énergétique 12.288 MJ; Émission de CO2 0.638 kg; Code CED 17 04 05; Masse de l'élément 1.25 kg; Volume 0.000595 m3

**mt10haf030fkFc** m³ Béton C30/37 (XC1(F) + XD2(F); D10; S3; Cl 0,4), prêt à l'emploi, selon NF EN 206
Données techniques: Coût énergétique 2208.000 MJ; Émission de CO2 253.000 kg; Code CED 17 01 01; Masse de l'élément 2300 kg; Volume 1.533333 m3
