# Système provisoire de protection d'une rive de plancher, classe A, pour entrepôts industriels

- Propriété du fichier: CYPE Ingenieros S.A.
- Format: FIEBDC-3/2016
- Logiciel: Generador de precios de la construcción. CYPE Ingenieros, S.A.
- Date: 15/06/2024
- Devise: EUR
- Coûts indirects: 3 %
- Frais généraux: 13 %
- Bénéfice: 6 %
- TVA: 20 %

## S Sécurité et santé

### SC Équipements de protection collective

#### SCF Protection périmétrique des rives de plancher

**SCF040** m Système provisoire de protection d'une rive de plancher, classe A, pour entrepôts industriels.
Système provisoire de protection d'une rive de plancher, classe A, fournissant une résistance uniquement pour des charges statiques et pour des surfaces de travail ayant un angle d'inclinaison maximum de 10°, première mise en place, constitué: de filet de sécurité NF EN 1263-1 U A2 M100 Q M, de polypropylène de haute ténacité, amortissable en 10 poses et d'une structure support avec des bras distancés de 10 m au maximum, amortissables en 15 utilisations. Comprend corde de liaison en polypropylène, pour unir les filets et la corde d'attache en polypropylène, pour attacher la corde périmétrique des filets à un support adéquat.
Critère pour le métré: Longueur mesurée selon Plan général de coordination en matière de sécurité et de protection de la santé.
Critère pour le mémoire: La longueur mesurée sera celle réellement montée selon spécifications d'Étude ou d'Étude Basique de Sécurité et Santé.

| Code | U | Désignation | Quantité | Prix | Montant |
|---|---|---|---|---|---|
| mt50sph070a | m² | Filet de sécurité NF EN 1263-1 U A2 M100 Q M, de polypropylène de haute ténacité. Énergie du filet A2 (entre 2,2 et 4,4 kJ). Configuration du filet carré, avec ralingue en polypropylène de 16 mm de diamètre. (matériau) | 2.2 | 3.74 | 8.228 |
| mt50sph080b | U | Bras inférieur, constitué de tube rectangulaire métallique de 1,5 m de longueur, avec deux platines soudées en extrémité pour recevoir le bras supérieur. (matériau) | 0.009 | 53.38 | 0.480 |
| mt50sph090b | U | Bras supérieur, constitué de tube rectangulaire métallique de 2 m de longueur, avec une platine soudée en extrémité pour l'assemblage avec le bras inférieur. (matériau) | 0.009 | 61.04 | 0.549 |
| mt50sph100 | U | Embase métallique avec des orifices permettant de positionner le bras inférieur de 0° à 90°, avec des intervalles de 15°. (matériau) | 0.009 | 59.23 | 0.533 |
| mt50sph110 | U | Support pour embase, avec système de fixation par sangles textiles en polyester de haute ténacité. (matériau) | 0.009 | 72.46 | 0.652 |
| mt50spr180a | m | Corde d'attache NF EN 1263-1 G en polypropylène de haute ténacité, avec traitement aux rayons UV, D=12 mm et charge de rupture supérieure à 20 kN. (matériau) | 0.22 | 0.36 | 0.079 |
| mt50spr170b | m | Corde de liaison NF EN 1263-1 O en polypropylène de haute ténacité, avec traitement aux rayons UV, D=8 mm et charge de rupture supérieure à 7,5 kN. (matériau) | 0.11 | 0.21 | 0.023 |
| mo119 | h | Compagnon professionnel III/CP2 Sécurité et Santé. (main-d'œuvre) | 0.371 | 29.25 | 10.852 |
| mo120 | h | Ouvrier Sécurité et Santé. (main-d'œuvre) | 0.371 | 24.51 | 9.093 |
| % | % | Frais de chantier des unités d'ouvrage | 2 % | 30.489 | 0.610 |
|  |  | Coûts directs |  |  | 31.099 |

Déchets:
- pose: mt50sph070a; facteur de déchet 1

## Ressources

**mt50sph070a** m² Filet de sécurité NF EN 1263-1 U A2 M100 Q M
Données techniques: Coût énergétique 27.456 MJ; Émission de CO2 0.920 kg; Code CED 17 02 03; Masse de l'élément 0.26 kg; Volume 0.000433 m3
Déchets:
- emballage: re170203 Plastique. (composant de déchet); quantité 0.034 kg; Code CED 17 02 03; Masse de l'élément 1 kg; Volume 0.001667 m3
