# Passerelle piétonne de circulation

- Propriété du fichier: CYPE Ingenieros S.A.
- Format: FIEBDC-3/2016
- Logiciel: Generador de precios de la construcción. CYPE Ingenieros, S.A.
- Date: 15/06/2024
- Devise: EUR
- Coûts indirects: 3 %
- Frais généraux: 13 %
- Bénéfice: 6 %
- TVA: 20 %

## S Sécurité et santé

### SC Équipements de protection collective

#### SCM Escaliers, abris, passerelles et plateformes

**SCM070** m Passerelle piétonne de circulation.
Protection d'un passage piéton entre deux points de la structure situés au même niveau, franchissant des vides de 3 m de longueur maximum, avec passerelle de circulation en bois de pin, de 0,80 m de largeur utile, avec une plateforme constituée de planches clouées de 20x7,2 cm, de 400 kg de capacité de charge, garde-corps latéraux de 1,00 m de hauteur formés de plinthes en bois de 15x5,2 cm, de lisses hautes en bois de 12x2,7 cm, et de lisses intermédiaires en bois de 15x5,2 cm, le tout fixé avec des clous en acier aux montants en bois de 7x7 cm placés tous les mètres le long des côtés de la plateforme, amortissable en 3 utilisations, appuyée sur la structure. Comprend les ancrages et les feuillards en acier galvanisé pour la fixation de la passerelle au plancher.
Critère pour le métré: Longueur mesurée selon Plan général de coordination en matière de sécurité et de protection de la santé.
Critère pour le mémoire: La longueur mesurée sera celle réellement montée selon spécifications d'Étude ou d'Étude Basique de Sécurité et Santé.

| Code | U | Désignation | Quantité | Prix | Montant |
|---|---|---|---|---|---|
| mt50spa050m | m³ | Grosse planche en bois de pin, dimensions 20x7,2 cm. (matériau) | 0.019 | 439.2 | 8.345 |
| mt50spa050g | m³ | Petite planche en bois de pin, dimensions 15x5,2 cm. (matériau) | 0.009 | 424.8 | 3.823 |
| mt50spa050a | m³ | Planche en bois de pin, dimensions 12x2,7 cm. (matériau) | 0.002 | 432 | 0.864 |
| mt50spa052a | m | Montant en bois de pin, de 7x7 cm. (matériau) | 1.333 | 2.59 | 3.452 |
| mt50spa101 | kg | Clous en acier. (matériau) | 0.055 | 1.87 | 0.103 |
| mt08eme051b | m | Feuillard en acier galvanisé, de fixation. (matériau) | 0.1 | 0.29 | 0.029 |
| mt26ahi106a | U | Vis à tête fraisée avec étoile intérieure à six points pour clé Torx, en acier galvanisé, 8x65 15/-/-, de 8 mm de diamètre et 65 mm de longueur, pour fixation sur des éléments en béton, fissurés ou non fissurés. (matériau) | 0.5 | 2.05 | 1.025 |
| mo119 | h | Compagnon professionnel III/CP2 Sécurité et Santé. (main-d'œuvre) | 0.3 | 29.25 | 8.775 |
| mo120 | h | Ouvrier Sécurité et Santé. (main-d'œuvre) | 0.15 | 24.51 | 3.677 |
| % | % | Frais de chantier des unités d'ouvrage | 2 % | 30.093 | 0.602 |
|  |  | Coûts directs |  |  | 30.695 |

Déchets:
- pose: mt50spa050m Grosse planche en bois de pin, dimensions 20x7,2 cm; facteur de déchet 1
- pose: mt50spa050g Petite planche en bois de pin, dimensions 15x5,2 cm; facteur de déchet 1
- pose: mt50spa050a Planche en bois de pin, dimensions 12x2,7 cm; facteur de déchet 1
- pose: mt50spa052a Montant en bois de pin, de 7x7 cm; facteur de déchet 1
- pose: mt50spa101 Clous en acier; facteur de déchet 0.0045
- pose: mt08eme051b Feuillard en acier galvanisé, de fixation; facteur de déchet 1
- pose: mt26ahi106a; facteur de déchet 0.0188

## Ressources

**mt50spa050m** m³ Grosse planche en bois de pin, dimensions 20x7,2 cm
Données techniques: Coût énergétique 78108.000 MJ; Émission de CO2 -1069.500 kg; Code CED 17 02 01; Masse de l'élément 575 kg; Volume 0.522727 m3

**mt50spa050g** m³ Petite planche en bois de pin, dimensions 15x5,2 cm
Données techniques: Coût énergétique 78108.000 MJ; Émission de CO2 -1069.500 kg; Code CED 17 02 01; Masse de l'élément 575 kg; Volume 0.522727 m3

**mt50spa050a** m³ Planche en bois de pin, dimensions 12x2,7 cm
Données techniques: Coût énergétique 78108.000 MJ; Émission de CO2 -1069.500 kg; Code CED 17 02 01; Masse de l'élément 575 kg; Volume 0.522727 m3

**mt50spa052a** m Montant en bois de pin, de 7x7 cm
Données techniques: Coût énergétique 382.729 MJ; Émission de CO2 -5.241 kg; Code CED 17 02 01; Masse de l'élément 2.8175 kg; Volume 0.002561 m3

**mt50spa101** kg Clous en acier
Données techniques: Coût énergétique 9.830 MJ; Émission de CO2 0.510 kg; Code CED 17 04 05; Masse de l'élément 1 kg; Volume 0.000476 m3

**mt08eme051b** m Feuillard en acier galvanisé, de fixation
Données techniques: Coût énergétique 3.93e-05 MJ; Émission de CO2 2.04e-06 kg; Code CED 17 04 05; Masse de l'élément 0.000004 kg

**mt26ahi106a** U Vis à tête fraisée avec étoile intérieure à six points pour clé Torx
Données techniques: Coût énergétique 3.050 MJ; Émission de CO2 0.184 kg; Code CED 17 04 05; Masse de l'élément 0.025 kg; Volume 0.000012 m3
Déchets:
- emballage: re170203 Plastique. (composant de déchet); quantité 0.025 kg; Code CED 17 02 03; Masse de l'élément 1 kg; Volume 0.001667 m3
