# Projecteur portable, pour extérieur

- Propriété du fichier: CYPE Ingenieros S.A.
- Format: FIEBDC-3/2016
- Logiciel: Generador de precios de la construcción. CYPE Ingenieros, S.A.
- Date: 12/07/2024
- Devise: EUR
- Coûts indirects: 3 %
- Frais généraux: 13 %
- Bénéfice: 6 %
- TVA: 20 %

## S Sécurité et santé

### SC Équipements de protection collective

#### SCS Protection électrique

**SCS030** U Projecteur portable, pour extérieur.
Projecteur portable de 500 W de puissance, pour extérieur, avec grille de protection, trépied télescopique de 1,6 m de hauteur et câble de 3 m, amortissable en 3 utilisations.
Critère pour le métré: Nombre d'unités prévues, selon Plan général de coordination en matière de sécurité et de protection de la santé.
Critère pour le mémoire: On mesurera le nombre d'unités réellement mises en place selon spécifications d'Étude ou d'Étude Basique de Sécurité et Santé.

| Code | U | Désignation | Quantité | Prix | Montant |
|---|---|---|---|---|---|
| mt50spe015d | U | Projecteur portable de 500 W de puissance, pour extérieur, avec grille de protection, trépied télescopique de 1,6 m de hauteur et câble de 3 m. (matériau) | 0.333 | 129.6 | 43.157 |
| mo120 | h | Ouvrier Sécurité et Santé. (main-d'œuvre) | 0.15 | 24.51 | 3.677 |
| % | % | Frais de chantier des unités d'ouvrage | 2 % | 46.834 | 0.937 |
|  |  | Coûts directs |  |  | 47.771 |
