# Protecteur oculaire

- Propriété du fichier: CYPE Ingenieros S.A.
- Format: FIEBDC-3/2016
- Logiciel: Generador de precios de la construcción. CYPE Ingenieros, S.A.
- Date: 23/05/2024
- Devise: EUR
- Coûts indirects: 3 %
- Frais généraux: 13 %
- Bénéfice: 6 %
- TVA: 20 %

## S Sécurité et santé

### SI Équipements de protection individuelle

#### SIJ Yeux et visage

**SIJ010** U Protecteur oculaire.
Écran facial de protection, d'usage basique, avec viseur d'écran uni à un protecteur frontal avec bande de tête ajustable, amortissable en 5 utilisations.
Critère pour le métré: Nombre d'unités prévues, selon Plan général de coordination en matière de sécurité et de protection de la santé.
Critère pour le mémoire: On mesurera le nombre d'unités réellement fournies selon spécifications d'Étude ou d'Étude Basique de Sécurité et Santé.

| Code | U | Désignation | Quantité | Prix | Montant |
|---|---|---|---|---|---|
| mt50epj010aie | U | Écran facial de protection, EPI de catégorie II, selon NF EN 166, respectant toutes les réquisitions de sécurité selon le Décret nº 92-765, le Décret nº 92-766 et le Décret nº 92-768, du 29 juillet 1992. (matériau) | 0.2 | 28.83 | 5.766 |
| % | % | Frais de chantier des unités d'ouvrage | 2 % | 5.766 | 0.115 |
|  |  | Coûts directs |  |  | 5.881 |
