# Vêtement de protection de haute visibilité

- Propriété du fichier: CYPE Ingenieros S.A.
- Format: FIEBDC-3/2016
- Logiciel: Generador de precios de la construcción. CYPE Ingenieros, S.A.
- Date: 23/05/2024
- Devise: EUR
- Coûts indirects: 3 %
- Frais généraux: 13 %
- Bénéfice: 6 %
- TVA: 20 %

## S Sécurité et santé

### SI Équipements de protection individuelle

#### SIU Corps (vêtements de protection)

**SIU040** U Vêtement de protection de haute visibilité.
Bleu de haute visibilité, de matériau réfléchissant, chargé d'augmenter la visibilité de l'utilisateur lorsque l'unique lumière existante provient des phares des véhicules, amortissable en 5 utilisations.
Critère pour le métré: Nombre d'unités prévues, selon Plan général de coordination en matière de sécurité et de protection de la santé.
Critère pour le mémoire: On mesurera le nombre d'unités réellement fournies selon spécifications d'Étude ou d'Étude Basique de Sécurité et Santé.

| Code | U | Désignation | Quantité | Prix | Montant |
|---|---|---|---|---|---|
| mt50epu030hae | U | Bleu de haute visibilité, de matériau réfléchissant, EPI de catégorie II, selon NF EN 471 et NF EN 340, respectant toutes les réquisitions de sécurité selon le Décret nº 92-765, le Décret nº 92-766 et le Décret nº 92-768, du 29 juillet 1992. (matériau) | 0.2 | 58.67 | 11.734 |
| % | % | Frais de chantier des unités d'ouvrage | 2 % | 11.734 | 0.235 |
|  |  | Coûts directs |  |  | 11.969 |
