# Équipement de protection respiratoire (EPR), filtrant non assisté

- Propriété du fichier: CYPE Ingenieros S.A.
- Format: FIEBDC-3/2016
- Logiciel: Generador de precios de la construcción. CYPE Ingenieros, S.A.
- Date: 02/06/2024
- Devise: EUR
- Coûts indirects: 3 %
- Frais généraux: 13 %
- Bénéfice: 6 %
- TVA: 20 %

## S Sécurité et santé

### SI Équipements de protection individuelle

#### SIV Voies respiratoires

**SIV010** U Équipement de protection respiratoire (EPR), filtrant non assisté.
Équipement de protection respiratoire (EPR), filtrant non assisté, composé d'un embout, amortissable en 3 utilisations et d'un filtre contre particules, à efficacité faible (P1), amortissable en 3 utilisations.
Critère pour le métré: Nombre d'unités prévues, selon Plan général de coordination en matière de sécurité et de protection de la santé.
Critère pour le mémoire: On mesurera le nombre d'unités réellement fournies selon spécifications d'Étude ou d'Étude Basique de Sécurité et Santé.

| Code | U | Désignation | Quantité | Prix | Montant |
|---|---|---|---|---|---|
| mt50epv010Jc | U | Embout, EPI de catégorie III, selon NF EN 142, respectant toutes les réquisitions de sécurité selon le Décret nº 92-765, le Décret nº 92-766 et le Décret nº 92-768, du 29 juillet 1992. (matériau) | 0.33 | 128.3 | 42.339 |
| mt50epv011aG | U | Filtre contre particules, à efficacité faible (P1), EPI de catégorie III, selon NF EN 143, respectant toutes les réquisitions de sécurité selon le Décret nº 92-765, le Décret nº 92-766 et le Décret nº 92-768, du 29 juillet 1992. (matériau) | 0.33 | 4.05 | 1.337 |
| % | % | Frais de chantier des unités d'ouvrage | 2 % | 43.676 | 0.874 |
|  |  | Coûts directs |  |  | 44.550 |
