# Système "PRESTO IBÉRICA" de contrôle de plusieurs robinetteries

- Propriété du fichier: CYPE Ingenieros S.A.
- Format: FIEBDC-3/2016
- Logiciel: Generador de precios de la construcción. CYPE Ingenieros, S.A.
- Date: 15/06/2024
- Devise: EUR
- Coûts indirects: 3 %
- Frais généraux: 13 %
- Bénéfice: 6 %
- TVA: 20 %

## T Équipements techniques

### TB Équipements sanitaires

#### TBR Systèmes de contrôle de robinetteries

**TBR020** U Système "PRESTO IBÉRICA" de contrôle de plusieurs robinetteries.
Système Multicontrol "PRESTO IBÉRICA de contrôle de robinetteries multiples, composé de: ensemble pour contrôle de robinetterie de douche, modèle Rada Multicontrol 1129 "PRESTO IBÉRICA", constitué de détecteur de mouvement à infrarouge modèle MC 129 et électrovanne de 12 V, avec degré de protection IP55; ensemble pour contrôle de robinetterie de WC, modèle Rada Multicontrol 1124 "PRESTO IBÉRICA", constitué de détecteur de mouvement à infrarouge modèle MC 124 et électrovanne de 12 V, avec degré de protection IP55; ensemble pour contrôle de groupe de robinetteries de WC, modèle Rada Multicontrol 1126 "PRESTO IBÉRICA", constitué de détecteur de mouvement à infrarouge modèle MC 126 et électrovanne de 12 V, avec degré de protection IP55; unité de contrôle, modèle Rada UC 1000 8555 "PRESTO IBÉRICA", degré de protection IP54, de 300x230 mm, avec transformateur 230/12 V intégré et protection de surintensité par fusible, pour 10 robinetteries maximum et programmateur électronique, modèle Rada UC 1000 85556 "PRESTO IBÉRICA", de 95x120 mm, avec clavier alphanumérique, possibilité de configuration de la langue et câble extensible de 3 m de longueur pour connecter à l'unité de contrôle. Comprend les vis et les fixations.
Inclut: Implantation. Montage, fixation et nivellement. Connexion. Contrôle de son bon fonctionnement.
Critère pour le métré: Nombre d'unités prévues, selon documentation graphique du Projet.
Critère pour le mémoire: On mesurera le nombre d'unités réellement mises en place selon les spécifications du Projet.

| Code | U | Désignation | Quantité | Prix | Montant |
|---|---|---|---|---|---|
| mt35pib020pc | U | Ensemble pour contrôle de robinetterie de douche, modèle Rada Multicontrol 1129 "PRESTO IBÉRICA", constitué de détecteur de mouvement à infrarouge modèle MC 129 et électrovanne de 12 V, avec degré de protection IP55. (matériau) | 1 | 478.6 | 478.600 |
| mt35pib020ia | U | Ensemble pour contrôle de robinetterie de WC, modèle Rada Multicontrol 1124 "PRESTO IBÉRICA", constitué de détecteur de mouvement à infrarouge modèle MC 124 et électrovanne de 12 V, avec degré de protection IP55. (matériau) | 1 | 552 | 552.000 |
| mt35pib020ub | U | Ensemble pour contrôle de groupe de robinetteries de WC, modèle Rada Multicontrol 1126 "PRESTO IBÉRICA", constitué de détecteur de mouvement à infrarouge modèle MC 126 et électrovanne de 12 V, avec degré de protection IP55. (matériau) | 1 | 554.3 | 554.300 |
| mt35pib100a | U | Unité de contrôle, modèle Rada UC 1000 8555 "PRESTO IBÉRICA", degré de protection IP54, de 300x230 mm, avec transformateur 230/12 V intégré et protection de surintensité par fusible, pour 10 robinetteries maximum; y compris les éléments de fixation, le transformateur 230/12 V et le fusible de protection de 120 VA. (matériau) | 1 | 1205.2 | 1205.200 |
| mt35pib110a | U | Programmateur électronique, modèle Rada UC 1000 85556 "PRESTO IBÉRICA", de 95x120 mm, avec clavier alphanumérique, possibilité de configuration de la langue et câble extensible de 3 m de longueur pour connecter à l'unité de contrôle. (matériau) | 1 | 408.9 | 408.900 |
| mt35www010 | U | Produits complémentaires pour installations électriques. (matériau) | 1 | 1.48 | 1.480 |
| mt37www010 | U | Produits complémentaires pour installations de plomberie. (matériau) | 1 | 1.4 | 1.400 |
| mo008 | h | Compagnon professionnel III/CP2 plombier. (main-d'œuvre) | 0.9 | 30.2 | 27.180 |
| mo107 | h | Ouvrier professionnel II/OP plombier. (main-d'œuvre) | 0.9 | 25.99 | 23.391 |
| mo003 | h | Compagnon professionnel III/CP2 électricien. (main-d'œuvre) | 0.9 | 30.2 | 27.180 |
| mo102 | h | Ouvrier professionnel II/OP électricien. (main-d'œuvre) | 0.9 | 25.99 | 23.391 |
| % | % | Frais de chantier des unités d'ouvrage | 2 % | 3303.022 | 66.060 |
|  |  | Coûts directs |  |  | 3369.082 |
