# Système de chauffage et de rafraîchissement par plancher rayonnant à faible hauteur, avec couche de mortier

- Propriété du fichier: CYPE Ingenieros S.A.
- Format: FIEBDC-3/2016
- Logiciel: Generador de precios de la construcción. CYPE Ingenieros, S.A.
- Date: 23/05/2024
- Devise: EUR
- Coûts indirects: 3 %
- Frais généraux: 13 %
- Bénéfice: 6 %
- TVA: 20 %

## T Équipements techniques

### TC ECS et chauffage

#### TCM Émetteurs à eau

**TCM140** m² Système de chauffage et de rafraîchissement par plancher rayonnant à faible hauteur, avec couche de mortier.
Système de chauffage par plancher rayonnant à faible hauteur, composé de: dalle guide-tubes en polystyrène, valide pour tube de 9,9 mm de diamètre, avec membrane autoadhésive, de 1120x720 mm et 12 mm de hauteur totale, tube en polyéthylène réticulé (PE-Xa) avec barrière d'oxygène, de 9,9 mm de diamètre extérieur et 1,1 mm d'épaisseur et mortier autonivelant, CA - C20 - F4 selon NF EN 13813, de 15 mm d'épaisseur. Totalement monté, connecté et testé.
Inclut: Préparation et nettoyage de la surface d'appui. Implantation de l'installation. Mise en place des dalles. Implantation des tuyaux. Mise en place et fixation des tuyaux. Coulage et extension de la couche de mortier autonivelante.
Critère pour le métré: Surface utile, mesurée selon documentation graphique du Projet.
Critère pour le mémoire: On mesurera la surface réellement exécutée selon les spécifications du Projet.

| Code | U | Désignation | Quantité | Prix | Montant |
|---|---|---|---|---|---|
| mt17epu015a | m² | Dalle guide-tubes en polystyrène, valide pour tube de 9,9 mm de diamètre, avec membrane autoadhésive, de 1120x720 mm et 12 mm de hauteur totale, pas de pose multiple de 5 cm. (matériau) | 1 | 43.43 | 43.430 |
| mt37tpu017a | m | Tube en polyéthylène réticulé (PE-Xa) avec barrière d'oxygène, de 9,9 mm de diamètre extérieur et 1,1 mm d'épaisseur, selon NF EN ISO 15875-2. (matériau) | 10 | 3.06 | 30.600 |
| mt09mal020a | m³ | Mortier autonivelant, CA - C20 - F4 selon NF EN 13813, à base de sulfate calcaire, pour épaisseurs de 2,5 à 7,0 cm, utilisé en nivellement des revêtement. (matériau) | 0.015 | 259.96 | 3.899 |
| mt08aaa010a | m³ | Eau. (matériau) | 0.004 | 1.5 | 0.006 |
| mq06pym020 | h | Mélangeuse-pompeuse pour mortiers autonivelants. (matériel) | 0.05 | 10.91 | 0.546 |
| mo004 | h | Compagnon professionnel III/CP2 chauffagiste. (main-d'œuvre) | 0.67 | 30.2 | 20.234 |
| mo103 | h | Ouvrier professionnel II/OP chauffagiste. (main-d'œuvre) | 0.67 | 25.99 | 17.413 |
| mo031 | h | Compagnon professionnel III/CP2 chapiste. (main-d'œuvre) | 0.05 | 29.25 | 1.463 |
| mo069 | h | Ouvrier professionnel II/OP chapiste. (main-d'œuvre) | 0.05 | 26.02 | 1.301 |
| % | % | Frais de chantier des unités d'ouvrage | 2 % | 118.892 | 2.378 |
|  |  | Coûts directs |  |  | 121.270 |

Déchets:
- pose: mt17epu015a; facteur de déchet 0.024
- pose: mt37tpu017a; facteur de déchet 0.0275
- pose: mt09mal020a; facteur de déchet 0.0036

## Ressources

**mt17epu015a** m² Dalle guide-tubes en polystyrène
Données techniques: Coût énergétique 6.465 MJ; Émission de CO2 0.303 kg; Code CED 17 06 04; Masse de l'élément 0.06 kg; Volume 0.0001 m3
Déchets:
- emballage: re170203 Plastique. (composant de déchet); quantité 0.034 kg; Code CED 17 02 03; Masse de l'élément 1 kg; Volume 0.001667 m3

**mt37tpu017a** m Tube en polyéthylène réticulé (PE-Xa) avec barrière d'oxygène
Données techniques: Coût énergétique 4.263 MJ; Émission de CO2 0.212 kg; Code CED 17 02 03; Masse de l'élément 0.044 kg; Volume 0.000073 m3

**mt09mal020a** m³ Mortier autonivelant
Données techniques: Coût énergétique 1365.000 MJ; Émission de CO2 105.000 kg; Code CED 17 01 01; Masse de l'élément 2100 kg; Volume 1.4 m3

**mt08aaa010a** m³ Eau
Données techniques: Coût énergétique 60.000 MJ; Émission de CO2 30.000 kg
