# Tuyauterie pour combustible liquide

- Propriété du fichier: CYPE Ingenieros S.A.
- Format: FIEBDC-3/2016
- Logiciel: Generador de precios de la construcción. CYPE Ingenieros, S.A.
- Date: 15/06/2024
- Devise: EUR
- Coûts indirects: 3 %
- Frais généraux: 13 %
- Bénéfice: 6 %
- TVA: 20 %

## T Équipements techniques

### TC ECS et chauffage

#### TCQ Combustibles liquides

**TCQ130** m Tuyauterie pour combustible liquide.
Tuyauterie pour combustible liquide, placée superficiellement et fixée à la surface support, constituée de tube en cuivre étiré à froid sans soudure, diamètre D=13/15 mm et 1 mm d'épaisseur. Comprend matériau auxiliaire pour le montage et la fixation à l'ouvrage, les accessoires et pièces spéciales placés via soudure forte par capillarité. Totalement montée, connectée et testée.
Inclut: Implantation et tracé. Mise en place et fixation des tuyaux, des accessoires et des pièces spéciales.
Critère pour le métré: Longueur mesurée selon documentation graphique du Projet.
Critère pour le mémoire: On mesurera la longueur réellement exécutée selon les spécifications du Projet.

| Code | U | Désignation | Quantité | Prix | Montant |
|---|---|---|---|---|---|
| mt43tco400b | U | Matériau auxiliaire pour montage et fixation à l'ouvrage des tuyaux de cuivre étiré à froid sans soudure, diamètre D=13/15 mm. (matériau) | 1 | 0.1 | 0.100 |
| mt43tco010bd | m | Tube en cuivre étiré à froid sans soudure, diamètre D=13/15 mm et 1 mm d'épaisseur, selon NF EN 1057, avec le prix augmenté de 15% pour cause d'accessoires et pièces spéciales. (matériau) | 1 | 2.3 | 2.300 |
| mo004 | h | Compagnon professionnel III/CP2 chauffagiste. (main-d'œuvre) | 0.285 | 30.2 | 8.607 |
| mo103 | h | Ouvrier professionnel II/OP chauffagiste. (main-d'œuvre) | 0.285 | 25.99 | 7.407 |
| % | % | Frais de chantier des unités d'ouvrage | 2 % | 18.414 | 0.368 |
|  |  | Coûts directs |  |  | 18.782 |

Déchets:
- pose: mt43tco010bd; facteur de déchet 0.044

## Ressources

**mt43tco010bd** m Tube en cuivre étiré à froid sans soudure
Données techniques: Coût énergétique 14.375 MJ; Émission de CO2 0.277 kg; Code CED 17 04 01; Masse de l'élément 0.39 kg; Volume 0.00026 m3
