# Cheminée individuelle à paroi simple en acier inoxydable

- Propriété du fichier: CYPE Ingenieros S.A.
- Format: FIEBDC-3/2016
- Logiciel: Generador de precios de la construcción. CYPE Ingenieros, S.A.
- Date: 15/06/2024
- Devise: EUR
- Coûts indirects: 3 %
- Frais généraux: 13 %
- Bénéfice: 6 %
- TVA: 20 %

## T Équipements techniques

### TC ECS et chauffage

#### TCV Systèmes d'évacuation des produits de la combustion

**TCV010** m Cheminée individuelle à paroi simple en acier inoxydable.
Cheminée modulaire métallique, constituée de tube à paroi simple d'acier inoxydable AISI 304, de 175 mm de diamètre intérieur, température maximale de 600°C, pression de travail allant jusqu'à 40 Pa, pour l'évacuation des produits de la combustion, de l'équipement de chauffage. Comprend les accessoires, les pièces spéciales, les modules finaux et le matériau auxiliaire pour le montage et la fixation à l'ouvrage.
Inclut: Implantation. Présentation des tuyaux, des accessoires, des pièces spéciales et des modules finaux. Fixation des produits complémentaires pour le montage et la fixation à l'ouvrage. Montage. Connexion et contrôle de son bon fonctionnement.
Critère pour le métré: Longueur mesurée du départ de la cheminée jusqu'à la partie supérieure du module final, selon documentation graphique du Projet.
Critère pour le mémoire: On mesurera, du départ de la cheminée jusqu'à la partie supérieure du module final, la longueur réellement exécutée selon les spécifications du Projet.

| Code | U | Désignation | Quantité | Prix | Montant |
|---|---|---|---|---|---|
| mt20din051j | U | Matériau auxiliaire pour montage et fixation à l'ouvrage des tubes à paroi simple d'acier inoxydable AISI 304, de 175 mm de diamètre intérieur. (matériau) | 1 | 3.49 | 3.490 |
| mt20din050jq | m | Tube à paroi simple d'acier inoxydable AISI 304, de 175 mm de diamètre intérieur, température maximale de 600°C, pression de travail allant jusqu'à 40 Pa, selon NF EN 1856-1, avec le prix augmenté de 80% pour cause d'accessoires, pièces spéciales et modules finaux. (matériau) | 1 | 104.6 | 104.600 |
| mo004 | h | Compagnon professionnel III/CP2 chauffagiste. (main-d'œuvre) | 0.37 | 30.2 | 11.174 |
| mo103 | h | Ouvrier professionnel II/OP chauffagiste. (main-d'œuvre) | 0.37 | 25.99 | 9.616 |
| % | % | Frais de chantier des unités d'ouvrage | 2 % | 128.880 | 2.578 |
|  |  | Coûts directs |  |  | 131.458 |

Déchets:
- pose: mt20din050jq; facteur de déchet 0.0208948

## Ressources

**mt20din050jq** m Tube à paroi simple d'acier inoxydable AISI 304
Données techniques: Coût énergétique 416.235 MJ; Émission de CO2 60.892 kg; Code CED 17 04 05; Masse de l'élément 8.7 kg; Volume 0.004143 m3
Déchets:
- emballage: re170201 Bois. (composant de déchet); quantité 0.012 kg; Code CED 17 02 01; Masse de l'élément 1 kg; Volume 0.000909 m3
- emballage: re170203 Plastique. (composant de déchet); quantité 0.003 kg; Code CED 17 02 03; Masse de l'élément 1 kg; Volume 0.001667 m3
