# Conduit à double paroi en acier inoxydable, avec isolation

- Propriété du fichier: CYPE Ingenieros S.A.
- Format: FIEBDC-3/2016
- Logiciel: Generador de precios de la construcción. CYPE Ingenieros, S.A.
- Date: 15/06/2024
- Devise: EUR
- Coûts indirects: 3 %
- Frais généraux: 13 %
- Bénéfice: 6 %
- TVA: 20 %

## T Équipements techniques

### TC ECS et chauffage

#### TCV Systèmes d'évacuation des produits de la combustion

**TCV080** m Conduit à double paroi en acier inoxydable, avec isolation.
Conduit pour l'évacuation des produits de la combustion, de la hotte aspirante industrielle de cuisine, constitué de tube à double paroi avec isolation et joint d'étanchéité, de 950 mm de diamètre intérieur, composé de paroi intérieure d'acier inoxydable AISI 304 et paroi extérieure d'acier inoxydable AISI 304, avec isolation en laine de roche entre parois, de 30 mm d'épaisseur et 100 kg/m³ de densité, avec joint d'étanchéité en silicone, résistance au feu EI 30 (ho/ve i<=>o) selon NF EN 13501-3, température maximale de 200°C, pression de travail allant jusqu'à 500 Pa. Comprend les accessoires, les pièces spéciales, les modules finaux et le matériau auxiliaire pour le montage et la fixation à l'ouvrage.
Inclut: Implantation. Présentation des tuyaux, des accessoires, des pièces spéciales et des modules finaux. Fixation des produits complémentaires pour le montage et la fixation à l'ouvrage. Montage. Connexion et contrôle de son bon fonctionnement.
Critère pour le métré: Longueur mesurée du départ du conduit jusqu'à la partie supérieure du module final, selon documentation graphique du Projet.
Critère pour le mémoire: On mesurera, du départ du conduit jusqu'à la partie supérieure du module final, la longueur réellement exécutée selon les spécifications du Projet.

| Code | U | Désignation | Quantité | Prix | Montant |
|---|---|---|---|---|---|
| mt20din271s | U | Matériau auxiliaire pour montage et fixation à l'ouvrage des tubes à double paroi avec isolation et joint d'étanchéité, de 950 mm de diamètre intérieur. (matériau) | 1 | 80.66 | 80.660 |
| mt20din270sm | m | Tube à double paroi avec isolation et joint d'étanchéité, de 950 mm de diamètre intérieur, composé de paroi intérieure d'acier inoxydable AISI 304 et paroi extérieure d'acier inoxydable AISI 304, avec isolation en laine de roche entre parois, de 30 mm d'épaisseur et 100 kg/m³ de densité, avec joint d'étanchéité en silicone, résistance au feu EI 30 (ho/ve i<=>o) selon NF EN 13501-3, température maximale de 200°C, pression de travail allant jusqu'à 500 Pa, selon NF EN 1856-1, avec le prix augmenté de 60% pour cause d'accessoires, pièces spéciales et modules finaux. (matériau) | 1 | 2150.96 | 2150.960 |
| mo004 | h | Compagnon professionnel III/CP2 chauffagiste. (main-d'œuvre) | 0.95 | 30.2 | 28.690 |
| mo103 | h | Ouvrier professionnel II/OP chauffagiste. (main-d'œuvre) | 0.95 | 25.99 | 24.691 |
| % | % | Frais de chantier des unités d'ouvrage | 2 % | 2285.001 | 45.700 |
|  |  | Coûts directs |  |  | 2330.701 |

Déchets:
- pose: mt20din270sm; facteur de déchet 0.0105

## Ressources

**mt20din270sm** m Tube à double paroi avec isolation et joint d'étanchéité
Données techniques: Coût énergétique 1679.267 MJ; Émission de CO2 177.075 kg; Code CED 17 04 05; Masse de l'élément 33.1 kg; Volume 0.015762 m3
Déchets:
- emballage: re170201 Bois. (composant de déchet); quantité 0.013 kg; Code CED 17 02 01; Masse de l'élément 1 kg; Volume 0.000909 m3
- emballage: re170203 Plastique. (composant de déchet); quantité 0.003 kg; Code CED 17 02 03; Masse de l'élément 1 kg; Volume 0.001667 m3
