# Plan de travail en aggloméré de quartz

- Propriété du fichier: CYPE Ingenieros S.A.
- Format: FIEBDC-3/2016
- Logiciel: Generador de precios de la construcción. CYPE Ingenieros, S.A.
- Date: 23/05/2024
- Devise: EUR
- Coûts indirects: 3 %
- Frais généraux: 13 %
- Bénéfice: 6 %
- TVA: 20 %

## T Équipements techniques

### TD Équipements pour cuisines et buanderies

#### TDP Plans de travail

**TDP030** U Plan de travail en aggloméré de quartz.
Plan de travail en agglomérat de quartz blanche, finition poli, de 350 cm de longueur, 60 cm de largeur et 2 cm d'épaisseur, bord simple arrondi, réalisation de 1 ouverture aux bords polis, et plinthe périmétrique de 5 cm de hauteur 2 cm d'épaisseur, avec le bord droit. Comprend l'implantation; les supports et les ancrages en acier galvanisé; la résolution des coins, angles, bords et arrêts; les liaisons entre pièces et rencontres avec des parements, les scellements avec du silicone; le nivellement et le calage; la suppression des restes et le nettoyage.
Inclut: Implantation et tracé du plan de travail. Mise en place et fixation des supports et des ancrages. Mise en place, ajustement et fixation des pièces qui composent le plan de travail. Mise en place d'une plinthe périmétrique.
Critère pour le métré: Nombre d'unités prévues, selon documentation graphique du Projet. Les coins n'ont pas été dupliqués dans le métré de la longueur du plan de travail.
Critère pour le mémoire: On mesurera le nombre d'unités réellement exécutées selon les spécifications du Projet.

| Code | U | Désignation | Quantité | Prix | Montant |
|---|---|---|---|---|---|
| mt19egl020a | m² | Plan de travail en agglomérat de quartz blanche, finition poli, de 2 cm d'épaisseur. (matériau) | 2.275 | 85.67 | 194.899 |
| mt19ewa030aca | m | Réalisation d'un bord simple rond, de plan de travail en pierre naturelle. (matériau) | 4.7 | 10 | 47.000 |
| mt19ewa040a | m | Réalisation d'un chant droit en dosseret en pierre naturelle, pour la rencontre entre le plan de travail et le parement vertical. (matériau) | 3.5 | 5 | 17.500 |
| mt19ewa010j | U | Réalisation d'un vide avec les bords polis, dans un plan de travail de quartz synthétique. (matériau) | 1 | 39.07 | 39.070 |
| mt19ewa020 | U | Matériau auxiliaire pour fixation d'un plan de travail. (matériau) | 3.5 | 10.6 | 37.100 |
| mt19egl025 | l | Mastic thixotropique, de couleur à choisir, de haute durabilité et stabilité de couleur après le durcissement, à appliquer comme matériau de jointoiement des éléments d'aggloméré de quartz. (matériau) | 0.047 | 24.25 | 1.140 |
| mo011 | h | Compagnon professionnel III/CP2 monteur. (main-d'œuvre) | 3.85 | 30.2 | 116.270 |
| mo080 | h | Ouvrier professionnel II/OP monteur. (main-d'œuvre) | 4.045 | 26.02 | 105.251 |
| % | % | Frais de chantier des unités d'ouvrage | 2 % | 558.230 | 11.165 |
|  |  | Coûts directs |  |  | 569.395 |

Déchets:
- pose: mt19egl020a Plan de travail en agglomérat de quartz blanche, finition poli, de 2 cm d'épaisseur; facteur de déchet 0.0248239
- pose: mt19egl025; facteur de déchet 0.03

## Ressources

**mt19egl020a** m² Plan de travail en agglomérat de quartz blanche, finition poli, de 2 cm d'épaisseur
Données techniques: Coût énergétique 890.260 MJ; Émission de CO2 45.903 kg; Code CED 17 09 04; Masse de l'élément 45.9 kg; Volume 0.0306 m3
Déchets:
- emballage: re170201 Bois. (composant de déchet); quantité 0.014 kg; Code CED 17 02 01; Masse de l'élément 1 kg; Volume 0.000909 m3
- emballage: re170203 Plastique. (composant de déchet); quantité 0.006 kg; Code CED 17 02 03; Masse de l'élément 1 kg; Volume 0.001667 m3

**mt19egl025** l Mastic thixotropique
Données techniques: Coût énergétique 188.063 MJ; Émission de CO2 9.133 kg; Code CED 17 09 04; Masse de l'élément 1.3 kg; Volume 0.000867 m3
Déchets:
- emballage: re150104 Emballages métalliques. (composant de déchet); quantité 0.064 kg; Code CED 15 01 04; Masse de l'élément 1 kg; Volume 0.001667 m3
