# Lampe à led

- Propriété du fichier: CYPE Ingenieros S.A.
- Format: FIEBDC-3/2016
- Logiciel: Generador de precios de la construcción. CYPE Ingenieros, S.A.
- Date: 15/06/2024
- Devise: EUR
- Coûts indirects: 3 %
- Frais généraux: 13 %
- Bénéfice: 6 %
- TVA: 20 %

## T Équipements techniques

### TE Éclairage

#### TEI Équipements intérieurs

**TEI010** U Lampe à led
Lampe à led en verre finition mate, culot G9, alimentation à 230 V, classe d'efficacité énergétique E, de 2 W (équivalent à une lampe halogène de 25 W de puissance), couleur blanc chaud, température de couleur 2700 K, indice de reproduction chromatique supérieure à 80, flux lumineux 220 lumens.
Inclut: Implantation. Mise en place. Contrôle de son bon fonctionnement.
Critère pour le métré: Nombre d'unités prévues, selon documentation graphique du Projet.
Critère pour le mémoire: On mesurera le nombre d'unités réellement exécutées selon les spécifications du Projet.

| Code | U | Désignation | Quantité | Prix | Montant |
|---|---|---|---|---|---|
| mt34llg320a | U | Lampe à led en verre finition mate, culot G9, alimentation à 230 V, classe d'efficacité énergétique E, de 2 W (équivalent à une lampe halogène de 25 W de puissance), couleur blanc chaud, température de couleur 2700 K, indice de reproduction chromatique supérieure à 80, flux lumineux 220 lumens. (matériau) | 1 | 7.62 | 7.620 |
| mo003 | h | Compagnon professionnel III/CP2 électricien. (main-d'œuvre) | 0.015 | 30.2 | 0.453 |
| mo102 | h | Ouvrier professionnel II/OP électricien. (main-d'œuvre) | 0.015 | 25.99 | 0.390 |
| % | % | Frais de chantier des unités d'ouvrage | 2 % | 8.463 | 0.169 |
|  |  | Coûts directs |  |  | 8.632 |
