# Luminaire linéaire, avec lampe LED. Installation suspendue

- Propriété du fichier: CYPE Ingenieros S.A.
- Format: FIEBDC-3/2016
- Logiciel: Generador de precios de la construcción. CYPE Ingenieros, S.A.
- Date: 15/06/2024
- Devise: EUR
- Coûts indirects: 3 %
- Frais généraux: 13 %
- Bénéfice: 6 %
- TVA: 20 %

## T Équipements techniques

### TE Éclairage

#### TEI Équipements intérieurs

**TEI290** U Luminaire linéaire, avec lampe LED. Installation suspendue.
Luminaire linéaire de plafond, régulation DALI, avec corps en aluminium extrudé de couleur blanche, de 13 W, alimentation à 220/240 V et 50-60 Hz, de 50x600x75 mm, avec lampe LED Dynamic LED, température de couleur réglable entre 2700 et 6500 K, diffuseur de polycarbonate opalin couleur glacier, indice de reproduction chromatique supérieure à 80, flux lumineux 1100 lumens, degré de protection IP20, avec éléments de fixation couleur blanche pour installation de luminaire suspendu et système avec câble en acier pour installation de luminaire suspendu réglable en hauteur jusqu'à 1,5 m, finition chromée. Installation suspendue.
Inclut: Implantation. Montage, connexion et contrôle de son bon fonctionnement.
Critère pour le métré: Nombre d'unités prévues, selon documentation graphique du Projet.
Critère pour le mémoire: On mesurera le nombre d'unités réellement exécutées selon les spécifications du Projet.

| Code | U | Désignation | Quantité | Prix | Montant |
|---|---|---|---|---|---|
| mt34lle110a | U | Luminaire linéaire de plafond, régulation DALI, avec corps en aluminium extrudé de couleur blanche, de 13 W, alimentation à 220/240 V et 50-60 Hz, de 50x600x75 mm, avec lampe LED Dynamic LED, température de couleur réglable entre 2700 et 6500 K, diffuseur de polycarbonate opalin couleur glacier, indice de reproduction chromatique supérieure à 80, flux lumineux 1100 lumens, degré de protection IP20. (matériau) | 1 | 340.84 | 340.840 |
| mt34lle132a | U | Éléments de fixation couleur blanche pour installation de luminaire suspendu. (matériau) | 1 | 5.83 | 5.830 |
| mt34lle133a | U | Système avec câble en acier pour installation de luminaire suspendu réglable en hauteur jusqu'à 1,5 m, finition chromée. (matériau) | 1 | 18.39 | 18.390 |
| mo003 | h | Compagnon professionnel III/CP2 électricien. (main-d'œuvre) | 0.35 | 30.2 | 10.570 |
| mo102 | h | Ouvrier professionnel II/OP électricien. (main-d'œuvre) | 0.35 | 25.99 | 9.097 |
| % | % | Frais de chantier des unités d'ouvrage | 2 % | 384.727 | 7.695 |
|  |  | Coûts directs |  |  | 392.422 |

## Ressources

**mt34lle110a** U Luminaire linéaire de plafond
Données techniques: Coût énergétique 336.160 MJ; Émission de CO2 19.595 kg
Déchets:
- emballage: re150101 Emballages en papier et en carton. (composant de déchet); quantité 0.7 kg; Code CED 15 01 01; Masse de l'élément 1 kg; Volume 0.001333 m3
- emballage: re170201 Bois. (composant de déchet); quantité 0.17 kg; Code CED 17 02 01; Masse de l'élément 1 kg; Volume 0.000909 m3
- emballage: re170203 Plastique. (composant de déchet); quantité 0.015 kg; Code CED 17 02 03; Masse de l'élément 1 kg; Volume 0.001667 m3
