# Rail électrifié triphasé

- Propriété du fichier: CYPE Ingenieros S.A.
- Format: FIEBDC-3/2016
- Logiciel: Generador de precios de la construcción. CYPE Ingenieros, S.A.
- Date: 15/06/2024
- Devise: EUR
- Coûts indirects: 3 %
- Frais généraux: 13 %
- Bénéfice: 6 %
- TVA: 20 %

## T Équipements techniques

### TE Éclairage

#### TEI Équipements intérieurs

**TEI390** m Rail électrifié triphasé.
Rail électrifié triphasé universel, pour 230/400 V de tension et 16 A d'intensité maximum, constitué de profilé en aluminium extrudé, de 31,5x32,5x1000 mm, de couleur blanche; trois circuits indépendants plus un neutre et un autre de prise de terre; protection IP20 et isolation classe F, avec système de fixation composé de 2 éléments de fixation en acier galvanisé. Installation sur la surface de la paroi. Comprend les chevilles et les vis de fixation.
Inclut: Implantation et tracé. Montage, connexion et contrôle de son bon fonctionnement.
Critère pour le métré: Longueur mesurée selon documentation graphique du Projet.
Critère pour le mémoire: On mesurera la longueur réellement exécutée selon les spécifications du Projet.

| Code | U | Désignation | Quantité | Prix | Montant |
|---|---|---|---|---|---|
| mt34ctl010bb | m | Rail électrifié triphasé universel, pour 230/400 V de tension et 16 A d'intensité maximum, constitué de profilé en aluminium extrudé, de 31,5x32,5x1000 mm, de couleur blanche; trois circuits indépendants plus un neutre et un autre de prise de terre; protection IP20 et isolation classe F, à installer sur la surface du plafond ou de la paroi, ou à suspendre au plafond. (matériau) | 1 | 26.03 | 26.030 |
| mt34ctl103a | U | Élément de fixation en acier galvanisé, y compris les chevilles et les vis de fixation. (matériau) | 2 | 4.63 | 9.260 |
| mo003 | h | Compagnon professionnel III/CP2 électricien. (main-d'œuvre) | 0.11 | 30.2 | 3.322 |
| mo102 | h | Ouvrier professionnel II/OP électricien. (main-d'œuvre) | 0.11 | 25.99 | 2.859 |
| % | % | Frais de chantier des unités d'ouvrage | 2 % | 41.471 | 0.829 |
|  |  | Coûts directs |  |  | 42.300 |

Déchets:
- pose: mt34ctl010bb; facteur de déchet 0.024

## Ressources

**mt34ctl010bb** m Rail électrifié triphasé universel
Données techniques: Coût énergétique 56.750 MJ; Émission de CO2 4.158 kg; Code CED 17 04 02; Masse de l'élément 0.5 kg; Volume 0.000333 m3
Déchets:
- emballage: re170203 Plastique. (composant de déchet); quantité 0.008 kg; Code CED 17 02 03; Masse de l'élément 1 kg; Volume 0.001667 m3
