# Système d'éclairage Schlüter-LIPROTEC "SCHLÜTER-SYSTEMS"

- Propriété du fichier: CYPE Ingenieros S.A.
- Format: FIEBDC-3/2016
- Logiciel: Generador de precios de la construcción. CYPE Ingenieros, S.A.
- Date: 15/06/2024
- Devise: EUR
- Coûts indirects: 3 %
- Frais généraux: 13 %
- Bénéfice: 6 %
- TVA: 20 %

## T Équipements techniques

### TE Éclairage

#### TEI Équipements intérieurs

**TEI460** U Système d'éclairage Schlüter-LIPROTEC "SCHLÜTER-SYSTEMS".
Système d'éclairage Schlüter-LIPROTEC-LLE "SCHLÜTER-SYSTEMS", de 1 m de longueur, composé de profilé d'hébergement de bandes de led en aluminium anodisé, couleur naturelle, finition mate, Schlüter-LT-LLE 4016 AE, fourni en barres de 2,5 m de longueur, clips de fixation, Schlüter-LT-LLE MK "SCHLÜTER-SYSTEMS", diffuseur à lumière indirecte en polyméthylméthacrylate, Schlüter-LT-WS I 20, fourni en barres de 2,5 m de longueur, bande de led, de couleur blanc chaud (3400K), de 2 m de longueur, Schlüter-LT ES 11/200, avec degré de protection IP67, de 140 led/m, indice de reproduction chromatique 85 et 7,5 W/m de puissance, et source d'alimentation de 24 V, Schlüter-LT EKE 24V 30W, de 30 W de puissance.
Critère d'évaluation économique: Le prix ne comprend l'équipement de contrôle, la canalisation ni le câblage.
Inclut: Implantation. Découpe, mise en place et fixation du profilé. Montage, connexion et contrôle de son bon fonctionnement.
Critère pour le métré: Nombre d'unités prévues, selon documentation graphique du Projet.
Critère pour le mémoire: On mesurera le nombre d'unités réellement exécutées selon les spécifications du Projet.

| Code | U | Désignation | Quantité | Prix | Montant |
|---|---|---|---|---|---|
| mt34sch070a | m | Profilé d'hébergement de bandes de led en aluminium anodisé, couleur naturelle, finition mate, Schlüter-LT-LLE 4016 AE "SCHLÜTER-SYSTEMS", fourni en barres de 2,5 m de longueur. (matériau) | 1 | 29.79 | 29.790 |
| mt34sch071a | U | Clip de fixation, Schlüter-LT-LLE MK "SCHLÜTER-SYSTEMS", pour profilé d'hébergement de bandes de led, y compris les vis de fixation. (matériau) | 3 | 5 | 15.000 |
| mt34sch024a | m | Diffuseur à lumière indirecte en polyméthylméthacrylate, Schlüter-LT-WS I 20 "SCHLÜTER-SYSTEMS", fourni en barres de 2,5 m de longueur, pour profilé d'hébergement de bandes de led. (matériau) | 1 | 20.68 | 20.680 |
| mt34sch100bcc | m | Bande de led, de couleur blanc chaud (3400K), de 2 m de longueur, Schlüter-LT ES 11/200 "SCHLÜTER-SYSTEMS", avec degré de protection IP67, de 140 led/m, indice de reproduction chromatique 85 et 7,5 W/m de puissance. (matériau) | 1 | 66.72 | 66.720 |
| mt34sch200a | U | Source d'alimentation de 24 V, Schlüter-LT EKE 24V 30W, de 30 W de puissance. (matériau) | 1 | 70.11 | 70.110 |
| mo024 | h | Compagnon professionnel III/CP2 carreleur en revêtements muraux. (main-d'œuvre) | 0.171 | 29.25 | 5.002 |
| mo003 | h | Compagnon professionnel III/CP2 électricien. (main-d'œuvre) | 0.114 | 30.2 | 3.443 |
| % | % | Frais de chantier des unités d'ouvrage | 2 % | 210.745 | 4.215 |
|  |  | Coûts directs |  |  | 214.960 |

Déchets:
- pose: mt34sch071a; facteur de déchet 0.02

## Ressources

**mt34sch071a** U Clip de fixation
Données techniques: Coût énergétique 2.589 MJ; Émission de CO2 0.129 kg; Code CED 17 04 05; Masse de l'élément 0.017 kg; Volume 0.000008 m3
Déchets:
- emballage: re170203 Plastique. (composant de déchet); quantité 0.025 kg; Code CED 17 02 03; Masse de l'élément 1 kg; Volume 0.001667 m3
