# Système d'éclairage Schlüter-LIPROTEC "SCHLÜTER-SYSTEMS"

- Propriété du fichier: CYPE Ingenieros S.A.
- Format: FIEBDC-3/2016
- Logiciel: Generador de precios de la construcción. CYPE Ingenieros, S.A.
- Date: 15/06/2024
- Devise: EUR
- Coûts indirects: 3 %
- Frais généraux: 13 %
- Bénéfice: 6 %
- TVA: 20 %

## T Équipements techniques

### TE Éclairage

#### TEI Équipements intérieurs

**TEI460** U Système d'éclairage Schlüter-LIPROTEC "SCHLÜTER-SYSTEMS".
Système d'éclairage Schlüter-LIPROTEC-WS "SCHLÜTER-SYSTEMS", de 1 m de longueur, composé de profilé d'hébergement de bandes de led en aluminium anodisé, couleur naturelle, finition mate, Schlüter-LT-WS 20 AE, fourni en barres de 2,5 m de longueur, diffuseur à lumière indirecte en polyméthylméthacrylate, Schlüter-LT-WS I 20, fourni en barres de 2,5 m de longueur, bande de led, de couleur blanc chaud (3400K), de 2,5 m de longueur, Schlüter-LT ES 11, avec degré de protection IP67, de 140 led/m, indice de reproduction chromatique 85 et 7,5 W/m de puissance, et source d'alimentation de 24 V, Schlüter-LT EKE 24V 30W, de 30 W de puissance.
Critère d'évaluation économique: Le prix ne comprend l'équipement de contrôle, la canalisation ni le câblage.
Inclut: Implantation. Découpe, mise en place et fixation du profilé. Montage, connexion et contrôle de son bon fonctionnement.
Critère pour le métré: Nombre d'unités prévues, selon documentation graphique du Projet.
Critère pour le mémoire: On mesurera le nombre d'unités réellement exécutées selon les spécifications du Projet.

| Code | U | Désignation | Quantité | Prix | Montant |
|---|---|---|---|---|---|
| mt34sch020a | m | Profilé d'hébergement de bandes de led en aluminium anodisé, couleur naturelle, finition mate, Schlüter-LT-WS 20 AE "SCHLÜTER-SYSTEMS", fourni en barres de 2,5 m de longueur. (matériau) | 1 | 26.54 | 26.540 |
| mt34sch024a | m | Diffuseur à lumière indirecte en polyméthylméthacrylate, Schlüter-LT-WS I 20 "SCHLÜTER-SYSTEMS", fourni en barres de 2,5 m de longueur, pour profilé d'hébergement de bandes de led. (matériau) | 1 | 20.68 | 20.680 |
| mt34sch100bbb | m | Bande de led, de couleur blanc chaud (3400K), de 2,5 m de longueur, Schlüter-LT ES 11 "SCHLÜTER-SYSTEMS", avec degré de protection IP67, de 140 led/m, indice de reproduction chromatique 85 et 7,5 W/m de puissance. (matériau) | 1 | 62.6 | 62.600 |
| mt34sch200a | U | Source d'alimentation de 24 V, Schlüter-LT EKE 24V 30W, de 30 W de puissance. (matériau) | 1 | 70.11 | 70.110 |
| mo024 | h | Compagnon professionnel III/CP2 carreleur en revêtements muraux. (main-d'œuvre) | 0.171 | 29.25 | 5.002 |
| mo003 | h | Compagnon professionnel III/CP2 électricien. (main-d'œuvre) | 0.114 | 30.2 | 3.443 |
| % | % | Frais de chantier des unités d'ouvrage | 2 % | 188.375 | 3.768 |
|  |  | Coûts directs |  |  | 192.143 |
