# Installation intérieure de gaz dans un logement de bâtiment collectif

- Propriété du fichier: CYPE Ingenieros S.A.
- Format: FIEBDC-3/2016
- Logiciel: Generador de precios de la construcción. CYPE Ingenieros, S.A.
- Date: 15/06/2024
- Devise: EUR
- Coûts indirects: 3 %
- Frais généraux: 13 %
- Bénéfice: 6 %
- TVA: 20 %

## T Équipements techniques

### TG Installations de gaz

#### TGI Installation intérieure

**TGI020** U Installation intérieure de gaz dans un logement de bâtiment collectif.
Installation intérieure de gaz dans un logement de bâtiment collectif, pour raccorder les appareils suivants: 1 mixte, de chauffage et d'E.C.S. réalisée avec une tuyauterie de cuivre, avec gaine plastique, qui connecte le robinet de logement avec chacun des appareils à gaz, composée des tronçons suivants: tronçon compris entre le robinet de logement et la ramification de l'installation qui va à la cuisine de 28 mm de diamètre et 8 m de longueur, ramification de l'installation qui alimente l'ou les appareil(s) de chauffage et d'E.C.S. de 28 mm de diamètre et 3 m de longueur. Comprend les vannes mâle-mâle de connexion d'appareil pour la coupure d'approvisionnement de gaz, avec patte et connexions par joint plat, la partie proportionnelle de la pâte de remplissage et les éléments de fixation, mis en place via soudure par capillarité.
Critère d'évaluation économique: Le prix ne comprend pas le robinet de logement.
Inclut: Implantation du parcours des tuyauteries et de la situation des vannes. Mise en place de la gaine. Mise en place et fixation des tubes et des vannes. Montage, connexion et contrôle de son bon fonctionnement.
Critère pour le métré: Nombre d'unités prévues, selon documentation graphique du Projet.
Critère pour le mémoire: On mesurera le nombre d'unités réellement exécutées selon les spécifications du Projet.

| Code | U | Désignation | Quantité | Prix | Montant |
|---|---|---|---|---|---|
| mt43tco010eg | m | Tube en cuivre étiré à froid sans soudure, diamètre D=25,6/28 mm et 1,2 mm d'épaisseur, selon NF EN 1057, avec le prix augmenté de 30% pour cause d'accessoires et pièces spéciales. (matériau) | 11 | 7.07 | 77.770 |
| mt35aia090ae | m | Tube rigide en PVC, branchable, courbable à chaud, de couleur noire, de 40 mm de diamètre nominal, pour climatisation fixe en surface. Résistance à la compression 1250 N, résistance à l'impact 2 joules, température de travail -5°C jusqu'à 60°C, avec degré de protection IP547 selon NF EN 60529, propriétés électriques: isolant, non propagateur de la flamme. Selon NF EN 61386-1 et NF EN 61386-22. Comprend les colliers, les éléments de fixation et les accessoires (courbes, manchons, tés, coudes et courbes flexibles). (matériau) | 8.8 | 4.59 | 40.392 |
| mt27tec020 | kg | Pâte hydrofuge. (matériau) | 0.352 | 0.6 | 0.211 |
| mt43acv010d | U | Vanne mâle-mâle avec patte et connexions par joint plat, avec filet cylindrique GAS de 1" de diamètre, selon NF EN 331. (matériau) | 1 | 15.38 | 15.380 |
| mo010 | h | Compagnon professionnel III/CP2 installateur de gaz. (main-d'œuvre) | 2.398 | 30.2 | 72.420 |
| mo109 | h | Ouvrier professionnel II/OP installateur de gaz. (main-d'œuvre) | 2.398 | 25.99 | 62.324 |
| % | % | Frais de chantier des unités d'ouvrage | 2 % | 268.497 | 5.370 |
|  |  | Coûts directs |  |  | 273.867 |

Déchets:
- pose: mt43tco010eg; facteur de déchet 0.0414054
- pose: mt35aia090ae; facteur de déchet 0.0275
- pose: mt27tec020 Pâte hydrofuge; facteur de déchet 0.0525

## Ressources

**mt43tco010eg** m Tube en cuivre étiré à froid sans soudure
Données techniques: Coût énergétique 40.915 MJ; Émission de CO2 0.788 kg; Code CED 17 04 01; Masse de l'élément 1.11 kg; Volume 0.00074 m3

**mt35aia090ae** m Tube rigide en PVC
Données techniques: Coût énergétique 61.034 MJ; Émission de CO2 3.030 kg; Code CED 17 02 03; Masse de l'élément 0.63 kg; Volume 0.00105 m3

**mt27tec020** kg Pâte hydrofuge
Données techniques: Coût énergétique 0.218 MJ; Émission de CO2 0.011 kg; Code CED 17 09 04; Masse de l'élément 1 kg; Volume 0.000667 m3
Déchets:
- emballage: re170203 Plastique. (composant de déchet); quantité 0.002 kg; Code CED 17 02 03; Masse de l'élément 1 kg; Volume 0.001667 m3

**mt43acv010d** U Vanne mâle-mâle avec patte et connexions par joint plat, avec filet cylindrique GAS de 1" de diamètre, selon NF EN 331
Données techniques: Coût énergétique 182.767 MJ; Émission de CO2 12.333 kg
Déchets:
- emballage: re150101 Emballages en papier et en carton. (composant de déchet); quantité 0.072 kg; Code CED 15 01 01; Masse de l'élément 1 kg; Volume 0.001333 m3
