# Réseau de distribution d'eau

- Propriété du fichier: CYPE Ingenieros S.A.
- Format: FIEBDC-3/2016
- Logiciel: Generador de precios de la construcción. CYPE Ingenieros, S.A.
- Date: 18/05/2024
- Devise: EUR
- Coûts indirects: 3 %
- Frais généraux: 13 %
- Bénéfice: 6 %
- TVA: 20 %

## T Équipements techniques

### TI Protections contre les incendies

#### TIP Systèmes d'approvisionnement en eau

**TIP040** m Réseau de distribution d'eau.
Réseau aérien de distribution d'eau pour l'approvisionnement des équipements, constitué de tuyauterie d'acier noir avec soudure longitudinale, de 1 1/2" DN 40 mm de diamètre, union vissée, non calorifugé, qui démarre de la source d'approvisionnement d'eau jusqu'à chaque équipement d'extinction d'incendies. Comprend le matériau auxiliaire pour le montage et la fixation à l'ouvrage, les accessoires et les pièces spéciales, couche d'impression antioxydante d'au moins 50 microns d'épaisseur, et deux couches d'émail rouge d'au moins 40 microns d'épaisseur chacune.
Inclut: Implantation du parcours de la tuyauterie et de la situation des éléments de fixation. Présentation des tubes. Fixation des produits complémentaires pour le montage et la fixation à l'ouvrage. Grattage et nettoyage des oxydes. Application d'apprêt antioxydant et d'émail. Mise en place des tubes.
Critère pour le métré: Longueur mesurée selon documentation graphique du Projet.
Critère pour le mémoire: On mesurera la longueur réellement exécutée selon les spécifications du Projet.

| Code | U | Désignation | Quantité | Prix | Montant |
|---|---|---|---|---|---|
| mt08tan330f | U | Matériau auxiliaire pour montage et fixation à l'ouvrage des tuyaux en acier, de 1 1/2" DN 40 mm. (matériau) | 1 | 0.95 | 0.950 |
| mt08tan010fd | m | Tube en acier noir, avec soudure longitudinale par résistance électrique, série M, de 1 1/2" DN 40 mm de diamètre et 3,2 mm d'épaisseur, selon NF EN 10255, avec le prix augmenté de 15% pour cause d'accessoires et pièces spéciales. (matériau) | 1 | 9.11 | 9.110 |
| mt27pfi030 | kg | Apprêt antioxydant avec du polyuréthane. (matériau) | 0.019 | 9.35 | 0.178 |
| mt27ess010e | kg | Émail synthétique, couleur rouge RAL 3000, à appliquer sur surfaces métalliques, aspect brillante. (matériau) | 0.039 | 7.12 | 0.278 |
| mo008 | h | Compagnon professionnel III/CP2 plombier. (main-d'œuvre) | 0.36 | 30.2 | 10.872 |
| mo107 | h | Ouvrier professionnel II/OP plombier. (main-d'œuvre) | 0.394 | 25.99 | 10.240 |
| mo038 | h | Compagnon professionnel III/CP2 peintre. (main-d'œuvre) | 0.067 | 29.25 | 1.960 |
| % | % | Frais de chantier des unités d'ouvrage | 2 % | 33.588 | 0.672 |
|  |  | Coûts directs |  |  | 34.260 |

Déchets:
- pose: mt08tan010fd; facteur de déchet 0.0348961
- pose: mt27pfi030 Apprêt antioxydant avec du polyuréthane; facteur de déchet 0.03
- pose: mt27ess010e Émail synthétique, couleur rouge RAL 3000, à appliquer sur surfaces métalliques, aspect brillante; facteur de déchet 0.0275

## Ressources

**mt08tan010fd** m Tube en acier noir
Données techniques: Coût énergétique 36.781 MJ; Émission de CO2 1.810 kg; Code CED 17 04 05; Masse de l'élément 3.56 kg; Volume 0.001695 m3
Déchets:
- emballage: re170201 Bois. (composant de déchet); quantité 0.011 kg; Code CED 17 02 01; Masse de l'élément 1 kg; Volume 0.000909 m3
- emballage: re170203 Plastique. (composant de déchet); quantité 0.003 kg; Code CED 17 02 03; Masse de l'élément 1 kg; Volume 0.001667 m3

**mt27pfi030** kg Apprêt antioxydant avec du polyuréthane
Données techniques: Coût énergétique 144.471 MJ; Émission de CO2 7.014 kg; Code CED 17 09 04; Masse de l'élément 1 kg; Volume 0.000667 m3
Déchets:
- emballage: re170203 Plastique; quantité 0.003 kg

**mt27ess010e** kg Émail synthétique, couleur rouge RAL 3000, à appliquer sur surfaces métalliques, aspect brillante
Données techniques: Coût énergétique 44.926 MJ; Émission de CO2 2.371 kg; Code CED 08 01 11; Masse de l'élément 1 kg; Volume 0.001111 m3
Déchets:
- emballage: re150104 Emballages métalliques. (composant de déchet); quantité 0.08 kg; Code CED 15 01 04; Masse de l'élément 1 kg; Volume 0.001667 m3
