# Monte-voitures

- Propriété du fichier: CYPE Ingenieros S.A.
- Format: FIEBDC-3/2016
- Logiciel: Generador de precios de la construcción. CYPE Ingenieros, S.A.
- Date: 23/05/2024
- Devise: EUR
- Coûts indirects: 3 %
- Frais généraux: 13 %
- Bénéfice: 6 %
- TVA: 20 %

## T Équipements techniques

### TK Appareils élévateurs

#### TKV Monte-voitures

**TKV010** U Monte-voitures.
Fourniture et installation complète de monte-voitures hydraulique à impulsion oléodynamique pour 3000 kg et 0,2 m/s, système d'actionnement à 1 vitesse de 4 arrêts (9 m), manoeuvre universelle simple, portes d'accès coulissantes automatiques de 220 cm de largeur et 200 cm de hauteur en acier peint, cabine sans porte et niveau moyen de finition. Comprend les crochets de fixation, les lampes d'éclairage de la gaine, les guides, le piston, les amortisseurs de cuvette, le groupe tracteur, le tableau et le câble de manoeuvre, l'ossature, le châssis et les portes de cabine avec finitions, limiteur de vitesse et parachute, boutons d'étages et de cabine, sélecteur d'arrêts, installation électrique, ligne téléphonique et systèmes de sécurité. Totalement monté, connecté et testé.
Inclut: Implantation des guides et des niveaux. Mise en place des points de fixation. Installation des lampes d'éclairage de la gaine. Montage des guides et du piston. Mise en place des amortisseurs de cuvette. Présentation des portes d'accès. Montage du groupe tracteur. Montage du cadre et connexion du câble de manoeuvre. Montage de l'ossature, du châssis et des portes de cabine avec leurs finitions. Installation du limiteur de vitesse et du parachute. Installation des boutons d'étage et de cabine. Installation du sélecteur d'arrêts. Connexion au réseau électrique. Installation de la ligne téléphonique et des systèmes de sécurité.
Critère pour le métré: Nombre d'unités prévues, selon documentation graphique du Projet.
Critère pour le mémoire: On mesurera le nombre d'unités réellement exécutées selon les spécifications du Projet.

| Code | U | Désignation | Quantité | Prix | Montant |
|---|---|---|---|---|---|
| mt39mhc010c | U | Cabine avec finition de qualité moyenne pour monte-voitures hydraulique industriel de 3000 kg de charge nominale et 0,2 m/s de vitesse. (matériau) | 1 | 8979.61 | 8979.610 |
| mt39mha010a | U | Amortisseurs de cuvette et contrepoids pour monte-voitures hydraulique industriel de 3000 kg de charge nominale et 0,2 m/s de vitesse. (matériau) | 1 | 5546.9 | 5546.900 |
| mt39mab010b | U | Bouton d'étage avec des finitions de qualité moyenne, pour monte-voitures. (matériau) | 4 | 23.61 | 94.440 |
| mt39mab020f | U | Boutons de cabine pour monte-voitures avec finitions de qualité moyenne et 4 arrêts (9 m). (matériau) | 1 | 72.05 | 72.050 |
| mt39mhg010a | U | Groupe oléodynamique pour monte-voitures hydraulique industriel de 3000 kg de charge nominale et 0,2 m/s de vitesse. (matériau) | 1 | 20358.11 | 20358.110 |
| mt39mhl010a | U | Limiteur de vitesse et parachutes pour monte-voitures hydraulique industriel de 3000 kg de charge nominale et 0,2 m/s de vitesse. (matériau) | 1 | 4888.4 | 4888.400 |
| mt39mhm010e | U | Tableau et câble de manoeuvre pour monte-voitures hydraulique industriel de 3000 kg de charge nominale, 4 arrêts (9 m) et 0,2 m/s de vitesse. (matériau) | 1 | 5418.96 | 5418.960 |
| mt39map010a | U | Porte d'accès coulissante automatique en acier peint de 220 cm de largeur et 200 cm de hauteur. (matériau) | 4 | 1897.85 | 7591.400 |
| mt39mhr010e | U | Parcours des guides et du piston pour monte-voitures hydraulique industriel de 3000 kg de charge nominale, 4 arrêts (9 m) et 0,2 m/s de vitesse. (matériau) | 1 | 14375.25 | 14375.250 |
| mt39mhs010a | U | Sélecteur d'arrêts pour monte-voitures hydraulique industriel de 0,2 m/s de vitesse. (matériau) | 4 | 646.8 | 2587.200 |
| mt39www020 | U | Produits complémentaires pour installations de transport. (matériau) | 4 | 10.08 | 40.320 |
| mt39www010 | U | Lampe de 40 W, comprend les mécanismes de fixation et la douille. (matériau) | 4 | 4.14 | 16.560 |
| mt39www011 | U | Crochet adossé au plafond, capable de supporter le mécanisme tracteur suspendu. (matériau) | 1 | 41.44 | 41.440 |
| mo016 | h | Compagnon professionnel III/CP2 ascensoriste. (main-d'œuvre) | 134.4 | 30.2 | 4058.880 |
| mo085 | h | Ouvrier professionnel II/OP ascensoriste. (main-d'œuvre) | 134.4 | 25.99 | 3493.056 |
| % | % | Frais de chantier des unités d'ouvrage | 2 % | 77562.576 | 1551.252 |
|  |  | Coûts directs |  |  | 79113.828 |

## Ressources

**mt39mhc010c** U Cabine avec finition de qualité moyenne pour monte-voitures hydraulique industriel de 3000 kg de charge nominale et 0,2
Données techniques: Coût énergétique 49903.288 MJ; Émission de CO2 4136.285 kg
Déchets:
- emballage: re150101 Emballages en papier et en carton. (composant de déchet); quantité 0.7 kg; Code CED 15 01 01; Masse de l'élément 1 kg; Volume 0.001333 m3

**mt39mha010a** U Amortisseurs de cuvette et contrepoids pour monte-voitures hydraulique industriel de 3000 kg de charge nominale et 0,2
Données techniques: Coût énergétique 3538.819 MJ; Émission de CO2 183.631 kg
Déchets:
- emballage: re150101 Emballages en papier et en carton; quantité 0.036 kg

**mt39mab010b** U Bouton d'étage avec des finitions de qualité moyenne, pour monte-voitures
Données techniques: Coût énergétique 5.422 MJ; Émission de CO2 0.472 kg
Déchets:
- emballage: re150101 Emballages en papier et en carton; quantité 0.03 kg

**mt39mab020f** U Boutons de cabine pour monte-voitures avec finitions de qualité moyenne et 4 arrêts (9 m)
Données techniques: Coût énergétique 10.832 MJ; Émission de CO2 0.924 kg
Déchets:
- emballage: re150101 Emballages en papier et en carton; quantité 0.036 kg

**mt39mhg010a** U Groupe oléodynamique pour monte-voitures hydraulique industriel de 3000 kg de charge nominale et 0,2 m/s de vitesse
Données techniques: Coût énergétique 17676.678 MJ; Émission de CO2 1135.120 kg
Déchets:
- emballage: re150101 Emballages en papier et en carton; quantité 0.7 kg

**mt39mhl010a** U Limiteur de vitesse et parachutes pour monte-voitures hydraulique industriel de 3000 kg de charge nominale et 0,2 m/s
Données techniques: Coût énergétique 7287.816 MJ; Émission de CO2 742.986 kg
Déchets:
- emballage: re150101 Emballages en papier et en carton; quantité 0.18 kg
- emballage: re170203 Plastique. (composant de déchet); quantité 0.09 kg; Code CED 17 02 03; Masse de l'élément 1 kg; Volume 0.001667 m3

**mt39mhm010e** U Tableau et câble de manoeuvre pour monte-voitures hydraulique industriel de 3000 kg de charge nominale
Données techniques: Coût énergétique 299.390 MJ; Émission de CO2 14.222 kg
Déchets:
- emballage: re150101 Emballages en papier et en carton; quantité 2.143 kg

**mt39map010a** U Porte d'accès coulissante automatique en acier peint de 220 cm de largeur et 200 cm de hauteur
Données techniques: Coût énergétique 1987.481 MJ; Émission de CO2 103.055 kg
Déchets:
- emballage: re170203 Plastique; quantité 0.201 kg
- emballage: re170604 Matériaux d'isolation distincts de ceux spécifiés dans les codes 17 06 01 et 17 06 03. (composant de déchet); quantité 0.038 kg; Code CED 17 06 04; Masse de l'élément 1 kg; Volume 0.001667 m3

**mt39mhr010e** U Parcours des guides et du piston pour monte-voitures hydraulique industriel de 3000 kg de charge nominale
Données techniques: Coût énergétique 36361.636 MJ; Émission de CO2 3822.684 kg
Déchets:
- emballage: re150101 Emballages en papier et en carton; quantité 0.7 kg

**mt39mhs010a** U Sélecteur d'arrêts pour monte-voitures hydraulique industriel de 0,2 m/s de vitesse
Données techniques: Coût énergétique 7.416 MJ; Émission de CO2 0.458 kg
Déchets:
- emballage: re150101 Emballages en papier et en carton; quantité 0.036 kg
