# Démontage d'un réseau de distribution intérieure

- Propriété du fichier: CYPE Ingenieros S.A.
- Format: FIEBDC-3/2016
- Logiciel: Generador de precios de la construcción. CYPE Ingenieros, S.A.
- Date: 15/06/2024
- Devise: EUR
- Coûts indirects: 3 %
- Frais généraux: 13 %
- Bénéfice: 6 %
- TVA: 20 %

## T Équipements techniques

### TL Installations électriques

#### TLD Dépose

**TLD080** U Démontage d'un réseau de distribution intérieure.
Démontage d'un réseau d'installation électrique intérieure fixée en surface, en services généraux de 90 m² de surface construite; avec des moyens manuels, et chargement manuel dans le camion ou la benne.
Critère d'évaluation économique: Le prix comprend le démontage du tableau électrique, du câblage, de l'appareillage électrique, des cadres et des accessoires en saillie.
Inclut: Retrait et stockage du matériau démonté. Nettoyage des restes d'ouvrage. Chargement manuel du matériau démonté et des restes d'ouvrage dans le camion ou la benne.
Critère pour le métré: Nombre d'unités prévues, selon documentation graphique du Projet.
Critère pour le mémoire: On mesurera le nombre d'unités réellement démontées selon les spécifications du Projet.

| Code | U | Désignation | Quantité | Prix | Montant |
|---|---|---|---|---|---|
| mo102 | h | Ouvrier professionnel II/OP électricien. (main-d'œuvre) | 2.174 | 25.99 | 56.502 |
| mo113 | h | Ouvrier d'exécution I/OE1 construction. (main-d'œuvre) | 4.348 | 24.51 | 106.569 |
| % | % | Frais de chantier des unités d'ouvrage | 2 % | 163.071 | 3.261 |
|  |  | Coûts directs |  |  | 166.332 |

Déchets:
- démolition: ruo170203 Plastique. (composant de déchet); quantité 1.118 kg; Code CED 17 02 03; Masse de l'élément 1 kg; Volume 0.001667 m3
- démolition: ruo170407 Métaux mélangés. (composant de déchet); quantité 0.616 kg; Code CED 17 04 07; Masse de l'élément 1 kg; Volume 0.000667 m3
- démolition: ruo170411 Câbles distincts de ceux spécifiés dans le code 17 04 10. (composant de déchet); quantité 11.317 kg; Code CED 17 04 11; Masse de l'élément 1 kg; Volume 0.000667 m3
