# Réseau de distribution pour industrie et secteur tertiaire

- Propriété du fichier: CYPE Ingenieros S.A.
- Format: FIEBDC-3/2016
- Logiciel: Generador de precios de la construcción. CYPE Ingenieros, S.A.
- Date: 15/06/2024
- Devise: EUR
- Coûts indirects: 3 %
- Frais généraux: 13 %
- Bénéfice: 6 %
- TVA: 20 %

## T Équipements techniques

### TL Installations électriques

#### TLI Installations intérieures

**TLI040** m Réseau de distribution pour industrie et secteur tertiaire.
Réseau électrique complet de distribution pour industrie et secteur tertiaire, avec, 1 câble type H07VK 1,5 mm², 1 câble type H07VK 2,5 mm², 1 câble type H07VK 25 mm², sa tension assignée étant de 450/750 V, sous tube courbable en polyoléfine, ICTA 3422 de 16 mm de diamètre extérieur, selon NF C 15-100, résistance à la compression 750 N, résistance à l'impact 6 joules, température de travail -5°C jusqu'à 90°C. Comprend accessoires. Totalement monté, connecté et testé.
Inclut: Implantation et tracé de la canalisation. Mise en place et fixation du tube. Pose et connexion des câbles.
Critère pour le métré: Longueur mesurée selon documentation graphique du Projet.
Critère pour le mémoire: On mesurera la longueur réellement exécutée selon les spécifications du Projet.

| Code | U | Désignation | Quantité | Prix | Montant |
|---|---|---|---|---|---|
| mt35tpf020ad | m | Tube souple en polyoléfine, ICTA 3422 de 16 mm de diamètre extérieur, selon NF C 15-100, résistance à la compression 750 N, résistance à l'impact 6 joules, température de travail -5°C jusqu'à 90°C, selon NF EN 61386-22, avec le prix augmenté de 30% pour cause d'accessoires et de pièces spéciales. (matériau) | 1 | 0.42 | 0.420 |
| mt35cun040ra | m | Câble unipolaire H07V-K, sa tension assignée étant de 450/750 V, réaction au feu classe Eca selon FR EN 50575, avec conducteur multifilaire de cuivre de 1,5 mm² de section, avec isolation de PVC. (matériau) | 1 | 0.19 | 0.190 |
| mt35cun040rb | m | Câble unipolaire H07V-K, sa tension assignée étant de 450/750 V, réaction au feu classe Eca selon FR EN 50575, avec conducteur multifilaire de cuivre de 2,5 mm² de section, avec isolation de PVC. (matériau) | 1 | 0.31 | 0.310 |
| mt35cun040rg | m | Câble unipolaire H07V-K, sa tension assignée étant de 450/750 V, réaction au feu classe Eca selon FR EN 50575, avec conducteur multifilaire de cuivre de 25 mm² de section, avec isolation de PVC. (matériau) | 1 | 5.92 | 5.920 |
| mo003 | h | Compagnon professionnel III/CP2 électricien. (main-d'œuvre) | 0.26 | 30.2 | 7.852 |
| % | % | Frais de chantier des unités d'ouvrage | 2 % | 14.692 | 0.294 |
|  |  | Coûts directs |  |  | 14.986 |

Déchets:
- pose: mt35cun040ra; facteur de déchet 0.0165
- pose: mt35cun040rb; facteur de déchet 0.0165143
- pose: mt35cun040rg; facteur de déchet 0.011

## Ressources

**mt35cun040ra** m Câble unipolaire H07V-K
Données techniques: Coût énergétique 0.772 MJ; Émission de CO2 0.069 kg; Code CED 17 04 11; Masse de l'élément 0.02 kg; Volume 0.000013 m3
Déchets:
- emballage: re150101 Emballages en papier et en carton. (composant de déchet); quantité 0.065 kg; Code CED 15 01 01; Masse de l'élément 1 kg; Volume 0.001333 m3

**mt35cun040rb** m Câble unipolaire H07V-K
Données techniques: Coût énergétique 1.325 MJ; Émission de CO2 0.080 kg; Code CED 17 04 11; Masse de l'élément 0.035 kg; Volume 0.000023 m3
Déchets:
- emballage: re150101 Emballages en papier et en carton; quantité 0.065 kg

**mt35cun040rg** m Câble unipolaire H07V-K
Données techniques: Coût énergétique 9.257 MJ; Émission de CO2 0.244 kg; Code CED 17 04 11; Masse de l'élément 0.25 kg; Volume 0.000167 m3
Déchets:
- emballage: re150101 Emballages en papier et en carton; quantité 0.078 kg
