# Réseau de distribution pour industrie et secteur tertiaire

- Propriété du fichier: CYPE Ingenieros S.A.
- Format: FIEBDC-3/2016
- Logiciel: Generador de precios de la construcción. CYPE Ingenieros, S.A.
- Date: 15/06/2024
- Devise: EUR
- Coûts indirects: 3 %
- Frais généraux: 13 %
- Bénéfice: 6 %
- TVA: 20 %

## T Équipements techniques

### TL Installations électriques

#### TLI Installations intérieures

**TLI040** m Réseau de distribution pour industrie et secteur tertiaire.
Réseau électrique complet de distribution pour industrie et secteur tertiaire, avec, 1 câble type U1000 RVFV 3G1,5 mm² réaction au feu classe Eca, sa tension assignée étant de 600/1000 V, sous tube de polyéthylène à double paroi (intérieure lisse et extérieure annelée), de couleur rouge, de 40 mm de diamètre nominal, fourni en rouleau, pour canalisation enterrée, résistance à la compression 450 N. Comprend accessoires. Totalement monté, connecté et testé.
Inclut: Implantation et tracé de la canalisation. Mise en place et fixation du tube. Pose et connexion des câbles.
Critère pour le métré: Longueur mesurée selon documentation graphique du Projet.
Critère pour le mémoire: On mesurera la longueur réellement exécutée selon les spécifications du Projet.

| Code | U | Désignation | Quantité | Prix | Montant |
|---|---|---|---|---|---|
| mt35tpf030a | m | Tube de polyéthylène à double paroi (intérieure lisse et extérieure annelée), de couleur rouge, de 40 mm de diamètre nominal, fourni en rouleau, pour canalisation enterrée, résistance à la compression 450 N, selon NF P 98-331. (matériau) | 1 | 0.5 | 0.500 |
| mt35cun440a | m | Câble multipolaire 3G1,5 blindé U1000 RVFV, sa tension assignée étant de 600/1000 V, réaction au feu classe Eca selon FR EN 50575, avec conducteur de cuivre de 1,5 mm² de section, avec isolation de polyéthylène réticulé, gaine intérieure en PVC, armure de double ruban en acier et gaine extérieure en PVC, selon NF C 32-322. (matériau) | 1 | 2.37 | 2.370 |
| mt08var150e | m | Grillage avertisseur de couleur rouge, de 30 cm de largeur, pour canalisation enterrée en réseau électrique, selon NF EN 12613. (matériau) | 1 | 0.51 | 0.510 |
| mt01ara010a | m³ | Sable avec granulométrie de 0 à 5 mm de diamètre, propre. (matériau) | 1 | 14.3 | 14.300 |
| mq04dua020b | h | Dumper à décharge frontale de 2 t de charge utile. (matériel) | 1 | 10.38 | 10.380 |
| mq02rop020 | h | Pilonneuse vibrante à guidage manuel, de 80 kg, avec plaque de 30x30 cm. (matériel) | 1 | 3.92 | 3.920 |
| mq02cia020j | h | Camion citerne, de 8 m³ de capacité. (matériel) | 1 | 118.9 | 118.900 |
| mo003 | h | Compagnon professionnel III/CP2 électricien. (main-d'œuvre) | 0.2 | 30.2 | 6.040 |
| mo020 | h | Compagnon professionnel III/CP2 construction. (main-d'œuvre) | 0.57 | 29.25 | 16.673 |
| mo113 | h | Ouvrier d'exécution I/OE1 construction. (main-d'œuvre) | 0.57 | 24.51 | 13.971 |
| % | % | Frais de chantier des unités d'ouvrage | 2 % | 187.564 | 3.751 |
|  |  | Coûts directs |  |  | 191.315 |

Déchets:
- pose: mt08var150e; facteur de déchet 0.07
- pose: mt01ara010a Sable avec granulométrie de 0 à 5 mm de diamètre, propre; facteur de déchet 0.003

## Ressources

**mt08var150e** m Grillage avertisseur de couleur rouge
Données techniques: Coût énergétique 1.841 MJ; Émission de CO2 0.091 kg; Code CED 17 02 03; Masse de l'élément 0.018 kg; Volume 0.00003 m3
Déchets:
- emballage: re170203 Plastique. (composant de déchet); quantité 0.001 kg; Code CED 17 02 03; Masse de l'élément 1 kg; Volume 0.001667 m3

**mt01ara010a** m³ Sable avec granulométrie de 0 à 5 mm de diamètre, propre
Données techniques: Coût énergétique 146.250 MJ; Émission de CO2 7.800 kg; Code CED 01 04 09; Masse de l'élément 1950 kg; Volume 1.21875 m3
