# Gaine technique de logement (GTL)

- Propriété du fichier: CYPE Ingenieros S.A.
- Format: FIEBDC-3/2016
- Logiciel: Generador de precios de la construcción. CYPE Ingenieros, S.A.
- Date: 15/06/2024
- Devise: EUR
- Coûts indirects: 3 %
- Frais généraux: 13 %
- Bénéfice: 6 %
- TVA: 20 %

## T Équipements techniques

### TL Installations électriques

#### TLI Installations intérieures

**TLI080** U Gaine technique de logement (GTL).
Gaine technique de logement (GTL), composée de: tableau électrique avec 1 rangée de 13 modules, de 250 mm de largeur, 250 mm de hauteur et 103 mm de profondeur; tableau de communication, avec brassage, 13 modules, avec compartiment pour produits actifs, de grade 1; panneau de contrôle pour interrupteur général, avec plaque de fond et porte opaque de couleur blanche; et boîte encastrable de 1580 mm de hauteur et 540 mm de largeur, avec porte. Totalement montée, connectée et testée.
Inclut: Implantation. Pose de la boîte d'encastrement. Mise en place de la porte. Pose du panneau de contrôle (PC). Montage du tableau électrique. Montage du tableau de communication.
Critère pour le métré: Nombre d'unités prévues, selon documentation graphique du Projet.
Critère pour le mémoire: On mesurera le nombre d'unités réellement exécutées selon les spécifications du Projet.

| Code | U | Désignation | Quantité | Prix | Montant |
|---|---|---|---|---|---|
| mt35atv010a | U | Tableau électrique avec 1 rangée de 13 modules, de 250 mm de largeur, 250 mm de hauteur et 103 mm de profondeur. (matériau) | 1 | 37.77 | 37.770 |
| mt35atv040b | U | Panneau de contrôle pour interrupteur général, avec plaque de fond et porte opaque de couleur blanche. (matériau) | 1 | 68.94 | 68.940 |
| mt35atv050a | U | Tableau de communication, avec brassage, 13 modules, avec compartiment pour produits actifs, de grade 1, selon NFC 15-100. (matériau) | 1 | 443.37 | 443.370 |
| mt35atv020k | U | Boîte encastrable avec porte pour gaine technique de logement, de 790 mm de hauteur et 540 mm de largeur. (matériau) | 1 | 268.85 | 268.850 |
| mo003 | h | Compagnon professionnel III/CP2 électricien. (main-d'œuvre) | 3.1 | 30.2 | 93.620 |
| % | % | Frais de chantier des unités d'ouvrage | 2 % | 912.550 | 18.251 |
|  |  | Coûts directs |  |  | 930.801 |
