# Appareillages électriques en multipostes

- Propriété du fichier: CYPE Ingenieros S.A.
- Format: FIEBDC-3/2016
- Logiciel: Generador de precios de la construcción. CYPE Ingenieros, S.A.
- Date: 15/06/2024
- Devise: EUR
- Coûts indirects: 3 %
- Frais généraux: 13 %
- Bénéfice: 6 %
- TVA: 20 %

## T Équipements techniques

### TL Installations électriques

#### TLI Installations intérieures

**TLI100** U Appareillages électriques en multipostes.
Bloc de 2 postes de la gamme haute, couleur blanche, composé d'interrupteur unipolaire encastré, gamme haute, avec touche simple de couleur blanche, prise TV simple, femelle, encastrée, gamme haute, de couleur blanche, et avec boîte à encastrer dans cloisons sèches. Comprend les accessoires de montage. Totalement monté, connecté et testé. Sans inclure la mise en place de la boîte universelle.
Inclut: Câblage des éléments. Montage de l'équipement.
Critère pour le métré: Nombre d'unités prévues, selon documentation graphique du Projet.
Critère pour le mémoire: On mesurera le nombre d'unités réellement exécutées selon les spécifications du Projet.

| Code | U | Désignation | Quantité | Prix | Montant |
|---|---|---|---|---|---|
| mt33leg370a | U | Plaque deux postes, gamme haute, couleur blanche. (matériau) | 1 | 5.11 | 5.110 |
| mt33leg105u | U | Interrupteur unipolaire à encastrer, gamme haute, avec touche simple de couleur blanche, selon EN 60669. (matériau) | 1 | 6.22 | 6.220 |
| mt33leg210P | U | Prise TV simple, femelle, à encastrer, gamme haute, de couleur blanche. (matériau) | 1 | 17.58 | 17.580 |
| mt33leg340b | U | Boîte universelle 2 postes pour ossatures autoportantes de plaques et faux plafonds de plaques. (matériau) | 1 | 4.43 | 4.430 |
| mo003 | h | Compagnon professionnel III/CP2 électricien. (main-d'œuvre) | 0.25 | 30.2 | 7.550 |
| % | % | Frais de chantier des unités d'ouvrage | 2 % | 40.890 | 0.818 |
|  |  | Coûts directs |  |  | 41.708 |
