# Appareillages électriques en multipostes

- Propriété du fichier: CYPE Ingenieros S.A.
- Format: FIEBDC-3/2016
- Logiciel: Generador de precios de la construcción. CYPE Ingenieros, S.A.
- Date: 15/06/2024
- Devise: EUR
- Coûts indirects: 3 %
- Frais généraux: 13 %
- Bénéfice: 6 %
- TVA: 20 %

## T Équipements techniques

### TL Installations électriques

#### TLI Installations intérieures

**TLI100** U Appareillages électriques en multipostes.
Bloc de 2 postes de la gamme basique, couleur à choisir, composé d'interrupteur unipolaire encastré, gamme basique, avec touche simple de couleur blanche, interrupteur bipolaire encastré, gamme basique, avec touche simple de couleur blanche, et avec boîte à encastrer dans maçonneries. Comprend les accessoires de montage. Totalement monté, connecté et testé. Sans inclure la mise en place de la boîte universelle.
Inclut: Câblage des éléments. Montage de l'équipement.
Critère pour le métré: Nombre d'unités prévues, selon documentation graphique du Projet.
Critère pour le mémoire: On mesurera le nombre d'unités réellement exécutées selon les spécifications du Projet.

| Code | U | Désignation | Quantité | Prix | Montant |
|---|---|---|---|---|---|
| mt33leg380b | U | Plaque deux postes, gamme basique, couleur à choisir. (matériau) | 1 | 2.52 | 2.520 |
| mt33leg115i | U | Interrupteur unipolaire à encastrer, gamme basique, avec touche simple de couleur blanche, selon EN 60669. (matériau) | 1 | 3.19 | 3.190 |
| mt33leg120e | U | Interrupteur bipolaire à encastrer, gamme basique, avec touche simple de couleur blanche, selon EN 60669. (matériau) | 1 | 6.8 | 6.800 |
| mt33leg350 | U | Boîte universelle associable pour murs ou cloisons en maçonnerie. (matériau) | 2 | 0.8 | 1.600 |
| mo003 | h | Compagnon professionnel III/CP2 électricien. (main-d'œuvre) | 0.25 | 30.2 | 7.550 |
| % | % | Frais de chantier des unités d'ouvrage | 2 % | 21.660 | 0.433 |
|  |  | Coûts directs |  |  | 22.093 |
