# Tuyauterie pour installation en intérieur, placée superficiellement

- Propriété du fichier: CYPE Ingenieros S.A.
- Format: FIEBDC-3/2016
- Logiciel: Generador de precios de la construcción. CYPE Ingenieros, S.A.
- Date: 14/06/2024
- Devise: EUR
- Coûts indirects: 3 %
- Frais généraux: 13 %
- Bénéfice: 6 %
- TVA: 20 %

## T Équipements techniques

### TP Installations de distribution de l'eau

#### TPI Installation intérieure

**TPI010** m Tuyauterie pour installation en intérieur, placée superficiellement.
Tuyauterie pour installation intérieure, placée superficiellement et fixée à la surface support, constituée de tube en polyéthylène réticulé (PE-Xa), série 5, de 40 mm de diamètre extérieur, PN=6 atm et 3,7 mm d'épaisseur, fourni en rouleaux. Comprend le matériau auxiliaire pour le montage et la fixation à l'ouvrage, les accessoires et les pièces spéciales.
Inclut: Implantation. Mise en place et fixation d'un tube et des accessoires.
Critère pour le métré: Longueur mesurée selon documentation graphique du Projet.
Critère pour le mémoire: On mesurera la longueur réellement exécutée selon les spécifications du Projet.

| Code | U | Désignation | Quantité | Prix | Montant |
|---|---|---|---|---|---|
| mt37tpu400e | U | Matériau auxiliaire pour montage et fixation à l'ouvrage des tuyaux en polyéthylène réticulé (PE-Xa), série 5, de 40 mm de diamètre extérieur. (matériau) | 1 | 0.71 | 0.710 |
| mt37tpu010ec | m | Tube en polyéthylène réticulé (PE-Xa), série 5, de 40 mm de diamètre extérieur, PN=6 atm et 3,7 mm d'épaisseur, fourni en rouleaux, selon NF EN ISO 15875-2, avec le prix augmenté de 10% pour cause d'accessoires et pièces spéciales. (matériau) | 1 | 15.7 | 15.700 |
| mo008 | h | Compagnon professionnel III/CP2 plombier. (main-d'œuvre) | 0.07 | 30.2 | 2.114 |
| mo107 | h | Ouvrier professionnel II/OP plombier. (main-d'œuvre) | 0.07 | 25.99 | 1.819 |
| % | % | Frais de chantier des unités d'ouvrage | 2 % | 20.343 | 0.407 |
|  |  | Coûts directs |  |  | 20.750 |

Déchets:
- pose: mt37tpu010ec; facteur de déchet 0.0261247

## Ressources

**mt37tpu010ec** m Tube en polyéthylène réticulé (PE-Xa)
Données techniques: Coût énergétique 38.849 MJ; Émission de CO2 1.929 kg; Code CED 17 02 03; Masse de l'élément 0.401 kg; Volume 0.000668 m3
