# Branchement eau potable

- Propriété du fichier: CYPE Ingenieros S.A.
- Format: FIEBDC-3/2016
- Logiciel: Generador de precios de la construcción. CYPE Ingenieros, S.A.
- Date: 23/05/2024
- Devise: EUR
- Coûts indirects: 3 %
- Frais généraux: 13 %
- Bénéfice: 6 %
- TVA: 20 %

## T Équipements techniques

### TP Installations de distribution de l'eau

#### TPR Branchement

**TPR020** U Branchement eau potable.
Branchement eau potable de 2 m de longueur, qui unit le réseau général de distribution d'eau potable de l'entreprise fournisseur à l'installation générale du bâtiment, continue sur l'ensemble de son parcours, sans liaisons ou raccords intermédiaires non accessibles, formé de tube en polyéthylène PE 100, de 160 mm de diamètre extérieur, PN=10 atm et 8,3 mm d'épaisseur, placé sur un lit de sable de 15 cm d'épaisseur, dans le fond de la tranchée préalablement excavée, dûment compactée et nivelée avec une pilonneuse vibrante à guidage manuel, remblai latéral compacté et remblai postérieur du même sable jusqu'à 10 cm au-dessus de la génératrice supérieure du tuyau; collier de prise en charge placé sur le réseau général de distribution servant à relier l'arrivée au réseau; vanne à sphère de de diamètre avec carré de manoeuvre mise en place par liaison, située à côté du bâtiment, en dehors des limites de la propriété, placée dans un regard de dimensions intérieures 77x77x90 cm en maçonnerie, construit en maçonnerie de brique grossière perforée de 1/2 pied d'épaisseur, mis en oeuvre avec du mortier de ciment, industriel, M-5, placé sur une dalle en béton massif C20/25 (X0(F); D20; S2; Cl 1,0) de 15 cm d'épaisseur, enduit et repassé par l'intérieur avec du mortier de ciment, industriel, avec adjuvant hydrofuge, M-15 et fermée dans la partie supérieure avec un cadre et un tampon en fonte ductile. Comprend le béton plein C20/25 (X0(F); D20; S2; Cl 1,0) pour le repositionnement postérieur avec du sol existant, le grillage avertisseur, les accessoires et les pièces spéciales.
Critère d'évaluation économique: Le prix ne comprend ni l'excavation ni le remblai proprement dit.
Inclut: Implantation du parcours de l'arrivée, en coordination avec les autres installations ou éléments qui pourraient interférer. Rupture du revêtement avec compresseur. Suppression des terres lâches du fond de l'excavation. Coulage et compactage du béton pour la réalisation du dallage. Réalisation des parois maçonnées avec des briques, préalablement humidifiées, placées avec du mortier de ciment. Enduit et repassage du fond et des parois intérieures du regard avec du mortier. Déversement du sable dans le fond de la tranchée. Mise en place de la tuyauterie. Montage de la vanne d'isolement. Mise en place du grillage avertisseur. Exécution du remblai enveloppe. Raccordement du branchement au réseau communal. Repositionnement de la chaussée.
Critère pour le métré: Nombre d'unités prévues, selon documentation graphique du Projet.
Critère pour le mémoire: On mesurera le nombre d'unités réellement exécutées selon les spécifications du Projet.

| Code | U | Désignation | Quantité | Prix | Montant |
|---|---|---|---|---|---|
| mt10hmf030p | m³ | Béton massif C20/25 (X0(F); D20; S2; Cl 1,0), prêt à l'emploi, selon NF EN 206. (matériau) | 0.362 | 115 | 41.630 |
| mt01ara010a | m³ | Sable avec granulométrie de 0 à 5 mm de diamètre, propre. (matériau) | 0.288 | 14.3 | 4.118 |
| mt37www110O | U | Collier de prise en charge, en fonte ductile avec recouvrement de résine époxy, pour tubes en polyéthylène ou en PVC de 315 mm de diamètre extérieur, avec prise pour raccord à bride de 6" de diamètre, PN=16 atm, avec joints élastiques en EPDM. (matériau) | 1 | 784.73 | 784.730 |
| mt37tpa011k | m | Arrivée en polyéthylène PE 100, de 160 mm de diamètre extérieur, PN=10 atm et 8,3 mm d'épaisseur, selon NF EN 12201-2, y compris accessoires de connexion et pièces spéciales. (matériau) | 2 | 26.77 | 53.540 |
| mt04lpc010d | U | Brique perforée en terre cuite (gero), à revêtir, 29x14x10 cm, pour utilisation en maçonnerie protégée (pièce en P), densité 805 kg/m³, selon NF EN 771-1. (matériau) | 80 | 0.4 | 32.000 |
| mt08aaa010a | m³ | Eau. (matériau) | 0.029 | 1.5 | 0.044 |
| mt09mif010ca | t | Mortier industriel pour maçonnerie, de ciment, couleur grise, catégorie M-5 (résistance à la compression 5 N/mm²), fourni en sacs, selon NF EN 998-2. (matériau) | 0.066 | 53.48 | 3.530 |
| mt09mif010la | t | Mortier industriel pour maçonnerie, de ciment, couleur grise, avec adjuvant hydrofuge, catégorie M-15 (résistance à la compression 15 N/mm²), fourni en sacs, selon NF EN 998-2. (matériau) | 0.095 | 73.55 | 6.987 |
| mt37aar010e | U | Cadre et couvercle en fonte ductile de 70x70 cm, selon la Compagnie Fournisseur. (matériau) | 1 | 131.75 | 131.750 |
| mt37sve040k | U | Vanne à sphère, DN 150 mm, corps en fer et bille en laiton, avec brides et carré de manoeuvre. (matériau) | 1 | 689.45 | 689.450 |
| mt11var300 | m | Tuyau en PVC lisse, de divers diamètres. (matériau) | 0.3 | 6.5 | 1.950 |
| mt08var150a | m | Grillage avertisseur de couleur bleue, de 20 cm de largeur, pour canalisation enterrée en réseau d'eau potable, selon NF EN 12613. (matériau) | 2 | 0.4 | 0.800 |
| mq05pdm010a | h | Compresseur portable électrique 2 m³/min de débit. (matériel) | 0.42 | 4.27 | 1.793 |
| mq05mai030 | h | Marteau pneumatique. (matériel) | 0.42 | 4.57 | 1.919 |
| mq02rop020 | h | Pilonneuse vibrante à guidage manuel, de 80 kg, avec plaque de 30x30 cm. (matériel) | 0.42 | 3.92 | 1.646 |
| mo020 | h | Compagnon professionnel III/CP2 construction. (main-d'œuvre) | 2.17 | 29.25 | 63.473 |
| mo113 | h | Ouvrier d'exécution I/OE1 construction. (main-d'œuvre) | 2.097 | 24.51 | 51.397 |
| mo008 | h | Compagnon professionnel III/CP2 plombier. (main-d'œuvre) | 1.41 | 30.2 | 42.582 |
| mo107 | h | Ouvrier professionnel II/OP plombier. (main-d'œuvre) | 1.41 | 25.99 | 36.646 |
| % | % | Frais de chantier des unités d'ouvrage | 4 % | 1949.985 | 77.999 |
|  |  | Coûts directs |  |  | 2027.984 |

Déchets:
- pose: mt10hmf030p Béton massif C20/25 (X0(F); D20; S2; Cl 1,0), prêt à l'emploi, selon NF EN 206; facteur de déchet 0.00107478
- pose: mt01ara010a Sable avec granulométrie de 0 à 5 mm de diamètre, propre; facteur de déchet 0.003
- pose: mt37tpa011k; facteur de déchet 0.02363
- pose: mt04lpc010d; facteur de déchet 0.0218401
- pose: mt09mif010ca; facteur de déchet 0.0189
- pose: mt09mif010la; facteur de déchet 0.00678461
- pose: mt08var150a; facteur de déchet 0.07

## Ressources

**mt10hmf030p** m³ Béton massif C20/25 (X0(F); D20; S2; Cl 1,0), prêt à l'emploi, selon NF EN 206
Données techniques: Coût énergétique 1840.000 MJ; Émission de CO2 230.000 kg; Code CED 17 01 01; Masse de l'élément 2300 kg; Volume 1.533333 m3

**mt01ara010a** m³ Sable avec granulométrie de 0 à 5 mm de diamètre, propre
Données techniques: Coût énergétique 146.250 MJ; Émission de CO2 7.800 kg; Code CED 01 04 09; Masse de l'élément 1950 kg; Volume 1.21875 m3

**mt37tpa011k** m Arrivée en polyéthylène PE 100
Données techniques: Coût énergétique 855.711 MJ; Émission de CO2 30.049 kg; Code CED 17 02 03; Masse de l'élément 6.2 kg; Volume 0.010333 m3
Déchets:
- emballage: re170201 Bois. (composant de déchet); quantité 0.045 kg; Code CED 17 02 01; Masse de l'élément 1 kg; Volume 0.000909 m3

**mt04lpc010d** U Brique perforée en terre cuite (gero)
Données techniques: Coût énergétique 11.922 MJ; Émission de CO2 0.758 kg; Code CED 17 01 02; Masse de l'élément 3.27 kg; Volume 0.002616 m3
Déchets:
- emballage: re170201 Bois; quantité 0.017 kg
- emballage: re170203 Plastique. (composant de déchet); quantité 0.001 kg; Code CED 17 02 03; Masse de l'élément 1 kg; Volume 0.001667 m3

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois; quantité 0.463 kg
- emballage: re170203 Plastique; quantité 0.241 kg

**mt09mif010la** t Mortier industriel pour maçonnerie
Données techniques: Coût énergétique 2099.395 MJ; Émission de CO2 181.985 kg; Code CED 17 01 01; Masse de l'élément 1000 kg; Volume 0.666667 m3
Déchets:
- emballage: re150101 Emballages en papier et en carton; quantité 14.066 kg
- emballage: re170201 Bois; quantité 0.757 kg
- emballage: re170203 Plastique; quantité 0.299 kg

**mt37aar010e** U Cadre et couvercle en fonte ductile de 70x70 cm, selon la Compagnie Fournisseur
Données techniques: Coût énergétique 1405.381 MJ; Émission de CO2 87.644 kg
Déchets:
- emballage: re150101 Emballages en papier et en carton; quantité 0.076 kg

**mt37sve040k** U Vanne à sphère, DN 150 mm, corps en fer et bille en laiton, avec brides et carré de manoeuvre
Données techniques: Coût énergétique 3122.255 MJ; Émission de CO2 203.131 kg
Déchets:
- emballage: re150101 Emballages en papier et en carton; quantité 0.086 kg

**mt08var150a** m Grillage avertisseur de couleur bleue
Données techniques: Coût énergétique 1.259 MJ; Émission de CO2 0.063 kg; Code CED 17 02 03; Masse de l'élément 0.012 kg; Volume 0.00002 m3
Déchets:
- emballage: re170203 Plastique; quantité 0.001 kg
