# Branchement eau potable

- Propriété du fichier: CYPE Ingenieros S.A.
- Format: FIEBDC-3/2016
- Logiciel: Generador de precios de la construcción. CYPE Ingenieros, S.A.
- Date: 23/05/2024
- Devise: EUR
- Coûts indirects: 3 %
- Frais généraux: 13 %
- Bénéfice: 6 %
- TVA: 20 %

## T Équipements techniques

### TP Installations de distribution de l'eau

#### TPR Branchement

**TPR020** U Branchement eau potable.
Branchement eau potable de 2 m de longueur, qui unit le réseau général de distribution d'eau potable de l'entreprise fournisseur à l'installation générale du bâtiment, continue sur l'ensemble de son parcours, sans liaisons ou raccords intermédiaires non accessibles, formé de tube en acier galvanisé étiré sans soudure, série M, de 3" DN 80 mm de diamètre et 4 mm d'épaisseur, placé sur un lit de sable de 15 cm d'épaisseur, dans le fond de la tranchée préalablement excavée, dûment compactée et nivelée avec une pilonneuse vibrante à guidage manuel, remblai latéral compacté et remblai postérieur du même sable jusqu'à 10 cm au-dessus de la génératrice supérieure du tuyau; collier de prise en charge placé sur le réseau général de distribution servant à relier l'arrivée au réseau; vanne à sphère de 3" de diamètre avec carré de manoeuvre mise en place par liaison filetée, située à côté du bâtiment, en dehors des limites de la propriété, placée dans un regard préfabriquée de polypropylène de 55x55x55 cm, placée sur un dallage en béton massif C20/25 (X0(F); D20; S2; Cl 1,0) de 15 cm d'épaisseur. Comprend le béton plein C20/25 (X0(F); D20; S2; Cl 1,0) pour le repositionnement postérieur avec du sol existant, protection de la tuyauterie métallique avec un ruban anticorrosion, le grillage avertisseur, les accessoires et les pièces spéciales.
Critère d'évaluation économique: Le prix ne comprend ni l'excavation ni le remblai proprement dit.
Inclut: Implantation du parcours de l'arrivée, en coordination avec les autres installations ou éléments qui pourraient interférer. Rupture du revêtement avec compresseur. Suppression des terres lâches du fond de l'excavation. Coulage et compactage du béton pour la réalisation du dallage. Mise en place du regard préfabriqué. Déversement du sable dans le fond de la tranchée. Mise en place du ruban anticorrosion dans la tuyauterie. Mise en place de la tuyauterie. Montage de la vanne d'isolement. Mise en place du couvercle. Mise en place du grillage avertisseur. Exécution du remblai enveloppe. Raccordement du branchement au réseau communal. Repositionnement de la chaussée.
Critère pour le métré: Nombre d'unités prévues, selon documentation graphique du Projet.
Critère pour le mémoire: On mesurera le nombre d'unités réellement exécutées selon les spécifications du Projet.

| Code | U | Désignation | Quantité | Prix | Montant |
|---|---|---|---|---|---|
| mt10hmf030p | m³ | Béton massif C20/25 (X0(F); D20; S2; Cl 1,0), prêt à l'emploi, selon NF EN 206. (matériau) | 0.305 | 115 | 35.075 |
| mt01ara010a | m³ | Sable avec granulométrie de 0 à 5 mm de diamètre, propre. (matériau) | 0.254 | 14.3 | 3.632 |
| mt37www112n | U | Collier de prise en charge, en fonte ductile avec recouvrement de résine époxy, pour tubes en acier, en fonte ou en fibrociment de 200 mm de diamètre extérieur, avec prise pour raccord à bride de 3" de diamètre, PN=16 atm, avec joints élastiques en EPDM. (matériau) | 1 | 447.17 | 447.170 |
| mt08tag110g | m | Arrivée en acier galvanisé sans soudure, série M, 3" DN 80 mm et 4 mm d'épaisseur, selon NF EN 10255, y compris accessoires de connexion et pièces spéciales. (matériau) | 2 | 69.65 | 139.300 |
| mt08tap010a | m | Ruban anticorrosion, de 5 cm de largeur, pour la protection des matériaux métalliques enterrés, selon DIN 30672. (matériau) | 15.18 | 0.76 | 11.537 |
| mt11arp100c | U | Regard en polypropylène, 55x55x55 cm. (matériau) | 1 | 165 | 165.000 |
| mt11arp050i | U | Couvercle en PVC, pour regard de plomberie de 55x55 cm, avec fermeture hermétique au passage des odeurs méphitiques. (matériau) | 1 | 194.06 | 194.060 |
| mt37sve030j | U | Vanne à sphère en laiton nickelé à visser de 3", avec carré de manoeuvre. (matériau) | 1 | 116.34 | 116.340 |
| mt08var150a | m | Grillage avertisseur de couleur bleue, de 20 cm de largeur, pour canalisation enterrée en réseau d'eau potable, selon NF EN 12613. (matériau) | 2 | 0.4 | 0.800 |
| mq05pdm010a | h | Compresseur portable électrique 2 m³/min de débit. (matériel) | 0.42 | 4.27 | 1.793 |
| mq05mai030 | h | Marteau pneumatique. (matériel) | 0.42 | 4.57 | 1.919 |
| mq02rop020 | h | Pilonneuse vibrante à guidage manuel, de 80 kg, avec plaque de 30x30 cm. (matériel) | 0.406 | 3.92 | 1.592 |
| mo020 | h | Compagnon professionnel III/CP2 construction. (main-d'œuvre) | 0.94 | 29.25 | 27.495 |
| mo113 | h | Ouvrier d'exécution I/OE1 construction. (main-d'œuvre) | 0.803 | 24.51 | 19.682 |
| mo008 | h | Compagnon professionnel III/CP2 plombier. (main-d'œuvre) | 1.395 | 30.2 | 42.129 |
| mo107 | h | Ouvrier professionnel II/OP plombier. (main-d'œuvre) | 1.395 | 25.99 | 36.256 |
| % | % | Frais de chantier des unités d'ouvrage | 4 % | 1243.780 | 49.751 |
|  |  | Coûts directs |  |  | 1293.531 |

Déchets:
- pose: mt10hmf030p Béton massif C20/25 (X0(F); D20; S2; Cl 1,0), prêt à l'emploi, selon NF EN 206; facteur de déchet 0.00107478
- pose: mt01ara010a Sable avec granulométrie de 0 à 5 mm de diamètre, propre; facteur de déchet 0.003
- pose: mt08tag110g; facteur de déchet 0.0245757
- pose: mt08var150a; facteur de déchet 0.07

## Ressources

**mt10hmf030p** m³ Béton massif C20/25 (X0(F); D20; S2; Cl 1,0), prêt à l'emploi, selon NF EN 206
Données techniques: Coût énergétique 1840.000 MJ; Émission de CO2 230.000 kg; Code CED 17 01 01; Masse de l'élément 2300 kg; Volume 1.533333 m3

**mt01ara010a** m³ Sable avec granulométrie de 0 à 5 mm de diamètre, propre
Données techniques: Coût énergétique 146.250 MJ; Émission de CO2 7.800 kg; Code CED 01 04 09; Masse de l'élément 1950 kg; Volume 1.21875 m3

**mt08tag110g** m Arrivée en acier galvanisé sans soudure
Données techniques: Coût énergétique 217.493 MJ; Émission de CO2 21.983 kg; Code CED 17 04 05; Masse de l'élément 8.59 kg; Volume 0.00409 m3
Déchets:
- emballage: re170201 Bois. (composant de déchet); quantité 0.012 kg; Code CED 17 02 01; Masse de l'élément 1 kg; Volume 0.000909 m3
- emballage: re170203 Plastique. (composant de déchet); quantité 0.003 kg; Code CED 17 02 03; Masse de l'élément 1 kg; Volume 0.001667 m3

**mt11arp100c** U Regard en polypropylène, 55x55x55 cm
Données techniques: Coût énergétique 629.179 MJ; Émission de CO2 19.768 kg
Déchets:
- emballage: re150101 Emballages en papier et en carton. (composant de déchet); quantité 0.08 kg; Code CED 15 01 01; Masse de l'élément 1 kg; Volume 0.001333 m3

**mt11arp050i** U Couvercle en PVC, pour regard de plomberie de 55x55 cm, avec fermeture hermétique au passage des odeurs méphitiques
Données techniques: Coût énergétique 168.323 MJ; Émission de CO2 18.576 kg
Déchets:
- emballage: re150101 Emballages en papier et en carton; quantité 0.038 kg

**mt37sve030j** U Vanne à sphère en laiton nickelé à visser de 3", avec carré de manoeuvre
Données techniques: Coût énergétique 3865.440 MJ; Émission de CO2 259.663 kg
Déchets:
- emballage: re150101 Emballages en papier et en carton; quantité 0.074 kg

**mt08var150a** m Grillage avertisseur de couleur bleue
Données techniques: Coût énergétique 1.259 MJ; Émission de CO2 0.063 kg; Code CED 17 02 03; Masse de l'élément 0.012 kg; Volume 0.00002 m3
Déchets:
- emballage: re170203 Plastique; quantité 0.001 kg
